# Erneuerung MW-Kanal Gehringstraße
Angebotsaufforderung (GAEB 90, DA83)
DV-Nummer: 2026-AW-
Eröffnung: 07.04.26
Währung: EUR

## Kanalbau Schmutzwasser-Kanal
Datum: 13.03.26

### Titel 1 Allgemeines

#### Abschnitt 1.01 Baubeschreibung

*Hinweis*
0.  Allgemeines:

Die Baumaßnahme

Hinweis: Die Sohlhöhen der Bestandsschächte müssen vor
Baubeginn überprüft werden!
Bei Abweichungen der Soll- Ist- Höhen muss der
Längsschnitt entsprechend angepasst werden!

1.  Lage der Baustelle:

Die Baumaßnahme liegt in der Gehringstraße, im
Landshuter Stadtteil Peter und Paul, zwischen der
Niedermayerstraße (ST2045) und der Schönbrunner Straße sowie
in der Schönbrunner Straße.

Die Zufahrtsmöglichkeit zur Gehringstraße ist über die
Niedermayerstraße (ST2045) gegeben. Die Zufahrt
zur Schönbrunner Straße ist über ebenfalls über die
Niedermayer- oder über die Marschallstraße möglich.

2.  Beschreibung und Umfang der Bauleistung:

Die Baumaßnahme umfasst den Neubau von einem in
Betrieb befindlichen Mischwasserkanal einschließlich
der Hausanschlussleitungen. Am westlichen Ende der
geplanen Kanalauswechslung ist ein Hochpunkt,
sodass das anfallende Mischwasser mit entsprechender
Kanalabsperrung teilweise durch Einstauen direkt in
den Hauptkanal im Lorberweg abgeleitet werden kann.
Der Umschluss der Hausanschlussleitungen an den
Bestand erfolgt an der Grundstücksgrenze.

Im Wesentlichen sind folgende Leistungen geplant:
Neubau von ca. 85 m Mischwasserkanal Stzg DN 400
Neubau von ca. 25 m Mischwasserkanal Stzg DN 300
Neubau von ca. 20 m Mischwasserkanal PP DN 300
ca. 45m Horizontal-Spülbohrverfahren mit rund 25 m
Rohreinzug PE-HD 10/250 RC
Umschluss von 12 Grundstücksanschlüssen Stzg DN 150
und DN 200
Oberflächenwiederherstellung von ca. 300 m² Asphalt im
Bereich der Rohrgrabenaufbrüche

Für die Baumaßnahme muss beim Straßenverkehrsamt
Landshut eine VAO beantragt werden, die gemäß
Vorabstimmung als Vollsperrung mit "Anlieger frei" mit
folgenden Auflagen genehmigt wird:

Es ist sicherzustellen, dass für evtl. notwendige
Rettungseinsätze die Zufahrt für Einsatzfahrzeuge
(Rettungsdienst, Feuerwehr) zu den innerhalb bzw.
hinter dem Sperrabschnitt liegenden Grundstücken
möglich ist, auch außerhalb der Arbeitszeiten
(Bereithalten von Stahlplatten o.ä.).
Von der Sperrung betroffen ist auch die
Abfallentsorgung. Der Bescheidinhaber hat dafür zu
sorgen, dass
bei Behinderung der Abfallsammlung die Abfälle der
Anlieger bis spätestens 6:00 Uhr am Entsorgungstag
zur Abholung an für Abfallsammelfahrzeug befahrbare
Straßen bereitgestellt und die Behälter nach der
Leerung wieder unmittelbar an den jeweiligen Standort
zurückgebracht werden.
Die Zufahrt der Anlieger zu ihren Grundstücken und
Stellplätzen ist zu gewährleisten. Zugänge und
Einfahrten zu Grundstücken, Innenhöfen und hier
befindlichen Stellplätzen, zu Tiefgaragen usw. sowie
Haus- und Geschäftszugänge sind jederzeit aufrecht zu
erhalten (ggf. Abdecken mit Stahlplatten, Legung
Fußgänger-Notbrücken usw.). Kann dies nicht
durchgängig gewährleistet werden, ist dies mit den
Betroffenen abzustimmen.
Die einzelnen Bauabschnitte müssen möglichst kurz
gehalten werden. Nach Arbeitsende und am
Wochenende müssen offene Baugruben soweit als möglich
verfüllt, verkehrssicher abgesperrt oder mit
Stahlplatten abgedeckt werden.

3.  Bauleitung:

Die Bauoberleitung obliegt den dafür beauftragten
Angestellten der Stadtwerke Landshut, Abwasser.

4.  Leistungsverzeichnis:

Der Bieter hat das Leistungsverzeichnis (LV)
vollständig auszufüllen. Nicht vollständig ausgefüllte
LV können
bei der Vergabe nicht berücksichtigt werden.
Änderungen der Einheits- bzw. Pauschalpreise durch
Streichungen und Zusätze müssen zweifelsfrei sein.
Für alle einzubauende Materialien gilt, wenn nicht in
den Positionen anders beschrieben:
inklusive Lieferung und (fachgerechter) Einbau.

5.  Qualitätsvorgabe:

Alle im LV vorgegebene Baustoffe und Fabrikate sind,
wenn nichts Gegenteiliges angegeben ist, nur maßgebend hinsichtlich der Art und Qualität, nicht aber
in Bezug auf Hersteller / Lieferant. Soweit die Wahl
dem
Bieter freigestellt ist, ist das entsprechende
Erzeugnis im LV einzusetzen. Die Entscheidung bzgl.
der Gleichwertigkeit der Baustoffe obliegt allein dem AG.

6.  Prüfung der Verdingungsunterlagen:

Stellt der Bewerber Unstimmigkeiten oder Unklarheiten
in den vorlieg. Verdingungsunterlagen fest, so hat er
die ausschreibende Stelle gemäß den
Bewerbungsbedingungen für die Vergabe von
Bauleistungen unverzüglich darauf aufmerksam zu machen.

7.  Sparten:

Die Darstellung der Sparten in den Ausführungsplänen
sind nur nachrichtlich, für deren Vollständigkeit übernimmt der AG keine Gewähr.
Grundsätzlich hat sich der AN zur Vermeidung von
Leitungsschäden über die vorhandenen Sparten in Bezug
auf Art und Lage selbst zu informieren. Die Pläne sind
ständig vor Ort mitzuführen.
Die durch das Vorhandensein der Leitungen bzw. Kabel
auftretenden Erschwernisse oder Verzögerungen
der Bauarbeiten für Leitungsgräben werden gesondert
vergütet. Die Kosten für eventuelle Beschädigungen
durch den Baubetrieb trägt allein der AN.
Notwendige Änderungen oder Verlegungen der vorhandenen
Leitungen bzw. Kabel werden von den jeweil.
Spartenträgern selbst vorgenommen bzw. vergütet.
Im Besonderen dürfen Kabel der Deutschen Telekom und
von Kabel Deutschland nur im Einvernehmen mit
diesen in ihrer Lage verändert werden.
Bei Arbeiten im Bereich von Hochspannungsleitungen
sind die nach den einschlägigen VDE-Vorschriften
einzuhaltenden Sicherheitsabstände zu beachten.

In der Gehringstraße sind im Bereich des Kanalneubaus
folgende Sparten vorhanden:
Trinkwasserhauptleitung DN 100 GGG und Trinkwasser-GSA
da 32
Gashauptleitung DN 150 und GSA
Strom-/Telekomtrassen
In der Schönbrunner Straße sind im Bereich des
Kanalneubaus folgende Sparten vorhanden:
Trinkwasserhauptleitung DN 100 GGG und Trinkwasser-GSA
da 32
Strom-/Telekomtrassen

8. Naturschutz / Immissionsschutz / Gewässerschutz:

Die Baumaßnahme ist so durchzuführen, dass Eingriffe
in den Naturhaushalt sowie in das Landschaftsbild
möglichst gering gehalten werden. Die
Sicherheitsvorschriften zur Minimierung von
Bodenverdichtung und
zur Verhinderung von Grundwasserbelastungen gemäß
RAS-LG sind einzuhalten.

Der AN hat dafür zu sorgen, dass die angrenzende
Bebauung und der Straßenverkehr so wenig wie möglich
durch die Bauarbeiten beeinträchtigt werden. Die
Staubentwicklung im Bereich der Baustelle, der
Zufahrtswege und der Baustraßen ist durch geeignete Maßnahmen
möglichst gering zu halten. Die Kosten hierfür
sind in die Einheitspreise einzurechnen.
Grundsätzlich sind die Arbeiten umweltschonend
auszuführen. Die Maßnahmen zum Schutze der Umwelt
sind in eigener Verantwortung des AN gewissenhaft
durchzuführen. Allgemeingültige, gesetzliche und behördliche Bestimmungen zum Umwelt- und Naturschutz
sind zu beachten, auch wenn sie in den Vertragsunterlagen nicht eigens erwähnt sind.

Während der Baumaßnahme muss auf einen wirksamen
Schutz vor Unfällen mit wassergefährdenden Stoffen geachtete werden. Es ist anzustreben, den Umgang
mit wassergefährdenden Stoffen im gesamten Baustellenbereich auf ein Minimum zu beschränken. Bei
Austritt von wassergefährdeten Stoffen ist kontaminiertes Erdreich umgehend zu beseitigen und schadlos zu
entsorgen, die Haftung liegt beim Verursacher.
Abwasser jeglicher Art ist so zu behandeln, dass
Gewässer nicht verschmutzt werden. Insbesondere ist
dafür
Sorge zu tragen, dass bei Betonierarbeiten keine
Betonschlämme oder Wasser mit pH-Werten über 9,0 in
Gewässer/Grundwasser eingeschwemmt bzw. eingeleitetet
und dass Baumaterialien nicht in Gewässer abgelagert werden.
Eine Grundwasserverunreinigung während der Baumaßnahme
muss ausgeschlossen sein.
Gegebenenfalls ist für eine schadlose Beseitigung von
Niederschlagswasser von befestigten Flächen zu
sorgen.
Kosten, die sich aus den vorgenannten Anforderungen
ergeben, sind in die LV-Positionen der Baustelleneinrichtung einzurechnen.

9.  Baustelleneinrichtung:

Die Kosten für die Baustelleneinrichtung werden
gesondert vergütet.

10.  Anschlussmöglichkeiten an Ver- und
Entsorgungsleitungen:

Anschlussmöglichkeiten können vom AG nicht zur
Verfügung gestellt werden. Dier hierfür anfallenden
Kosten
sind vom AN in die entsprechenden Einheitspreise des
LV einzurechnen.

11.  Abrechnung / Rechnungsstellung:

Die Leistungen sind monatlich durch
Abschlagsrechnungen abzurechnen. Alle Rechnungen sind
beim AG als
PDF-Datei, 1-fach in Papier und wenn möglich digital
als DA11-Datei einzureichen. Die Aufmaße und sonst.
Nachweise sind 1-fach einzureichen.
(Freistellungsbescheinigung vom Finanzamt ist nach
Auftragsvergabe
beim AG zu hinterlegen.) Es wird besonders darauf
hingewiesen, dass alle Leistungen, die im weiteren Verlauf der Bauarbeiten nicht mehr sichtbar sind,
unverzüglich nach ihrer Erstellung gemeinsam mit der
Bauüberwachung aufzumessen sind. Soweit nach Plan oder
pauschal abgerechnet wird, ist die Erfüllung der
Leistung gemeinsam zu bestätigen.

12.  Verkehrsrechtliche Anordnungen:

Zuständige Verkehrsbehörde ist die Stadt Landshut.
Anträge auf verkehrsrechtl. Anordnungen sind beim
Straßenverkehrsamt der Stadt Landshut einzureichen.
(Tel. 0871 / 88-1495)

13.  Sicherheitsregeln, Sicherheits- und
Gesundheitskoordination:

Der AN verpflichtet sich, die für die Stadt Landshut
geltenden Unfallverhütungsvorschriften (GUV TBG) und
die anerkannten sicherheitstechn. und arbeitsmedizin.
Regeln zu beachten.

Für die Absicherung von Rohrgräben u. Baugruben über
1,25 m Gesamttiefe ist die Herstellung einer Baugrubenaussteifung (Verbau) gemäß aktuell gültiger UVV
in jedem Fall erforderlich!

Geböschte Rohrgräben bzw. Baugruben über 1,25 m
Gesamttiefe sind in keinem Fall erlaubt!

Des Weiteren gilt die Sicherheitsrichtlinie für
Fremdfirmen der Stadtwerke Landshut (Anlage).

Umsetzung der Verordnung über Sicherheit und
Gesundheitsschutz auf Baustellen
(Baustellenverordnung):
Werden die Kriterien zur Baustellenkoordination gemäß
§2 u. §3 BauStellV erfüllt, so wird seitens des AG ein
Koordinator bestellt.

14.  Leistungen zur Verkehrssicherung und -führung:

Zur Verkehrsführung und -sicherung gehören u.a.
folgende Leistungen:
Stellung des Materials, Einrichten, Vorhalten,
Betreiben, Unterhalten und Abbauen der Absperrungen,
Leiteinrichtungen, Beschilderungen, Warnleuchten (auch
während Zeiten der Bauruhe), sowie das Umsetzen
bzw. der Umbau dieser Einrichtungen bei Änderung der
Verkehrsführung.
Es ist Sache des AN zerstörte oder verbrauchte Teile
dieser Einrichtungen unverzüglich zu ersetzen.
Der AN ist für die Absicherung der Arbeiten im
Straßenraum mit geeigneten Maßnahmen gemäß RSA (Richtlinien für die Sicherung von Arbeitsstellen an
Straßen) selbst verantwortlich (Absperreinrichtungen,
Warnleuchten, persönliche Schutzausrüstung usw.).
Eine entsprechende RSA-Schulung des eingesetzten
Personals ist nachzuweisen.

15.  Bauschutt, unbrauchbares bzw. belastetes
Aushubmaterial:

Sämtlicher anfallender Bauschutt, auch der von
Regiearbeiten, ist unter Beachtung der Vorschriften
für die
Entsorgung von Bauschutt (Sortierung und dgl.) zu
beseitigen.

Überschüssiges und unbrauchbares (also nicht
wiedereinbaufähiges oder organoleptisch auffälliges
und so-
mit möglicherweise schadstoffbelastetes)
Aushubmaterial ist auf einen geeigneten LAGERPLATZ DES
AUFTRAGNEHMERS zu transportieren, zu Haufwerken
abzuladen und zwischenzulagern.
Nach der Beprobung der Haufwerke durch ein
unabhängiges Institut im Auftrag des AG sind diese
dann entsprechend der Schadstoffklassifizierung fachgerecht zu
entsorgen, inkl. Lieferung Begleitschein.

16.  Terminplan:

Im Vorgriff zum Kanalbau wird von Ende April bis Mitte
Juni 2026 im östlichen Teil der Gehringstraße die
Trinkwasserleitung erneuert. Direkt im Anschluss kann
mit dem Kanalbau begonnen werden.

Im Anschluss an den Kanalbau soll ab Herbst 2026 die
Fernwärmeleitung von der Niedermayerstraße und
dem Lorberweg her kommend über die Gehringstraße in
Richtung Ludwig-Bachmeier-Platz verlegt werden.

Baubeginn:  nach Auftragserteilung
Fertigstellung:  bis spätestens Anfang September 2026

Terminplan: Zu Baubeginn ist ein detaillierter
Bauzeitenplan vorzulegen, der so aufzustellen ist,
dass die
einzelnen Vorgänge sinnvolle Einheiten bilden und eine
Überwachung von Zwischenterminen im Wochenrhythmus möglich ist.

17.  Zusätzliche Technische Vertragsbedingungen:

Es gelten sämtliche zum Zeitpunkt der LV-Erstellung
gültigen DIN-Vorschriften, Merkblätter, sonstige Regelwerke, sowie die allgemein anerkannten Regeln der
Technik, die zur fachgerechten Erstellung der Bauleistungen erforderlich werden.

18.  Vertragsgrundlagen:

Als Vertragsgrundlagen gelten in aufgeführter
Reihenfolge:
- das Auftragsschreiben
- das Leistungsverzeichnis mit allen Formblättern
(einschl. Baubeschreibung)
- die Besonderen Vertragsbedingungen
- die Zusätzlichen Vertragsbedingungen
- die Zusätzlichen Technischen Vertragsbedingungen
bzw. Vorschriften
- die Allgemeinen Vertragsbedingungen für die
Ausführung von Bauleistungen (VOB Teil A/B/C)

19.  Vom AG zur Verfügung gestellte
Ausführungsunterlagen:

1 Übersichtsplan M = 1:5.000
1 Lageplan M = 1:250 mit Sparten
1 Lageplan M = 1:250 ohneSparten
1 Höhenplan HP1 M = 1:100
1 Höhenplan HP2 M = 1:100
1 Höhenplan HP3 M = 1:100
1 Übersichtsplan Vollsperrung Gehringstraße
1 Übersichtsplan Vollsperrung Schönbrunner Straße

20.  Eignungsnachweise/Referenzlisten,
Sachkunde/Qualifikation:

Der AN hat seine Fachkunde, Leistungsfähigkeit,
Gesetzestreue und Zuverlässigkeit mit entspr. Eignungsnachweisen, Referenzlisten und
Qualifikationsnachweisen für Kanalbauarbeiten zu
dokumentieren.

21.  Haftung, Erfüllungsort, Gerichtsstand:

Für Schäden, die durch sein Verschulden im Rahmen der
Kanalbauarbeiten entstehen (z.B. an Dritten, an
Fremdeigentum, am bestehenden Kanal bzw. an den
Schächten und deren Einbauten, etc.), haftet der AN.

Zur Absicherung ist er verpflichtet, eine
entsprechende Betriebshaftpflichtversicherung
nachzuweisen,
Mindestdeckungssummen:
- 2.500.000,00 EUR für Personenschäden und
- 2.000.000,00 EUR für Sachschäden.

Der AN hat die Stadt Landshut (Stadtwerke) von
Ersatzansprüchen für Schäden Dritter freizustellen, die
diesen anlässlich der Durchführung des Vertrages durch
den AG entstehen.

Erfüllungsort und Gerichtsstand ist Landshut.

#### Abschnitt 1.02 Baustelleneinrichtung, Verkehrssicherung

**1.02.01 Einrichten und Räumen der Baustelle**
Einrichten, Vorhalten, Unterhalten, Betreiben und
Räumen der
Baustelle einschließlich Anlegen der Lager- und
Arbeitsplätze.
Beschaffen von Lager- und Arbeitsflächen über die
evtl. vom
AG zur Verfügung gestellten hinaus, Herrichten
benutzter Flächen, Aufstellen und Beseitigen von Gerüsten,
Arbeitsbühnen
und dgl., Beschaffen von Zufahrtswegen zur Baustelle
über die
vom AG zur Verfügung gestellten hinaus und Beseitigen
der
vom AN verursachten Schäden an allen Zufahrtswegen.
Absperrungen, Sicherungen und Schutzmaßnahmen der Be-
legschaft nach den Unfallverhütungsvorschriften der
Tiefbauberufsgenossenschaft (TBG) sind zwingend zu beachten.
Maßnahmen für die Aufrechterhaltung des Anlieger- u.
Individualverkehrs, Freihalten von Zugänge zu einzelnen
Anwesen
und das Anlegen von Ersatzwegen durchführen. Ver- und
Entsorgungssicherheit von Anliegern gewährleisten und
falls erforderlich Beihilfe ohne gesonderte Vergütung stellen.
Werden vom AG Flächen für die Baustelleneinrichtung
zur Verfügung gestellt, so gilt folgendes:
Baubüros, Geräte, Lagerplätze usw. dürfen nur
außerhalb der
Kronenbereiche von verbleibenden Bäumen aufgestellt
bzw.
eingerichtet werden. Diese Bäume sind vor
Beschädigungen
und ihre Wurzelbereiche gegen Verdichtung des Bodens zu
schützen.
Verkehrsflächen im Baustellenbereich ggf. wintersicher
unterhalten. (Der Aufwand für Schnee- und Eisbeseitigung
bzw.
Streuen bei Glatteis auf Gehwegen und Fahrbahnen im
Baustellenbereich wird nicht gesondert vergütet.)
Baustelle für Kanalbaumaßnahmen mit offenen
Leitungsgräben
einrichten.

Die Baustelleneinrichtung gilt für alle zu
erbringenden Leistungen, die im LV beschrieben sind.
Menge: 1,000 Psch

**1.02.02 Baustelleneinrichtung vorhalten**
Vorhalten der Baustelleneinrichtungen. Mieten, Pacht,
Gebühren und dgl. gehören zum Leistungsumfang.
Stillstandszeiten und Bauzeitverlängerungen werden nur
vergütet, wenn die Ursachen vom AG zu vertreten sind.

Bauzäune und Absperrungen müssen zum Arbeitsende und
zum Wochenende verschlossen und ggf. abgesperrt werden.
Baugruben müssen soweit als möglich verfüllt und
abgesperrt
bzw. abgedeckt werden.

Die Baustelleneinrichtung gilt für alle zu
erbringenden Leistungen, die im LV beschrieben sind.
Menge: 10,000 Wo

**1.02.03 Aufäumen der Baustelle**
Durch Bauarbeiten oder durch Baustellenverkehr
beschädigte
Straßen, Wege und sonstige Grundstücksflächen in ihren
ursprünglichen Zustand versetzen. Entschädigungen an
Dritte aus
Flurschäden und dgl., die nicht durch den AG
veranlasst sind,
werden durch den AN vergütet. Unterbrechungen der
Bauarbeiten durch Witterung, Winterruhe oder sonstige
Umstände,
die nicht durch den AG veranlasst sind, werden nicht
gesondert
vergütet. Während eventueller Unterbrechungszeiten die
Baustelle absichern, verkehrssicher unterhalten und
überwachen.

Die Position gilt für alle zu erbringenden Leistungen,
die im LV
beschrieben sind.
Menge: 1,000 Psch

**1.02.04 Bauzaun herstellen vorhalten u. abb.**
Bau- bzw. Schutzzaun einschließlich Eckpfosten und
Verstrebungen herstellen, für die Dauer der Bauzeit
vorhalten, abbauen
und von der Baustelle entfernen.
Beschädigte oder abhanden gekommene Teile der Einrichtungen ersetzen. Umsetzungen aufgrund der Bauabwicklung
des AN gehören zum Leistungsumfang.
Einsatzort(e) nach Unterlagen des AG.
Systemzaun mit Zaunelementen,
Feldlänge 3,50 m, Höhe 2,00 m,
Umsetzen mehrmals nach Erfordernis
Menge: 250,000 m

**1.02.05 Überfahrt 60 kN/m²**
Behelfsüberfahrt, Länge bis 5,0 m, einschließlich
Schutz- und
Leiteinrichtungen, für öffentlichen Verkehr, über
Rohr- und
Kabelgräben, nutzbare Breite über 2,5 bis 3,0 m,
Abdeckung
mit Stahl, herstellen, vorhalten und beseitigen.
Belastung 60 kN/m².
Menge: 15,000 St

**1.02.06 Gehwegbrücken**
Begehbare Übergänge mit Absturzsicherung
(Gehwegbrücken)
zur Gewährleistung des fußläufigen Zugangs zu
Eingängen und
Gärten vorhalten, bei Bedarf herstellen und wieder
entfernen.
Einsatz ggf. arbeitstäglich mindestens nach
Arbeitsende, ggf.
auch tagsüber.
Der unmittelbare Arbeitsbereich ist gegen Betreten und
Absturz
abzusichern.
Mehrfaches Umsetzen ist in den EP einzurechnen.
Menge: 5,000 St

*Hinweis*
Die Einholung von Genehmigungen für Verkehrssicherungsmaßnahmen hat mit einer entspr. Vorlaufzeit (mind. 2
Wochen)
beim Strassenverkehrsamt Landshut zu erfolgen,
Tel.: 0871/88-1495.

Vergütung von Verkehrssicherungsmaßnahmen:
Sämtliche Aufwendungen und Erschwernisse, die zur
Durchführung der Verkehrssicherung im Zuge der Baustelle
und ggf.
an den Umleitungsstrecken erforderl. werden, sind
durch die
nachfolgenden Positionen abgegolten.
Eine zusätzliche Vergütung hierfür erfolgt nicht.

*Hinweis*
Die Beschilderung bzw. wegweisende Zielangaben, die der
geänderten Verkehrsführung entgegenstehen, sind
erkennbar
rot, mit einem berührungsfreien System auszukreuzen,
so dass
die Verkehrsteilnehmer nicht irritiert werden. Die
abgebildete,
ursprüngliche Verkehrsführung, muss für den
Kraftfahrer noch
erkennbar sein. Die Verwendung von Klebefolie, die
unmittelbar
auf den Wegweisern angebracht wird, ist untersagt. Im
Falle
einer Beschädigung der Wegweiser und Verkehrszeichen,
z. B.
durch Klebefolie, wird die Ersatzbeschaffung der
Zeichen dem
ausführenden Unternehmen in Rechnung gestellt.
Zusatzzeichen sind so anzubringen, dass sie auf einem
stabilen
und festen Hintergrund angebracht werden, um die
Sichtbarkeit
und Sicherheit zu gewährleisten.
Die Mindestgröße für Dreizeiler, z.B.
Halteverbotszusätze,
beträgt 315 mm x 420 mm und die Mindestgröße für Vierzeiler, z.B. Zusatzzeichen, beträgt 450 mm x 600 mm
bzw.
900 mm x 600 mm.

1.1 Abschnitt 1; Gehringstraße von Haus-Nr. 10 bis 8
Die Absicherung und Beschilderung der Baustelle hat
nach beil.
Beschilderungs- /Umleitungsplan in Verbindung mit
Regelplan
BI/15 geänd. zu erfolgen.
Auf die Arbeiten ist beidseitig mittels VZ 123 StVO
hinzuweisen.
Der unmittelbare Arbeitsbereich ist beidseits mittels
VZ 600
StVO mit jeweils 5 roten Warnleuchten und VZ 250 StVO
wirksam abzusperren. Gegenüber den Fußgängern und
Radfahrern
ist die Baustelle mittels VZ 600 StVO abzusichern. Auf
die
Sperrung ist bereits an den Einmündungen
Niedermayerstraße /
Lorberweg mittels Absperrschranke VZ 600 StVO mit 3
gelben
Warnleuchten sowie VZ 250 StVO und dem Zusatz
"Anlieger bis
Baustelle frei" und
Ludwig-Bachmeier-Platz/Gehringstraße mittels VZ 600 StVO mit mind. 3 gelben Warnleuchten sowie
VZ
250 StVO mit dem Zusatz "Zufahrt bis Hs.Nr. 7 frei"
hinzuweisen.
Die angrenzenden Gehwege sind in kompletter Breite
(mind.
1,30 m) aufrecht zu erhalten.
Die vorstehend. Restwegbreiten dürfen nicht durch
Baustellen-/
Montagefahrzeuge oder Baumaterial weiter eingeengt
werden.
Die Leitungsverlegung darf nur in Abschnitten von max.
50 m
durchgeführt werden. Die Umleitung ist mittels VZ
455.1-11/
21/30 StVO bzw. 454-10/-20 StVO mit dem Zusatz
entsprechend beil. Beschilderungsplan über die
Niedermayerstraße Ludwig-Bachmeier-Platz auszuschildern.
Die Umleitung in der Gehringstraße in Höhe Haus-Nr.
20c muss
vorher mit dem Eigentümer abgestimmt werden. Falls die
Zu-
stimmung erteilt wurde, sind VZ 274-10 StVO
aufzustellen.
Die Zufahrt der Anlieger zu ihren Grundstücken und
Stellplätzen
ist zu gewährleisten. Zugänge und Einfahrten zu
Grundstücken,
Innenhöfen und hier befindlichen Stellplätzen, zu
Tiefgaragen
usw. sowie Haus- und Geschäftszugänge sind jederzeit
aufrecht
zu erhalten (ggf. Abdecken mit Stahlplatten, Legung
von Fußgänger-Notbrücken usw.). Kann dies nicht durchgängig
gewährleistet werden, ist dies mit den Betroffenen
abzustimmen. Es ist
sicherzustellen, dass die Zufahrt für Einsatzfahrzeuge
(Rettungsdienst, Feuerwehr) zu den innerhalb bzw. hinter
dem
Sperrabschnitt liegenden Grundstücken auch außerhalb
der Ar-
beitszeiten möglich ist (Bereithalten von Stahlplatten
o.ä.).
- 2 -
Die Absicherung des unmittelbaren Arbeitsbereiches hat
außerhalb der Arbeitszeiten (Durchfahrtsbreite mind.
3,00 m)
mittels VZ 600 StVO mit gelben Warnleuchten und
gegenüber
dem fließenden Verkehr mit Leitbaken (VZ 605 StVO)
erfolgen.
1.2 Abschnitt 2; Schönbrunner Straße entlang Haus-Nr.
35
Die Absicherung und Beschilderung der Baustelle hat
nach beil.
Beschilderungs- /Umleitungsplan in Verbindung mit
Regelplan
BI/15 geänd. zu erfolgen. Auf die Arbeiten ist
beidseitig mittels
VZ 123 StVO hinzuweisen. Der unmittelbare
Arbeitsbereich ist
beidseits mittels VZ 600 StVO mit jeweils 5 roten
Warnleuchten
und VZ 250 StVO wirksam abzusperren.
Auf die Sperrung ist bereits an den Einmündungen
Moniberg/
Schönbrunner Straße mittels Absperrschranke VZ 600
StVO mit
3 gelben Warnleuchten sowie VZ 250/259
StVO und dem Zusatz "Zufahrt-/gang bis Haus-Nr. 28
frei" und
Schönbrunner Straße/Oberhoferweg sowie in Höhe Verbindungsweg zum Ludwig-Bachmeier-Platz mittels VZ 600 StVO
mit mind. 3 gelben Warnleuchten sowie VZ 250/259 StVO
mit
dem Zusatz "Zufahrt-/gang bis Haus-Nr. 35 frei"
hinzuweisen.
Zusätzlich ist in Höhe Marschallstraße Haus-Nr. 10 der
Verbindungsweg zur Schönbrunner Straße mittels VZ 600
StVO mit
mind. 3 gelben Warnleuchten und VZ 259 StVO
abzusperren.
Die vorstehenden Restwegbreiten dürfen nicht durch Baustellen-/ Montagefahrzeuge oder Baumaterial weiter
eingeengt
werden.
Die Leitungsverlegung darf nur in Abschnitten von max.
50 m
durchgeführt werden.
Die Umleitung ist mittels VZ 455.1-11/21/30 StVO bzw.
454-10/-20 StVO mit dem Zusatz entsprechend beil.
Beschilderungsplan über die Marschallstraße  Niedermayerstraße
Oberhoferweg sowie in umgekehrter Richtung
auszuschildern.
Die Zufahrt der Anlieger zu ihren Grundstücken und
Stellplätzen
ist zu gewährleisten. Zugänge und Einfahrten zu
Grundstücken,
Innenhöfen und hier befindlichen Stellplätzen, zu
Tiefgaragen
usw. sowie Haus- und Geschäftszugänge sind jederzeit
aufrecht
zu erhalten (ggf. Abdecken mit Stahlplatten, Legung von
Fußgänger-Notbrücken usw.). Kann dies nicht durchgängig
gewährleistet werden, ist dies mit den Betroffenen
abzustimmen. Es ist sicherzustellen, dass die Zufahrt für
Einsatzfahrzeuge (Rettungsdienst, Feuerwehr) zu den innerhalb
bzw. hinter
dem Sperrabschnitt liegenden Grundstücken auch
außerhalb
der Arbeitszeiten möglich ist (Bereithalten von
Stahlplatten
o.ä.). Die Absicherung des unmittelbaren
Arbeitsbereiches hat
außerhalb der Arbeitszeiten (Durchfahrtsbreite mind.
3,00 m)
mittels VZ 600 StVO mit gelben Warnleuchten und
gegenüber
dem fließenden Verkehr mit Leitbaken (VZ 605 StVO)
erfolgen.
4. Haltverbote:
Zur Freihaltung eines ausreichenden Arbeitsbereiches
sowie
Sicherstellung der angeordneten Restfahrbahnbreite auf
den
Bauabschnitt bezogen, in denen nicht bereits permanente
Halteverbotsbeschilderung vorhanden ist, sind absolute
Haltverbote (VZ 283-10/-20/-30 StVO) aufzustellen.
Die Haltverbote sind zusammen mit dem Zusatz der
Gültigkeit
(z.B. "gültig ab Mo., den __ab 7h") mind. 4 Tage vor
Gültigkeit
aufzustellen und in Wirkung zu setzen um
Abschleppvorgänge
durch die Polizei zu rechtfertigen. Bereits im
fraglichen Bereich
abgestellte Fahrzeuge sind in einer Liste
aufzunotieren. Das
Abschleppen von Fahrzeugen geht dabei in Bezug auf die
Kosten grundsätzlich zu Lasten des Adressaten dieser
Anordnung.

**1.02.07 Verkehrssicherung v. längerer Dauer, Gehringstraße, Abschnitt 1**
Verkehrssicherung für Arbeitsstellen von längerer
Dauer gemäß
folgender Unterlagen herstellen, vorhalten, warten,
betreiben
und abbauen:
(siehe Hinweis zur Verkehrssicherung)

Die Verkehrszeichen nach Verkehrszeichenplan bzw.
Regelplan
und Baustellenmarkierung gehören zum Leistungsumfang.
Das
berührungslose außer Kraft setzen und das in Kraft
setzen der
vorhandenen Verkehrsschilder gehört zum
Leistungsumfang.
Betroffene Verkehrsschilder und Art der
Außerkraftsetzung
nach Unterlagen des AG.
Transportable Lichtsignalanlage werden gesondert
vergütet.
60 v.H. der Pauschale werden nach betriebsfertigem
Herstellen,
der Rest nach Abbau bezahlt.
Das Material bleibt Eigentum des AN.
Verkehrssicherung an Arbeitsstelle, nach 'RSA
Regelplänen,
nach zu beantragender verkehrsrechtlicher Anordnung'
Vorübergehende Sicherungsmaßnahmen durchführen,
Einrichtung und Abbau tags.
Menge: 10,000 Wo

**1.02.08 Verkehrssicherung v. längerer Dauer, Schönbrunner Straße, Abschnitt 2**
Verkehrssicherung für Arbeitsstellen von längerer
Dauer gemäß
folgender Unterlagen herstellen, vorhalten, warten,
betreiben
und abbauen:
(siehe Hinweis zur Verkehrssicherung)

Die Verkehrszeichen nach Verkehrszeichenplan bzw.
Regelplan
und Baustellenmarkierung gehören zum Leistungsumfang.
Das
berührungslose außer Kraft setzen und das in Kraft
setzen der
vorhandenen Verkehrsschilder gehört zum
Leistungsumfang.
Betroffene Verkehrsschilder und Art der
Außerkraftsetzung
nach Unterlagen des AG.
Transportable Lichtsignalanlage werden gesondert
vergütet.
60 v.H. der Pauschale werden nach betriebsfertigem
Herstellen,
der Rest nach Abbau bezahlt.
Das Material bleibt Eigentum des AN.
Verkehrssicherung an Arbeitsstelle, nach 'RSA
Regelplänen,
nach zu beantragender verkehrsrechtlicher Anordnung'
Vorübergehende Sicherungsmaßnahmen durchführen,
Einrichtung und Abbau tags.
Menge: 4,000 Wo

**1.02.09 Verkehrsflächen unterhalten**
Verkehrsflächen zur Aufrechterhaltung des öffentlichen
und des
Anlieger-Verkehrs innerhalb des Baubereiches
einschließlich
zwischenzeitlich benutzter Behelfsfahrstreifen über
die gesamte
Bauzeit der Kanalbaumaßnahme verkehrssicher unterhalten
und regelmäßig bzw. bei Erfordernis reinigen.

Die Position gilt für alle zu erbringenden Leistungen,
die im LV
beschrieben sind.
Menge: 1,000 Psch

**1.02.10 Abfallentsorgung im Baufeld**
Die Abfälle der Anlieger (Restmüll, Papiertonne,
gelber Sack)
müssen am Entsorgungstag bis spätestens 6:00 Uhr an
zwei
eigens eingerichteten Sammelstellen zur Abholung für
Abfallsammelfahrzeug bereitgestellt und nach der Leerung die
Behälter unmittelbar an den jeweiligen Standort wieder
zurückgebracht werden. Die Abrechnung erfolgt wochenweise.

Die Position gilt für alle zu erbringenden Leistungen,
die im LV
beschrieben sind.
Menge: 10,000 Wo

**1.02.11 Vermessungsarbeiten für Absteckung**
Vermessungsarbeiten für die Absteckung vonBauteilen
nach
Unterlagen des AG einschl. aller Geräte- und
Personalkosten
durchführen.
Bauteil: Absteckung der Kanalschächte (und ggf. Hausanschlüsse) in Lage und Höhe.
Die Absteckung hat durch einen geeigneten Vermessungsfachmann mit entsprechender vermessungstechnischer Ausstattung (z. B. elektron. Tachymeter, Software für
freie Stationierung, etc.) zu erfolgen.
Die Absteckung ist in Form eines Absteckprotokoll mit
Angabe
der Anschlusskoordinaten zu protokollieren und dem AG
zu
übergeben.
Die Position wird als Pauschale vergütet, unabhängig
davon,
wie oft die Absteckung benötigt wird. (z.B. durch
Wegfall von
Nägeln / Pflöcken sowie durch Umfahren von gesicherten
Pflöcken etc.).
Inklusive evtl. Erstellen erforderlicher
Höhenhilfspunkte.
Die Kosten für das Besorgen amtlicher Höhenfestpunkte
sind
mit einzurechnen.

Hinweis: Die Sohlhöhen der Bestandsschächte müssen vor
Baubeginn überprüft werden. Bei Abweichungen der Planhöhen muss der Längsschnitt entsprechend angepasst
werden.
Die Kosten sind mit einzurechnen.
Menge: 1,000 psch

**1.02.12 Bestandsplan in digitaler Form**
Bestandspläne der Entwässerungskanäle, der Schachtbauwerke und Sonderbauwerke (RÜB..) nach DIN 2425 sowie
alle
Abzweige und Hausanschluss-Endpunkte in digitaler Form
auf
Landeskoordinaten (UTM-32N-System) bezogen erstellen
und
dem AG digital (per E-Mail oder Download-Link) wie
folgt über
geben/übermitteln:
- Schachtaufnahmen mit mind. 3 Punkten je Schacht
(OK-Abdeckung + Sohle Ablauf und sämtl. Zuläufe, bei
z.B. 3
Zuläufen sind 5 Punkte aufzunehmen),
- Messpunkdaten der Lagepläne im ASCII-Format,
- Lagepläne im DWG-/DXF- und PDF-Format,
- Bauwerkspläne im DWG-/DXF- und PDF-Format,
- Kanalhaltungen als Einstrich-Darstellung in Achse,
- Konvertierung nach Vorgabe des AG.

Bestandsplanerstellung nach Muster des AG.
Das Muster liegt beim AG auf und kann eingesehen oder
angefordert werden.
Parallel zur digitalen Übermittlung ist ein Plot der
Bestandspläne
in Papierform 2-fach zu übergeben.
Die Anschlusskoordinaten u. -höhen der
Bestandskanalisation
werden vom AG zur Verfügung gestellt.

Das Beschaffen amtlicher Höhen- bzw.
Koordinatenfestpunkte
ist Sache des AN.

Der Bestandsplan ist vor der Bauabnahme zu erstellen
und
digital zu übermitteln und zur Abnahme entsprechend den
obigen Vorgaben in Papierform mitzubringen!
Der AG behält sich bei nicht rechtzeitiger Lieferung
einen
Zahlungseinbehalt der (Gesamt-) Rechnungssumme in
Höhe von 10 % vor!
Menge: 1,000 psch

#### Abschnitt 1.03 Freimachen/Wiederherstellung des Baugelä

**1.03.01 Ausbau Verkehrszeichen**
Verkehrsschild nach StVO bis 1 m², in
Fahrbahnnebenflächen,
einschl. der Pfosten sowie der Fundamente und
Befestigungen
aus Beton. Verkehrseinrichtung ausbauen,
wiederverwendbare
Materialien säubern und zur Wiederverwendung innerhalb
der
Baustelle lagern. Nicht mehr verwendbare Stoffe
beseitigen.
Menge: 1,000 St

**1.03.02 Wiedereinbau Verkehrszeichen**
Schild des AG mit Zeichen nach StVO, Schild aufnehmen,
fördern, befestigen.
Schildfläche bis größer 1 bis 5 m2, Rohrpfosten des AG
einschl.
Fundament aus Beton C 10/15 setzen.
Anfallende Erdarbeiten gehören zum Leistungsumfang.
Überschüssiges Aushubmaterial in Eigentum des AN
übernehmen und von der Baustelle entfernen,
Rohrpfosten aus Stahl D = 60-76 mm,

Pfostenlänge bis 3.000-4.250 mm.
Menge: 1,000 St

**1.03.03 Trasse räum. Wuchs**
Trasse für Gehweg und Schmutzwasserkanal abräumen, Ab-
fuhr und Entsorgung sind in den EP einzurechnen, sie
werden
nicht gesondert vergütet, Aufwuchs mit Stämmen bis 10
cm
Durchmesser, einschl. Wurzelwerk, in zusammenhängender
Fläche.
Menge: 30,000 m2

#### Abschnitt 1.04 Baumschutzmaßnahmen

*Hinweis*
Im Baustellenbereich der Gehringstraße befinden sich
auf Privatgrund große Bäume (Pappel), die während der Baumaßnahme geschützt werden müssen.

Zu Beginn der Baumaßnahme wird zum Schutz der Bäume im
Bereich der Grünfläche ein verschraubter Bauzaun, etwa
in
Größe des Kronenbereichs, aufgestellt.
Die Äste kragen in den Fahrbahnbereich der
Gehringstraße ein,
das Lichtraumprofil von 4 m ist jedoch eingehalten.
Bei den
Aushubarbeiten muss darauf geachtet werden, dass die
Äste
durch den Baubetrieb (Bagger und LKW) nicht beschädigt
werden. Die Kosten hierfür sind in die Einheitspreise
einzurechnen.
Im Wurzelbereich der Pappeln dürfen keine
Baumaterialien wie
Rohre, Schächte, Kanaldielen, etc. zwischengelagert
werden.
Werden im Bereich der Kanaltrasse Wurzeln mit einem
Durchmesser größer 5 cm angetroffen, müssen diese mittels
Handschachtung vorsichtig mit Handwerkzeugen freigelegt
werden.
Wird ein Trennen der freigelegten Wurzeln
erforderlich, müssen
diese sauber und fachgerecht mit einer Säge getrennt
und die
Schnittfläche anschließend mit einem geeigneten
Wundverschlussmittel versiegelt werden.

Beim Antreffen von größeren Wurzeln ist die örtliche
Bauleitung
zu informieren, die dann die weiteren Schritte mit dem
Stadtgartenamt abstimmt.

**1.04.01 Verschrbt. Bauzaun herstellen vorhalten u. abb.**
Fest verschraubten Bau- bzw. Schutzzaun einschließlich
Eckpfosten und Verstrebungen herstellen, für die Dauer
der Bauzeit
vorhalten, abbauen und von der Baustelle entfernen.
Beschädigte oder abhanden gekommene Teile der Einrichtungen ersetzen. Umsetzungen aufgrund der Bauabwicklung
des AN gehören zum Leistungsumfang.
Systemzaun mit Zaunelementen,
Feldlänge 3,50 m, Höhe 2,00 m,

Einsatzort: Wurzelbereich des Baums während der
Bauarbeiten.
Als Grundlage für die Bemessung des Wurzelbereichs
dient die
Baumkrone zzgl. ca. 1,5 Meter.
Menge: 60,000 m

**1.04.02 Handschacht im Bereich von Wurzeln**
Aushubzuschlag zu Erdaushubpositionen für unumgängliche
Handschachtung in besonderen Fällen.
Nur auf schriftliche Anordnung der Bauleitung!
Abrechnung nach örtlichem Aufmaß als Zuschlag zu
Erdaushubpositionen.
Menge: 3,000 m3

**1.04.03 Arbeitskraft trennen u. versieg. Wurzel**
Verrechnungssätze für Arbeitskräfte bei
Stundenlohnarbeiten,
Facharbeiter
Zum fachgerechten trennen und versiegeln freigelegter
Wurzeln
einschließlich des Wundverschlussmittels.
Menge: 5,000 h

### Titel 2 Hauptkanäle

#### Abschnitt 2.01 Oberflächen aufnehmen

**2.01.01 Oberboden abtr.**
Oberboden einschließlich leicht verrottbarer
Pflanzendecke
innerhalb des Baugeländes in einer mittleren Dicke von
cm
20-60 nach Angabe des AG zur Herstellung von
Bauteil(en)
Straße, Geh- und Radwegen, Kanäle, abtragen, ggf.
laden.
Oberboden von Grünflächen, Äckern, Gärten und dgl.,
Ausbaubereich(e) von Straßenbauflächen fördern und
innerhalb
der Baustelle in Mieten aufsetzen.
Menge: 26,000 m3

**2.01.02 Oberboden andeck.**
Oberboden einschließlich leicht verrottbarer
Pflanzendecke andecken. Oberboden von Grünflächen, Gärten und dgl.,
innerhalb der Baustelle in Mieten aufgesetzt, ggf. laden,
fördern, und
profilgerecht o. nach Angabe des AG andecken u.
einplanieren.
Menge: 10,000 m3

**2.01.03 Oberboden abfahren, entsorgen**
Oberboden, Schadstoffklasse Z 0, von Zwischenlager
nach Un-
terlagen des AG laden, fördern und entsorgen.
Abgerechnet wird die lose Menge am Zwischenlager.
Boden in das Eigentum des AN übernehmen und einer
Entsorgung nach Wahl des AN zuführen.
Menge: 15,000 m3

**2.01.04 Oberboden für Rasenfläche liefern/auftragen**
Gesiebten Oberboden, oberste Schicht des Bodens, für
Rasenflächen liefern und profilgerecht auftragen.
Auftragsstärke im Mittel 10 cm
Mengenermittlung nach Aufmaß an der Entnahmestelle.
Mehrdicken werden nur auf besondere Anordnung des AG
vergütet.
Menge: 10,000 m3

**2.01.05 Vegetationsfläche kreuzweise lockern**
durch fräsen, Bodenverbesserungsmittel einarbeiten,
Lockerungstiefe 20 cm, Steine ab 3 cm Durchmesser, Wurzeln,
schwer verrottbare Pflanzenteile und Fremdkörper
ablesen und
entsorgen.
Menge: 250,000 m2

**2.01.06 Feinplanum, Erhöhte Anforderung an Ebenheit**
Planum für Rasenflächen herstellen, zulässige
Abweichung von
der Sollhöhe 2 cm, Anschlüsse an Wege, Plätze und
sonstige
Beläge oberflächengleich, Steine und Fremdkörper ab 3
cm
Durchmesser, Unkraut und schwer verrottbare
Pflanzenteile
ablesen, Dauerunkräuter ausgraben, Abrechnung in der
Ab-
wicklung. Abfuhr und Entsorgung aller ausgesonderten
unbrauchbaren Teile sind in den EP einzurechnen, sie
werden
nicht gesondert vergütet.
Menge: 250,000 m2

**2.01.07 Gebrauchsrasen RSM 2.3, ansäen,**
Gebrauchsrasen RSM 2.3, in einem Arbeitsgang ansäen,
Saatgutmenge 25 g/m² incl. Ansaat der schmalen
Randbereiche
entlang Wegekanten und Übergangsflächen zu vorh.
Wiesenflächen. Incl. Erschwernis für kleine Teilflächen und
schräg
geneigte Flächen. Abrechnung in der Fläche, Kontrolle
nach
Lieferscheinen.
Menge: 250,000 m2

**2.01.08 Bit. Tragschichten bis ca. 18 cm entfernen**
Bituminös gebundene Tragschichten für Leitungsgräben
beidseitig bis zu 20 cm breiter als die Grabenbreite nach
Regelplan
des AG trennen, aufbrechen oder auffräsen.
Aufbruchgut in Eigentum des AN übernehmen und von der
Baustelle entfernen.
Dicke ca. 8 cm im Gehwegsbereich und bis ca. 18 cm im
Fahrbahnbereich.
Menge: 40,000 m3

**2.01.09 Zulage zu Aufbrucharb. an Einbauten**
Zulage zu Fräs- oder Aufbrucharbeiten für
Mehraufwendungen
durch Erschwernisse infolge von Einbauten
einschließlich des
verminderten Leistungsansatz in der Fläche.
Zu diesen Mehraufwendungen gehört auch das Entfernen
von
Belagsresten an den Einbauten.
Die Abrechnung erfolgt pro Einbauteil nur einmal für
alle Fräs-
und Aufbrucharbeiten.
Hydranten- und Schieberkappen
Deck- und Tragschicht
Ausbau in einem Arbeitsgang
Menge: 8,000 St

**2.01.10 Zulage zu Aufbrucharb. an Einbauten (SA)**
Zulage zu Fräs- oder Aufbrucharbeiten für
Mehraufwendungen
durch Erschwernisse infolge von Einbauten
einschließlich des
verminderten Leistungsansatz in der Fläche.
Zu diesen Mehraufwendungen gehört auch das Entfernen
von
Belagsresten an den Einbauten.
Die Abrechnung erfolgt pro Einbauteil nur einmal für
alle Fräs-
und Aufbrucharbeiten.
Schachtabdeckung und Senkkasten
Deck- und Tragschicht
Ausbau in einem Arbeitsgang
Menge: 8,000 St

**2.01.11 Zulage zu Aufbrucharb. an Einbauten (Bord)**
Zulage zu Fräs- oder Aufbrucharbeiten für
Mehraufwendungen
durch Erschwernisse infolge von Einbauten
einschließlich des
verminderten Leistungsansatz in der Fläche.
Zu diesen Mehraufwendungen gehört auch das Entfernen
von
Belagsresten an den Einbauten.
Die Abrechnung erfolgt pro Einbauteil nur einmal für
alle Fräs-
und Aufbrucharbeiten.
Borde und Zeiler
Deck- und Tragschicht
Ausbau in einem Arbeitsgang
Menge: 90,000 m

**2.01.12 Aufbruch 1-Zeiler**
Bord oder Einfassung aus Bord- oder
Einfassungssteinen, aus
Naturstein oder Beton, einschließlich Fundament und
Rückenstütze ausbauen.

Pflasterzeile Naturstein 1-zeilig, Granit
Breite x Höhe
Breite 16/ 16 - 22 cm,
Höhe 16 cm,'

Ausgebauten Beton in Eigentum des AN übernehmen und
einer
Verwertung nach Wahl des AN zuführen.
Wiederverwendbare Steine säubern und nach besonderer
An-
ordnung des AG innerhalb der Baustelle lagern.
Nicht mehr verwendbare Stoffe beseitigen.
Menge: 30,000 m

**2.01.13 Aufbruch Naturbord**
Bord oder Einfassung aus Bord- oder
Einfassungssteinen, aus
Naturstein oder Beton, einschließlich Fundament und
Rückenstütze ausbauen.

Bordstein aus Naturstein, Granit, ähnlich B 6
Breite x Höhe
Breite ca. 14 cm,
Höhe 25 - 30 cm,'

Ausgebauten Beton in Eigentum des AN übernehmen und
einer
Verwertung nach Wahl des AN zuführen.
Wiederverwendbare Steine säubern und nach besonderer
An-
ordnung des AG innerhalb der Baustelle lagern.
Nicht mehr verwendbare Stoffe beseitigen.
Menge: 30,000 m

**2.01.14 Straßenablauf Fertigteil ausb., beseitigen**
Straßenablauf aus Betonfertigteilen einschl. Aufsatz
und Eimer,
sowie Auflager aus Beton ausbauen.
Das ggf. erforderliche Schließen der
Anschlussleitungen wird
gesondert vergütet.
Straßenablauf mit Schaft, tiefe Bauform, "Landshuter
Modell"
mit Schlammraum und Geruchsverschluss.
Aufsatz 300 x 500
Tiefe bis Sohle in Ablaufmitte m 'Tiefe bis Sohle in
Ablaufmitte
1,10 m, Gesamttiefe mit Absetzbereich 1,80 m',
Straßenablauf einschließlich Aufsatz und Eimer säubern
und die
Einzelteile sortiert innerhalb der Baustelle lagern.
Übriges Abbruchgut in das Eigentum des AN übernehmen
und
einer Entsorgung nach Wahl des AN zuführen.
Menge: 1,000 St

#### Abschnitt 2.02 Leitungsgräben

*Hinweis*
Leitungsgraben einschließlich Verbau für Rohrleitungen,
Schächte und Sonderbauwerke nach Zeichnung des AG im
Trockenen und im Wasser gemäß den einschlägigen Vorschriften (DIN 4124, DIN EN 1610, ..) herstellen.
Baugrubenverbau einbringen, vorhalten und restlos
wieder
beseitigen. Baugrubenverbau wird nicht gesondert
vergütet.
Boden lösen, ggf. zwischenlagern, laden, fördern und
bei entsprechender Eignung in den Leitungsgraben oberhalb der
Leitungszone wieder einbauen und verdichten.
Wiederverwendbares Material separiert lagern, einbauen
u.
verdichten.
Verdichtungsgrad DPr. 97%.

Leitungszone (Seitenverfüllung u. Abdeckung) mit
nichtbind.
Boden: Kiesgemisch, Korngröße <= 40 mm (bei gebrochenen
Baustoffen: Körnung < 11 mm);
Abrechnung erfolgt in separater Position.

Gegebenenfalls Wasserhaltung durchführen, Wasserhaltung
wird gesondert vergütet.

Die Abrechnung des Leitungsgrabenaushubes erfolgt mit
senkrechten Baugrubenwänden.
Abrechnungsbreiten:
DN 300 = 1,10 m
DN 400 = 1,20 m

Abrechnungstiefe:
- bei besteh. Asphaltstraße oder Pflasterfläche von OK
Straße
aus, abzgl. Oberflächenbefestigung, bis Rohrsohle
Gerinne
zzgl. Wandstärke u. Auflager;
- im Baugebiet von UK FSK, bzw. OK Vorschüttung
Straßenbau
bis Rohrsohle Gerinne zzgl. Wandstärke u. Auflager.
Abrechnungstiefe ist das Maß von der Oberfläche des
auszuhebenden Grabenabschnittes bis zu dessen planmäßiger
Sohle.

Abrechnung lagenweise (Tiefenstaffelung)!

Abrechnungstiefen und -breiten gelten auch im Bereich
von
Schächten und Sonderbauwerken. Die Vergütung des
Aushubs
bei Stufengraben (Trennkanalisation) erfolgt getrennt
nach Tiefe
der jeweiligen Rohrleitung nach Regelzeichnung.

Abrechnungslänge: von Schachtmitte zu Schachtmitte,
bzw. von
Außenwand Anschlussbauwerk + 0,50 m bis Schachtmitte
geplanter neuer Schacht.
Bei abzweigenden Leitungen (Anschluss-Leitungen,
-Kanäle)
wird von Achse Hauptrohr bis Rohrende + 0,50 m
gemessen.
Sonstige Zuschläge entsprechend ZTV-Rohrgraben.

Hinweis: Die Start- und Zielgruben aus dem Abschnitt
Spülbohrung werden übermessen, die Abrechnungslänge
wird von Schachtmitte zu Schachtmitte zzgl. der Zulage
für dne
Schacht ermittelt.

Leitungsgraben oberhalb der Leitungszone gleichmäßig
in La-
gen von max. 30 cm verfüllen und maschinell verdichten.
Bei geringen Rohrgrabentiefen mit Überdeckungshöhen
kleiner
als 50 cm über Rohrscheitel ist aus Gründen der
Rohrstatik
über der 30 cm hohen Abdeckung eine
Überfüllung/Überhöhung
des Rohrgrabens mit 20 cm FS-Kies 0-32 mm oder anderem
geeignetem Material einzubauen und entspr. zu
verdichten,
damit im Bauzustand eine Mindestüberdeckung von 50 cm
gegeben ist.
Verdrängtes Aushubmaterial in Eigentum des AN
übernehmen
und von der Baustelle entfernen.
Bodenaustausch bei Antreffen von unbrauchbarem
Aushubmaterial wird gesondert vergütet. Baugrubenverbau nach
statisch.
Erfordernissen der Bodenart entsprechend mit
Holzdielen,
Stahlplatten, Kanaldielen oder Spundwandprofilen nach
Wahl
des AN herstellen.
Schrittweiser Rückbau des Baugrubenverbaus mit
lagenweiser
Verfüllung des Rohrgrabens und Verdichtung gegen den
gewachsenen Boden.
Die einschlägigen aktuell gültigen
Unfallverhütungsvorschriften
(UVV) sind unbedingt einzuhalten.
Standsicherheitsnachweis erstellen und dem AG vor
Baubeginn
zur Freigabe vorlegen, die Gewährleistung der
Standsicherheit
erfolgt durch den AN. Unterfangungen und sonstige
Erschwernisse, die sich durch Kreuzungen mit besteh.
Versorgungsleitungen und Kanälen ergeben, werden gesondert vergütet.

Für die Absicherung von Rohrgräben und Baugruben
über 1,25 m Gesamttiefe ist die Herstellung einer Baugrubenaussteifung (Verbau) gemäß aktuell gültiger
UVV in jedem Fall erforderlich!

Das Vorhalten und Einbauen des Verbaus entsprechend
den statischen Erfordernissen (je nach Bodenart und
örtlichen Gegebenheiten mit Holzdielen, Kanaldielen,
Larssenprofilen oder ähnl.) ist vorzusehen und mit einzurechnen, inkl. der restlosen Beseitigung.

Geböschte Rohrgräben bzw. Baugruben bei über 1,25 m
Gesamttiefe sind in keinem Fall erlaubt!

Die Standsicherheit der Baugrubenaussteifung ist vom
AN zu
garantieren. Arbeitsraum ist einzurechnen. Für
Unterfangungen
und andere Erschwernisse, welche sich durch Kreuzungen
mit
bestehenden Versorgungsleitungen u. bestehenden Kanälen
ergeben, erfolgt eine besondere Vergütung.
Einzurechnen ist ferner das Lagern des Aushubmaterials
so,
dass der Verkehr nicht mehr als unbedingt erforderlich
behindert und die Straßendecke nicht beschädigt wird, sowie
das
unbedingt setzungsfreie Verdichten nach
Wiederverfüllen des
Aushubmaterials. Für Unfälle und Schäden, die auf
unsachgemäßes Verdichten oder ungenügende Straßendeckenwiederherstellung zurückzuführen sind, haftet der
Unternehmer.

Das Aufladen des überschüssigen und des unbrauchbaren
Aushubmaterials und das Transportieren und Abladen auf
ein
geeignetes Zwischenlager des AN (siehe Baubeschreibung
unter Pkt. 15) wird separat vergütet.

**2.02.01 Leitungsgraben, Tiefe 0,0 bis 2,00 m**
Leitungsgraben, Tiefe 0,0 - 2,00 m
(oberste bzw. 1. Lage, Staffellage 1)
Menge: 350,000 m³

**2.02.02 Leitungsgraben, Tiefe 2,01 bis 3,00 m**
Leitungsgraben, Tiefe 2,01 - 3,00 m
(2. Lage, Staffellage 2)
Menge: 90,000 m³

**2.02.03 Leitungsgraben, Tiefe 3,01 bis 4,00 m**
Leitungsgraben, Tiefe 3,01 - 4,00 m
(3. Lage, Staffellage 3)
Menge: 20,000 m³

**2.02.04 Bodenaustausch unter Rohrgrabensohle**
Bodenaustausch im Bereich bis 1,00 m unterhalb der
geplanten
Aushubsohle, einzurechnen ist der Aushub.
Das Laden, Transportieren und Abladen auf ein
geeignetes
Zwischenlager des AN wird separat vergütet.
Der zur Verfüllung zu liefernde Rollkies ist einschl.
Lieferung,
Einbau und größtmöglicher Verdichtung in diese
Position mit
einzurechnen. Die Abrechnung erfolgt nach Aufmaß. Es
ist
daher erforderlich, dass die jeweilige Tiefe und Lage
des Austauschbereiches eingemessen wird.
Menge: 20,000 m³

**2.02.05 RG-Sohle verdichten**
Untergrund verdichten, in Gräben,
Verdichtungsgrad DPr mind. 97 %
Menge: 170,000 m2

**2.02.06 Aushubzuschlag Handschachtung**
Aushubzuschlag zu Erdaushubpositionen für unumgängliche
Handschachtung in besonderen Fällen.
Nur auf schriftliche Anordnung der Bauleitung!
Abrechnung nach örtlichem Aufmaß als Zuschlag zu
Erdaushubpositionen.
Menge: 25,000 m³

**2.02.07 Kiessand 0/16 für Leitungszone**
Kiessand 0/16 mm für die obere und untere
Bettungsschicht
sowie Seitenverfüllung und Abdeckung nach DIN EN 1610
bei
nicht verformbarer Grabensohle einbauen und verdichten.
Ausführung in mehreren Arbeitsschritten bei
Entwässerungskanälen aller Art.
Abrechnung nach ausgeführter Breite, max. nach
vergüteter
Rohrgrabenbreite.
Verbrauch:
DN 300 = 0,673 m3/lfm
DN 400 = 0,771 m3/lfm
Menge: 120,000 m3

**2.02.08 Zulage Leitungsgraben, Boden liefern**
Leitungsgrabenverfüllung oberhalb der Leitungszone
(Hauptverfüllung) herstellen.
Die Abrechnung erfolgt mit der für die Herstellung des
Leitungsgrabens vergüteten Breite. Diese Abrechnungsbreite
gilt auch
im Bereich der Schächte, der Arbeitsräume für
Rohrververbindungen und Kabelmuffen,
soweit die Erdarbeiten dafür nicht gesondert vergütet
werden.
Darüber hinausgehende Verfüllung gehört zum
Leistungsumfang.
Für senkrecht begrenzte Grabenabschnitte (verbauter
Graben)
mit einer Grabentiefe bis 1,75 m,
Kies-Sand-Gemisch nach DIN 18196
(GW oder GI) liefern, einbauen und verdichten.
Menge: 200,000 m3

**2.02.09 Mehraufwand Abfuhr unbrauchbares Material**
Überschüssiges und unbrauchbares Aushubmaterial auf
einen
geeigneten Lagerplatz des AN transportieren, zu
Haufwerken
abladen und zwischenlagern.
(Siehe auch Baubeschreibung unter Pkt. 15)
Die Mengenermittlung der Abrechnung erfolgt im
verdichteten,
eingebauten Zustand.
Menge: 450,000 m³

*Hinweis*
Es wird davon ausgegangen, dass es sich aus den
Erfahrungen
des AG weitgehend um unbelasteten Boden handelt.

Wie bereits beschrieben, sind die überschüssigen und
unbrauchbaren Bodenmassen auf einen geeigneten Lagerplatz
des AN abzufahren und zwischenzulagern!

Nach Beprobung der Haufwerke durch ein unabhängiges
Institut
im Auftrag des AG sind diese dann entspr. dem Ergebnis
der
Untersuchung am Zwischenlager des AN aufzuladen, abzufahren und einer fachgerechten Entsorgung zuzuführen,
inkl.
Lieferung Begleitschein.

Da eine Massensicherheit erst nach Beprobung und
Deklaration
gegeben ist, sind die nachfolgenden Pos. von § 2 Abs.
3 VOB/B
(Mehr- oder Minderleistungsklausel) ausgenommen.

**2.02.10 Entsorgung unbelasteter Boden Z0**
Entsorgung unbelast. Boden, Schadstoffbelastung Z0.
Zwischengelagerten Boden laden, in Eigentum des AN
übernehmen und einer Entsorgung nach Wahl des AN zuführen,
inkl. eventueller Kippgebühr.
Schadstoffbelastung Z0 entsprechend dem Ergebnis der
vom
AG beauftragten Untersuchung durch ein unabhängiges
Institut.
Menge: 240,000 t

**2.02.11 Entsorgung belasteter Boden Z1.1**
Entsorgung belastet. Boden, Schadstoffbelastung Z1.1.
Zwischengelagerten Boden laden und einer fachgerechten
Entsorgung auf einer zugelassenen Sammel-/
Entsorgungsstelle
gegen Nachweis zuführen.
Inklusive Kipp-/Entsorgungs/-Deponiegebühr.
Schadstoffbelastung Z1.1 entsprechend dem Ergebnis der
vom
AG beauftragten Untersuchung durch ein unabhängiges
Institut.
Menge: 200,000 t

**2.02.12 Entsorgung belasteter Boden Z1.2**
Entsorgung belasteter Boden, Schadstoffbelastg. Z1.2.
Zwischengelagerten Boden laden und einer fachgerechten
Entsorgung auf einer zugelassenen Sammel-/
Entsorgungsstelle
gegen Nachweis zuführen.
Inklusive Kipp-/Entsorgungs/-Deponiegebühr.
Schadstoffbelastung Z1.2 entsprechend dem Ergebnis der
vom
AG beauftragten Untersuchung durch ein unabhängiges
Institut.
Menge: 160,000 t

**2.02.13 Entsorgung belasteter Boden Z2**
Entsorgung belasteter Boden, Schadstoffbelastg. Z2.
Zwischengelagerten Boden laden und einer fachgerechten
Entsorgung auf einer zugelassenen Sammel-/
Entsorgungsstelle
gegen Nachweis zuführen.
Inklusive Kipp-/Entsorgungs/-Deponiegebühr.
Schadstoffbelastung Z2 entsprechend dem Ergebnis der
vom
AG beauftragten Untersuchung durch ein unabhängiges
Institut.
Menge: 120,000 t

**2.02.14 Transport belasteter Boden DK0/DK1**
Transport belastet. Boden, Schadstoffbelastung DK0/DK1.
Auf Sammelstelle des AN zwischengelagerten Boden laden
und
zu einer zugelassenen Sammel-/ Entsorgungsstelle gegen
Nachweis zuführen. Entferung (einfacher Weg) bis 10 km
von
der Baustelle

Schadstoffbelastung DK0/DK1 entsprechend dem Ergebnis
der
vom AG beauftragten Untersuchung durch ein unabhängiges
Institut.

Die Entsorgungsgebühren werden vom AG direkt vergütet.
Menge: 80,000 t

*Hinweis*
Abrechnung als Suchgraben bis zum Antreffen des
Hindernisses (Warnband, Sandbettung etc.). Die Abrechung von
Freilegen und Sichern des Hindernisses erfolgt über die
einschläg.
Sicherungspositionen.

**2.02.15 Suchschlitz bis 1,75 m Tiefe**
Suchschlitz zur Feststellung der Lage von Kabeln,
Leitungen
und dgl. nach Angabe des AG von Hand (bei tiefer
liegenden
Kanalleitungen auch anfangs mit Maschinen) in Böden der
Klasse 2 bis 5 herstellen, Boden seitlich lagern,
einbauen und
verdichten.

Suchschlitz mit einer Gesamttiefe bis 1,75 m.
Menge: 35,000 m³

*Hinweis*
Hindernisse sichern und ausbauen:
In den EP für die Sicherung von Hindernissen oder
deren Ausbau ist die erforderliche Handarbeit für das Freilegen
des Hindernisses bis zur Rohrgrabensohle einzurechnen, eine
zusätzl.
Vergütung für Handschacht erfolgt nicht. Positionen
gelten für
Quer- und Längssicherungen.
Rohrleitungen und Kabel in Betrieb bzw. unter Druck.
Der Mehraufwand, wie z.B. Stillstandszeiten des
Arbeitstrupps
etc, bei der Herstellung von Leitungsgräben bei
Antreffen von
Hindernissen wie Kabel oder Leitungen sind in die
Sicherungspositionen mit einzukalkulieren.

**2.02.16 Sich. f. Kreuz. Kabel/Kabelbündel**
Freilegen und Sichern von kreuzenden bzw. im Bereich
von
Leitungsgräben bzw. Baugruben liegenden Kabel bzw.
Rohrleitungen der Ver- und Entsorgung einschl. des
erforderlichen
Abstützung- und Aufhängungsmaterials zur
Aufrechterhaltung
der Betriebsbereitschaft, wobei die einschläg.
Bestimmungen
der Versorgungsunternehmen bzw. der Betreiber zu
beachten
sind.
Die hierbei auftretenden Erschwernisse bei Erd- und
Verbauarbeiten (z. B. Handaushub über, seitlich und unter
den Leitungen etc.) sind einzukalkulieren. Ebenso inbegriffen
ist die
Wiederherstellung eines fachgerechten Auflagers und
Umhüllung (Sand) im Kreuzungsbereich inkl. Trassenwarnband,
einschl. Materiallieferung.
Sichern von Ver- und Entsorgungsleitungen, Strom- bzw.
Telekomleitungen etc. einschl. einzelner Schutzrohre,
als
Zulage zur Pos. Rohrgrabenaushub.
Kabel / Kabelbündel bis zu 3 Kabel mit Abstand weniger
als
0,5 m / Leerrohrbündel Durchm. ca. 100 mm
Menge: 80,000 m

**2.02.17 Sich. f. Kreuz. Ver- und Ent. Ltg. bis DN 100**
Freilegen und Sichern von kreuzenden bzw. im Bereich
von
Leitungsgräben bzw. Baugruben liegenden Kabel bzw.
Rohrleitungen der Ver- und Entsorgung einschl. des
erforderlichen Abstützung- und Aufhängungsmaterials zur
Aufrechterhaltung der Betriebsbereitschaft, wobei die
einschlägigen Bestimmungen der Versorgungsunternehmen
bzw. der Betreiber zu beachten sind.
Die hierbei auftretenden Erschwernisse bei Erd- und
Verbauarbeiten (z. B. Handaushub über, seitlich und
unter den
Leitungen etc.) sind einzukalkulieren. Ebenso
inbegriffen ist die
Wiederherstellung eines fachgerechten Auflagers und
Umhüllung (Sand) im Kreuzungsbereich inkl.
Trassenwarnband,
einschl. Materiallieferung.
Sichern von Ver- und Entsorgungsleitungen,
Trinkwasser, Gas,
Strom- bzw. Telekomleitungen etc. einschl. einzelner
Schutzrohre, als Zulage zur Pos. Rohrgrabenaushub.
bis einschl. DN 100
Menge: 50,000 m

**2.02.18 Sich. f. Kreuz. Ver- und Ent. Ltg. DN 150**
Freilegen und Sichern von kreuzenden bzw. im Bereich
von
Leitungsgräben bzw. Baugruben liegenden Kabel bzw.
Rohrleitungen der Ver- und Entsorgung einschl. des
erforderlichen Abstützung- und Aufhängungsmaterials zur
Aufrechterhaltung der Betriebsbereitschaft, wobei die
einschlägigen Bestimmungen der Versorgungsunternehmen
bzw. der Betreiber zu beachten sind.
Die hierbei auftretenden Erschwernisse bei Erd- und
Verbauarbeiten (z. B. Handaushub über, seitlich und
unter den
Leitungen etc.) sind einzukalkulieren. Ebenso
inbegriffen ist die
Wiederherstellung eines fachgerechten Auflagers und
Umhüllung (Sand) im Kreuzungsbereich inkl.
Trassenwarnband,
einschl. Materiallieferung.
Sichern von Ver- und Entsorgungsleitungen,Trinkwasser,
Gas,
Strom- bzw. Telekomleitungen etc. einschl. einzelner
Schutzrohre, als Zulage zur Pos. Rohrgrabenaushub.
DN 100 bis einschl. DN 150
Menge: 50,000 m

**2.02.19 Sich. f. Kreuz. Ver- und Ent. Ltg. DN 200**
Freilegen und Sichern von kreuzenden bzw. im Bereich
von
Leitungsgräben bzw. Baugruben liegenden Kabel bzw.
Rohrleitungen der Ver- und Entsorgung einschl. des
erforderlichen Abstützung- und Aufhängungsmaterials zur
Aufrechterhaltung der Betriebsbereitschaft, wobei die
einschlägigen Bestimmungen der Versorgungsunternehmen
bzw. der Betreiber zu beachten sind.
Die hierbei auftretenden Erschwernisse bei Erd- und
Verbauarbeiten (z. B. Handaushub über, seitlich und
unter den
Leitungen etc.) sind einzukalkulieren. Ebenso
inbegriffen ist die
Wiederherstellung eines fachgerechten Auflagers und
Umhüllung (Sand) im Kreuzungsbereich inkl.
Trassenwarnband,
einschl. Materiallieferung.
Sichern von Ver- und Entsorgungsleitungen,Trinkwasser,
Gas,
Strom- bzw. Telekomleitungen etc. einschl. einzelner
Schutzrohre, als Zulage zur Pos. Rohrgrabenaushub.
über DN 150 bis einschl. DN 200
Menge: 20,000 m

**2.02.20 Sich. f. Kreuz. Ver- und Ent. Ltg. DN 300**
Freilegen und Sichern von kreuzenden bzw. im Bereich
von
Leitungsgräben bzw. Baugruben liegenden Kabel bzw.
Rohrleitungen der Ver- und Entsorgung einschl. des
erforderlichen Abstützung- und Aufhängungsmaterials zur
Aufrechterhaltung der Betriebsbereitschaft, wobei die
einschlägigen Bestimmungen der Versorgungsunternehmen
bzw. der Betreiber zu beachten sind.
Die hierbei auftretenden Erschwernisse bei Erd- und
Verbauarbeiten (z. B. Handaushub über, seitlich und
unter den
Leitungen etc.) sind einzukalkulieren. Ebenso
inbegriffen ist die
Wiederherstellung eines fachgerechten Auflagers und
Umhüllung (Sand) im Kreuzungsbereich inkl.
Trassenwarnband,
einschl. Materiallieferung.
Sichern von Ver- und Entsorgungsleitungen,Trinkwasser,
Gas,
Strom- bzw. Telekomleitungen etc. einschl. einzelner
Schutzrohre, als Zulage zur Pos. Rohrgrabenaushub.
über DN 200 bis einschl. DN 300
Menge: 5,000 m

**2.02.21 Sichern Unterflurhydrant**
Freilegen und Sichern von kreuzenden bzw. im Bereich
von
Leitungsgräben bzw. Baugruben liegenden
Unterflurhydrant
einschl. des erforderlichen Abstützung- und
Aufhängungsmaterials zur Aufrechterhaltung der
Betriebsbereitschaft, wobei
die einschlägigen Bestimmungen der
Versorgungsunternehmen
bzw. der Betreiber zu beachten sind.
Die hierbei auftretenden Erschwernisse bei Erd- und
Verbauarbeiten (z. B. Handaushub über, seitlich und unter den
Leitungen
etc.) sind einzukalkulieren. Ebenso inbegriffen ist
die Wiederherstellung eines fachgerechten Auflagers und Umhüllung
(Sand) einschl. Materiallieferung.
Sichern von Unterflurhydrant als Zulage zur Pos.
Rohrgrabenaushub.

Ebenfalls einzurechnen ist das Heben der Straßenkappen
für
Unterflurhydranten in Kiesflächen/Oberboden auf Niveau
Feinplanum abzüglich 1 - 2 cm, einschl. Freilegen der
Kappe
und Heben im Kies-Unterbau, sowie anarbeiten und
verdichten
des Frostschutzkieses an die Straßenkappe. Die Kappe
ist auf
ein Sandbett zu setzen und auszugleichen.
Menge: 1,000 St

*Hinweis*
Die bestehende Schmutzwasserkanäle Stzg. DN 150 bis DN
300 sind erfahrungsgemäß mit Beton ummantelt,

Für den Anschluss der neuen Rohre mittels Rohrkupplung
müssen die bestehenden Steinzeugkanäle freigelegt
werden.
Die Leitung ist vor Beschädigungen zu schützen.
Der Mehraufwand, wie z.B. Stillstandszeiten des
Arbeitstrupps
etc. ist  in die nachfolgende Position Betonabbruch
mit einzukalkulieren.

**2.02.22 Zuschlag Betonabbruch (unbewehrt)**
Zuschlag zu Erdbewegungen und Grabenaushub aller Art
für
Abbruch von unbewehrtem Beton zum Freilegen der
Bestandsrohre (Auflager, Ummantelung etc.), geltend
für alle
Tiefen.
Abbruchmaterial vom Erdaushub trennen, aufnehmen, von
der
Baustelle entfernen und einer Verwertung nach Wahl des
AN
zuführen.
Menge: 2,000 m3

#### Abschnitt 2.03 Rohrleitungen

*Hinweis*

**2.03.01 Steinzeug-Muffenrohr DN 300 NL**
Steinzeug-Muffenrohre nach DIN EN 295-1, DN 300, mit
Rohrverbindungen mit vorgefertigter Dichtung, gemäß DIN EN
1610
liefern und herstellen, einschließl. Leitungszone.
Statik herst.
und liefern. Verkehrslast SLW 60.
Muffenrohr, Normallastreihe (TKL 160), Baulänge 2,50m,
Verbindungssystem C, Steckmuffe Typ K.
Leitungszone gemäß Regelprofil herstellen (siehe RQ).
Bettung Typ 1 aus Beton C 20/25, Auflagerwinkel 120°.
Dicke der unteren Bettungsschicht: 15 cm,
Auflagerbreite-Beton: 0,62 m.
Beton muss im Bereich der Muffen unterbrochen werden.
Sohl- und Stützbeton sowie Material Leitungszone werden
gesondert vergütet.
Restliche untere und die obere Bettungsschicht,
Seitenverfüllung und Abdeckung (bis 30 cm über Rohrscheitel)
herstellen,
mit Boden Korngröße <= 40 mm (bei gebrochenen
Baustoffen:
Körnung < 11 mm),
Verbrauch: 0,673 m3/lfm.
Anschluss an die Schächte mit Steinzeug-Gelenkstücken
GZ/GA N ohne gesonderte Vergütung herstellen, Steinzeug-Abzweige werden übermessen u. gesondert vergütet.
Das Abrechnungsmaß ist die Achslänge der Rohrleitung
zwischen den Schachtmitten abzüglich des jeweils halben
lichten Schachtdurchmessers.
Inkl. erforderliche Rohrschnitte für Passstücke.
Leitungsgrabentiefe über 1,50 bis 4,00 m.
Steinzeugrohr DIN EN 295-1, DN 300 N.

Rohrleitung, z.B. Fabrikat Steinzeug-Keramo oder
gleichw. Art.

Angebotenes Fabrikat/Type:

'.........'
vom Bieter auszufüllen
Menge: 25,000 m

**2.03.02 Abzweige 45° Stzg. DN 300/150**
wie Pos, vor, jedoch:
Abzweige 45°, Verkehrslast SLW 60,
Steinzeug-Muffenrohre
nach DIN EN 295-1, DN 300/150, Baulänge 600 mm
Menge: 4,000 St

**2.03.03 Bogen 15° Stzg. DN 300**
wie Pos, vor, jedoch:
Bogen 15°, Verkehrslast SLW 60, Steinzeug-Muffenrohre
nach
DIN EN 295-1, DN 300
Menge: 1,000 St

**2.03.04 Reparatur-Abzweige 45° Normallast Stzg. DN 300/150 Abst.**
wie Pos, vor, jedoch:
Reparatur-Abzweige 45° Normallast,
Steinzeug-Muffenrohre
nach DIN EN 295-1, DN 300/150, Baulänge 600 mm

Abzweig als Anschluss für aussenliegenden Absturz aus
PP-Rohren.
Menge: 1,000 St

**2.03.05 Aussenliegender Absturz aus PP-Rohren**
Aussenliegenden Schachtabsturz mit Rohren und
Formstücken
aus Polypropylen (PP) DIN EN 1852-1 (homogene Vollwandrohre), SN 10, DN/OD 160.
Absturzhöhe ca. 1,08 m, gemessen von Sohle Einlauf bis
Sohle
Auslauf. Anschluss einerseits an Stzg.-Abzweig (Pos.
vor) mit
Übergangsstück auf bestehendes Steinzeugrohr DN 150,
anderseits an Schachtfutter im Schacht DN 1000
komplett mit
Formstücken, PP-Bogen 45°,Dichtungen, PP-Rohr und vollständiger Betonumhüllung
Menge: 1,000 St

**2.03.06 Anschluss Rohr DN300 an Schacht, inkl. Bohr.**
Anschluss von Abwasserkanal aus Stzg. DN 300 an vorh.
Schacht/Bauwerk aus Stahlbeton,einschl. Herstellen der
Anschlussöffnung durch Kernbohrung:
Kernbohrung DN 400  zum Einbau von Gelenkstück GE DN
300

Inkl. Gelenkstück (GE) Nomallast für gelenkige
Einbindung mit
Steckmuffe K, mit quellfähigem Schachtmörtel absolut
dicht
einbauen. Einschl. der Dichtungsarbeiten und
Herstellung des
Anschlussgerinnes, Anlage ist in Betrieb

Anschluss Hauptrohr bei Absturz
Menge: 1,000 St

**2.03.07 Best, Leitung abschneiden Stzg DN 300**
Vorhandene, freigelegte Stz-Leitung DN 300 plan
abschneiden
und entgraten, zum Anbringen des Übergangsstücks/
Rohrkupplung.
Menge: 5,000 St

**2.03.08 Rohrkupplung gem DIN EN 1610 DN 300**
VPC-Rohrkupplung mit Mehrfach-Doppeldichtprofil zur
Verbindung von zwei Einsteckenden,

Rohrkupplung mit reduzierbarer Dichtmanschette aus
Elastomergummi, einem zentrisch reduzierbaren Fixierkorb aus
Kunststoff sowie zwei Edelstahlbändern zur
Krafteinleitung für
eine beidseitige, separate und stufenlose
Durchmesseranpassung. Zur Verbindung von Kanalrohr Stzg DN 300

Der EP beinhaltet immer das Freilegen, Trennen und
Säubern
des Bestandrohres für den fachgerechten Einbau sowie
ggf.
erforderl. "Ausgleichsringe" bei großen
Wandstärkesprüngen.

Fabrikat z.B Funke VPC®-Rohrkupplung oder gleichw. Art.

Angebotenes Fabrikat/Type:

'.........'
vom Bieter auszufüllen
Menge: 4,000 St

**2.03.09 Steinzeug-Muffenrohr DN 400 NL**
Steinzeug-Muffenrohre nach DIN EN 295-1, DN 400, mit
Rohrverbindungen mit vorgefertigter Dichtung, gemäß DIN EN
1610
liefern und herstellen, einschließl. Leitungszone.
Statik herst.
und liefern. Verkehrslast SLW 60.
Muffenrohr, Normallastreihe (TKL 160), Baulänge 2,50m,
Verbindungssystem C, Steckmuffe Typ K.
Leitungszone gemäß Regelprofil herstellen (siehe RQ).
Bettung Typ 1 aus Beton C 20/25, Auflagerwinkel 120°.
Dicke der unteren Bettungsschicht: 15 cm,
Auflagerbreite-Beton: 0,85 m.
Beton muss im Bereich der Muffen unterbrochen werden.
Sohl- und Stützbeton sowie Material Leitungszone werden
gesondert vergütet.
Restliche untere und die obere Bettungsschicht,
Seitenverfüllung und Abdeckung (bis 30 cm über Rohrscheitel)
herstellen,
mit Boden Korngröße <= 40 mm (bei gebrochenen
Baustoffen:
Körnung < 11 mm),
Verbrauch: 0,771 m3/lfm.
Anschluss an die Schächte mit Steinzeug-Gelenkstücken
GZ/GA N ohne gesonderte Vergütung herstellen, Steinzeug-Abzweige werden übermessen u. gesondert vergütet.
Das Abrechnungsmaß ist die Achslänge der Rohrleitung
zwischen den Schachtmitten abzüglich des jeweils halben
lichten Schachtdurchmessers.
Inkl. erforderliche Rohrschnitte für Passstücke.
Leitungsgrabentiefe über 1,50 bis 4,00 m.
Steinzeugrohr DIN EN 295-1, DN 400 N.

Rohrleitung, z.B. Fabrikat Steinzeug-Keramo oder
gleichw. Art.

Angebotenes Fabrikat/Type:

'.........'
vom Bieter auszufüllen
Menge: 86,000 m

**2.03.10 Abzweige 90° Stzg. DN 400/150**
wie Pos, vor, jedoch:
Abzweige 90°, Verkehrslast SLW 60,
Steinzeug-Muffenrohre
nach DIN EN 295-1, DN 400/150, Baulänge 750 mm
Menge: 5,000 St

**2.03.11 Reparaturabzweige 90° Stzg. DN 400/200**
wie Pos, vor, jedoch:
Reparaturabzweige 90°, Verkehrslast SLW 60,
Steinzeug-Muffenrohre nach DIN EN 295-1, DN 400/200,
Baulänge 750 mm
Hauptrohr ohne Muffe/Zulauf mit Muffe
Stutzen mit Muffe
Abstand Maß e sind 30 mm (Abstand Sohle Hauptrohr zu
Sohle
Zulauf)
Menge: 7,000 St

**2.03.12 Kupplung Canada Plus, Typ 2B für Steinzeugrohre DN400**
Kupplung Canada Plus Typ 2B für erdverlegte und
oberirdische
Rohrsysteme innerhalb und außerhalb von Gebäuden, zum
Verbinden zweier Spitzenden von Steinzeugrohren
gleicher oder
unterschiedlicher Nennweite.
Steinzeugrohr DN400 NL
Druckdichtigkeit: 2.5 bar Wasser / - 0.3 bar Vakuum,
Hochdruckspülfestigkeit: 120 bar
Korrosionsresistenz: TOX®-Technologie,
Dichtungsmaterial:
EPDM oder NBR Dichtprofil mit Führungsrillen nach DIN
EN
681-1, Edelstahl: V2A/1.4301, alternativ V4A/1.4404
nach DIN
EN 10088-2, Temperaturbeständigkeit: -40°C bis +120°C,
kurzfristige Spitzentemperatur +160°C
Norm/Zulassung: DIN EN 16397-2, CE15
Menge: 9,000 St

**2.03.13 Sohl-, Stütz- und Mantelbeton C 20/25**
Sohl-, Stütz- und Mantelbeton C 20/25 mit mindestens
260 kg
Zement/m³ Beton liefern und nach Regelzeichnung
einbauen
(siehe RQ). Eine eventuell notwendige seitliche
Schalung wird
nicht gesondert vergütet. Oberfläche eben abziehen und
verreiben.
Verbrauch:
DN 300 --> 0,114 m3/lfm
DN 400 --> 0,168 m3/lfm
Menge: 20,000 m³

*Hinweis*
Vorbemerkung Rohrstatik:
Für die Rohrstatik gilt Herstellernachweise
-Richtlinie für die
statische Berechnung von Entwässerungskanälen und
-leitungen-. Die Rohrstatik ist auf Verlangen zum
angegebenen
Fabrikat, in prüffähiger Form rechtzeitig vor der
Ausführung
vorzulegen. Die Kosten für die Rohrstatik sind mit den
Einheitspreisen abgegolten.
Vorbemerkung Hochlast-Kanalrohr
Einheitliche Ringsteifigkeit des Gesamtsystems mit
passenden
Formteilen für eine einheitliche
Mindest-Ringsteifigkeit, z.B. 16
kN/m² bei AWADUKT HPP SN16.

**2.03.14 Hochlast-Kanalrohr HPP DN 300, orange**
Hochlast-Kanalrohr aus HPP DN/OD 160 mit Steckmuffe und
Gleitringdichtung einschl. Leitungszone herstellen.
Rohr als homogenes Vollwandrohr gem. DIN EN 1852, ohne
Zusatz von Füllstoffen, mit Muffendichtsystem und
glatter
Rohrinnenfläche, Verkehrslast SLW 60, Ringsteifigkeit
mind.
SN 10 gemäß EN ISO 9969 für Rohr und Formteile,
einschl.
aller erforderlicher Verbindungsteile und Dichtungen.
Farbcodierung:
blau für RW,
orange für SW bzw. MW,
Position inkl. erforderlicher Rohrschnitte zur
planmäßigen
Erstellung des Kanalnetzes,
Leitungsgrabentiefe über 1,75 bis 3,00 m,
Bettung aus Kies-Sand-Gemisch 0/22,
Bettungsmaterial liefern,
Auflagerwinkel 120°,
Dicke der unteren Bettungsschicht 10 cm
Alle Rohr- bzw. Passlängen liefern und gemäß DIN EN
1610
und der Verlegeanleitung des Herstellers im
vorgeschriebenen
Gefälle auf vorhandenem Auflager, in vorhandenem Graben
mit erforderl. Verbau und Aussteifung verlegen.

(AWADUKT HPP SN16-Hochlastkanalrohrsysteme oder glw.)

Hochlast-Kanalrohr DN/OD 300 PP SN 16, orange

'.........'
(vom Bieter auszufüllen)
Menge: 20,000 m

**2.03.15 Überschubmuffe HPP DN 250, orange**
Überschubmuffe für Kanalrohr Pos. vor,
komplett mit Dichtungen,
Formstück aus PP, Einbau bei Anschluss an bestehende
Rohrleitungen. Der EP beinhaltet das Freilegen,
Säubern und
Vorbereiten inkl. ggf. Schneiden des Bestandsrohres.
HPP-Kanalrohr, orange
Menge: 1,000 St

**2.03.16 Bettung Splitt-Sa**
Füllmaterial einbauen für die untere Bettungsschicht,
in Rohrgräben, profilgerecht, mit vom AN zu liefernden
Stoffen, Auflagerwinkel 120 Grad, Schichtdicke der unteren
Bettungsschicht
bis 15 cm,
Stoff: Splitt-Brechsand-Gemisch 0/11.
Menge: 5,000 m3

*Hinweis*
Nach Fertigstellung der Arbeiten sind die neu
verlegten Kanäle
auf Mängelfreiheit zu überprüfen.
Hierzu sind bei den neuverlegten Rohren nach entspr.
Reinigung eine Kamerabefahrung u. eine Dichtheitsprüfung
durchzuführen.

**2.03.17 Rohrleitung reinigen, bis DN 300**
Entwässerungsrohrleitung im Hochdruck- oder Vakuumspülverfahren reinigen.
Räumgut aus der Leitung spülen.
Rohre bis DN 300, Haltungslängen bis 40 m.
Verschmutzung bis 10 % der Profilhöhe, Räumgut
entfernen
und nach Wahl des AN verwerten.
Menge: 80,000 m

**2.03.18 Kamerabefahrung durchführen, bis DN 300**
Kamerabefahrung von Entwässerungsrohrleitungen
durchführen, auf Schadstellen untersuchen und auf Datenträger
dokumentieren. Datenträger an AG liefern. Rohre bis DN
300, Haltungslängen bis 40 m.
Leitung vor Inbetriebnahme prüfen.
Auswertung auf Datenträger (DVD-ROM od. externer
Festplatte) auf Grundlage DWA-Merkblatt M 149-2,
konform zur
DIN EN 13508-2.
Auswertung mit Angabe von Haltung, Rohrmaterial,
Rohdurchmesser, Haltungslänge, Fließrichtung, Gefälle im Rohr
und Stationierung von Zuläufen und Schadstellen schriftlich
übergeben.
Datenträger und Unterlagen je 2-fach.
Menge: 80,000 m

**2.03.19 Dichtheit prüfen, bis DN 300**
Dichtigkeitsprüfung von Entwässerungsrohrleitung.
Erforderliche
Verankerungen und Rohrverschlüsse liefern und
beseitigen.
Notwendigen Füllstoff liefern und ggf. ableiten.
Rohre bis DN 300, Haltungslängen bis 40 m.
Prüfung mit Luft, entsprechend den Vorschriften (DWA A
139,
DIN EN 1610) einschl. farbigen Druckprotokollen mit
Darstellung des graphischen Druckverlaufes, in
3-facher Form.
Sämtliche Leistungen sind einzurechnen.
Menge: 80,000 m

**2.03.20 Deformationsmessung Kunststoffrohre DN 300**
Deformationsmessung an biegeweichen Rohren mit Lasermethode inkl. Reinigen der Kanalrohre.
In den EP sind alle nötigen Geräte, Personal und
Betriebsstoffe
einzurechen.
Für Rohre in der Dimension: DN 300 PP / DA 355
Menge: 25,000 m

**2.03.21 Rohrleitung reinigen, bis DN 400**
Entwässerungsrohrleitung im Hochdruck- oder Vakuumspülverfahren reinigen.
Räumgut aus der Leitung spülen.
Rohre bis DN 400, Haltungslängen bis 45 m.
Verschmutzung bis 10 % der Profilhöhe, Räumgut
entfernen
und nach Wahl des AN verwerten.
Menge: 90,000 m

**2.03.22 Kamerabefahrung durchführen, bis DN 400**
Kamerabefahrung von Entwässerungsrohrleitungen
durchführen, auf Schadstellen untersuchen und auf Datenträger
dokumentieren. Datenträger an AG liefern. Rohre bis DN
400, Haltungslängen bis 45 m.
Leitung vor Inbetriebnahme prüfen.
Auswertung auf Datenträger (DVD-ROM od. externer
Festplatte) auf Grundlage DWA-Merkblatt M 149-2,
konform zur
DIN EN 13508-2.
Auswertung mit Angabe von Haltung, Rohrmaterial,
Rohdurchmesser, Haltungslänge, Fließrichtung, Gefälle im Rohr
und Stationierung von Zuläufen und Schadstellen schriftlich
übergeben.
Datenträger und Unterlagen je 2-fach.
Menge: 90,000 m

**2.03.23 Dichtheit prüfen, bis DN 400**
Dichtigkeitsprüfung von Entwässerungsrohrleitung.
Erforderliche
Verankerungen und Rohrverschlüsse liefern und
beseitigen.
Notwendigen Füllstoff liefern und ggf. ableiten.
Rohre bis DN 400, Haltungslängen bis 45 m.
Prüfung mit Luft, entsprechend den Vorschriften (DWA A
139,
DIN EN 1610) einschl. farbigen Druckprotokollen mit
Darstellung des graphischen Druckverlaufes, in
3-facher Form.
Sämtliche Leistungen sind einzurechnen.
Menge: 90,000 m

#### Abschnitt 2.04 Rohrvortrieb / Horizontal-Spülbohrverfah

*Hinweis*
Vorbemerkung Spülbohren:
Das Verfahren hat sicher gemäß den allgemeinen
anerkannten
Regeln der Technik (ATV A 125, identisch mit DVGW-GW
304
und DVGW-Arbeitsblatt GW 321, sowie DIN 18324)
anwendbar
zu sein. Das Bohrunternehmen muss nach der DVGW GW 302
zertifiziert sein. Nachunternehmen sind mit der
Angebotsabgabe
zu benennen.
Das Verfahren muss sich für den grabenlosen
Leitungsbau unter Oberflächen eignen. Für die Ortung und Überwachung
der
Pilotbohrung ist ein Ortungssystem nach den gegebenen
Anforderungen einzusetzen.
Entsprechend der Größe der Bohrung ist eine Bohranlage
mit
einer Rückzugskraft und einem Drehmoment nach
Erfordernis
vom AN einzusetzen.

Durch den AN sind folgende Leistungen zu erbringen und
in die
jeweiligen Einheitspreise einzurechnen:
1. Feststellen bestehender Leitungssysteme im
Trassenbereich
nach Verlauf und Tiefe.
2. Festlegung der Verlegetrasse nach Abstimmung mit
dem AG
und ggf. der örtlichen Bauleitung und Markierung der
erforderl.
Start- und Zielgruben.
3. Erstellen der Bohrberichte, Höhenprotokolle, Düker-
und
Querprofile. Führen von Bautagesberichten. Führen von
Bohrprotokollen mit Erfassung aller Daten gemäß den
Technischen
Richtlinien des DCA.
4. Das Einrichten und Räumen der Baustelle, Vorhalten
aller
Maschinen und Geräte des Spülbohr-Systems während der
gesamten Baumaßnahme und alle erforderl. Maßnahmen zur
Herstellung und Ausführung für das
Horizontal-Spülbohrverfah-
ren sind in die EP einzukalkulieren und mit diesen
abgegolten.

**2.04.01 Baustelleneinrichtung Rohrvortrieb**
Baustelle für Rohrvortrieb einrichten und räumen,
einschl. Baustelleneinrichtung vorhalten, dazu gehören u. a.:
- sämtliche An- und Abtransporte
- sämtliche baulichen Anlagen und Einrichtungen zur
Aufnahme
der Geräte, Maschinen und Hilfseinrichtungen,
- das Heranführen von Strom und Wasser,
- sämtliche Betriebsstoffe,
- das einsatzbereite Vorhalten von Sicherheits- und
Rettungsgeräten,
- das betriebsbereite Einrichten und Räumen sämtlicher
für den
Rohrvortrieb benötigten Geräte, Maschinen und
Hilfseinrichtungen,
- sämtliche Anlagen zur Beleuchtung, Be- und
Entlüftung,
- alle Messgeräte zum optischen, grafischen bzw.
digitalen Er-
fassen der Messwerte der Pressenkräfte, der Wegemessung
der Pressen, der Verrollung, der Seiten- und Höhenlage.
Messeinrichtungen für die Druckmessung auf der
Rohrspiegeln
und die Feststellung der tatsächlichen Vorpresskräfte.
Vergütung:  20 % bei Baustelleneinrichtung
  60 % nach Baustellenfortschritt
  20 % bei Baustellenräumung
Menge: 1,000 psch

**2.04.02 Vermessungsleistungen der Absteckung Spülbohrtrasse**
Vermessungsleistungen zum Festlegen der Absteckung der
Rohrleitungen, Schächte und Bauwerke sowie zur
Bestandsaufnahme. Rohrleitungstrasse nach den vom AG
übergebenen
Festpunkten abstecken, einmessen und sichern, in
Abstimmung
mit der Vermessungsabteilung des AG, einschl.
Anfertigen von
Absteckplänen nach Vorgabe des AG, Vorlage beim AG,
nach
Fertigstellung der Baumaßnahme für die Rohrleitungen,
Schächte und Bauwerke Bestandspläne aufstellen und dem
AG
übergeben, Anzahl der Ausfertigungen 3, die
Vortriebsvermessung obliegt dem AN
Menge: 1,000 psch

**2.04.03 Maschinenstandort herstellen**
Standort für Bohrmaschine und Hilfsgeräte, z. B.
Bohrgestängelager, Steuercontainer etc., für 2 Bohrungen
herstellen.
Standfläche nach Wahl des AN, mit AG Grundstück
abstimmen,
waagrecht oder geneigt herstellen. Einschl. Abgraben
der
angrenzenden Böschung und sonstiger Erdarbeiten. Nach
Abschluss der Arbeiten ist der gesamten
Maschinenstandort
wieder im Ursprungszustand herzustellen.
Bitumenstraßenaufbruch und -wiederherstellung wird
gesondert
vergütet.
Menge: 1,000 psch

**2.04.04 Offene Startbaugrube Spülbohren**
Offene Baugrube als Startbaugrube sowie Kopfloch für
Pilotbohrung für gesteuertes Spülbohrverfahren herstellen
und
wieder beseitigen, einschließlich Vorhaltung der für
den Vortrieb
und Rohreinzug erforderlichen Zusatzteile, Lage, Maße
und
Verbau gem. Erfordernis, Platzverhältnissen und Wahl
des AN.
Grundwasserstand unter Baugrubensohle,
Anfall von Tages-, Hang- und Schichtenwasser, für
grabenloses
Verfahren zum Einzug von Medienrohr:

Bohrung Ø 350 für:
PEHD 250 x 14,8 SDR 17

Überdeckung Schutzrohr: nach Längsschnitt
Ausführungsplan.
Es sind einzurechnen:
Einbringen, Aussteifen in den statisch erforderlichen
Maßen
(statischer Nachweis des Verbaus obliegt dem AN),
Vorhalten
und Beseitigen des Verbaus
Bodenaushub (siehe ATV DIN 18300 Erdarbeiten und ATV
DIN
18303 Verbauarbeiten). Der durch Bodenaustausch
verdrängte
Boden ist auf die Zwischenlagerstätte zu
transportieren.
Einschl. Trennung des Bodenmaterials nach
organoleptischen
Kriterien, z. B. Bodenart, Bestandteile, Geruch,
Schichtung,
Fremdbestandteile usw.

Liefern von einbaufähigem Boden, Verfüllen und
Verdichten,
Baugrubensohle einplanieren und verdichten, Herstellen
der
Aus- und Einfahröffnungen, zwischenzeitliche Sicherung/
Abdichtung des Vortriebes, wenn der Einzug des
Medienrohres
zeitlich versetzt erfolgt.
Die gewählte Ausführungsart und -lage ist vor Beginn
mit der
örtlichen Bauüberwachung abzustimmen.
Größe der Startbaugrube (LxBxT): entsprechend
Erfordernissen
durch den AN.
Menge: 1,000 St

**2.04.05 Offene Entlastungsgrube Spülbohren**
Offene Baugrube als Entlastungsgrube für Pilotbohrung
für
gesteuertes Spülbohrverfahren herstellen und wieder
beseitigen, einschließlich Vorhaltung der für den Vortrieb
und Rohreinzug erforderlichen Zusatzteile, Lage, Maße und
Verbau
gemäß Erfordernis, Platzverhältnissen und Wahl des AN.
Grundwasserstand unter Baugrubensohle,
Anfall von Tages-, Hang- und Schichtenwasser, für
grabenloses
Verfahren zum Einzug von Medienrohr:

Bohrung Ø 350 für:
PEHD 250 x 14,8 SDR 17

Einbringen, Aussteifen in den statisch erforderlichen
Maßen
(statischer Nachweis des Verbaus obliegt dem AN),
Vorhalten
und Beseitigen des Verbaus
Bodenaushub (siehe ATV DIN 18300 Erdarbeiten und ATV
DIN
18303 Verbauarbeiten). Der durch Bodenaustausch
verdrängte
Boden ist auf die Zwischenlagerstätte zu
transportieren.
Einschl. Trennung des Bodenmaterials nach
organoleptischen
Kriterien, z. B. Bodenart, Bestandteile, Geruch,
Schichtung,
Fremdbestandteile usw.

Liefern von einbaufähigem Boden, Verfüllen und
Verdichten,
Baugrubensohle einplanieren und verdichten, Herstellen
der
Aus- und Einfahröffnungen, zwischenzeitliche Sicherung/
Abdichtung des Vortriebes, wenn der Einzug des
Medienrohres
zeitlich versetzt erfolgt.
Die gewählte Ausführungsart und -lage ist vor Beginn
mit der
örtlichen Bauüberwachung abzustimmen.
Größe der Startbaugrube (LxBxT): entsprechend
Erfordernissen
durch den AN.
Menge: 1,000 St

**2.04.06 Offene Zielbaugrube Spülbohren**
Offene Baugrube als Zielbaugrube für gesteuertes
Spülbohrverfahren herstellen und beseitigen, einschließlich
Vorhaltung
der für den Vortrieb und Rohreinzug erforderlichen
Zusatzteile,
Lage, Maße und Verbau gemäß Erfordernis.
Grundwasserstand unter Baugrubensohle,
Anfall von Tages-, Hang- und Schichtenwasser, für
grabenloses
Verfahren zum Einzug von Medienrohr:

Bohrung Ø 350 für:
PEHD 250 x 14,8 SDR 17

Überdeckung Schutzrohr: nach Längsschnitt der
Ausführungsplanung
Es sind einzurechnen:
Einbringen, Aussteifen in den statisch erforderlichen
Maßen
(statischer Nachweis des Verbaus obliegt dem AN),
Vorhalten
und Beseitigen des Verbaus, Bodenaushub (siehe ATV DIN
18300 Erdarbeiten und ATV DIN 18303 Verbauarbeiten).
Der durch Bodenaustausch verdrängte Boden ist auf die
Zwischenlagerstätte zu transportieren.
Einschl. Trennung des Bodenmaterials nach
organoleptischen
Kriterien, z. B. Bodenart, Bestandteile, Geruch,
Schichtung,
Fremdbestandteile usw.

Liefern von einbaufähigem Boden, Verfüllen und
Verdichten,
Baugrubensohle einplanieren und verdichten, Herstellen
der
Aus- und Einfahröffnungen, zwischenzeitliche Sicherung/
Abdichtung des Vortriebes, wenn der Einzug des
Medienrohres zeitlich versetzt erfolgt.
Die gewählte Ausführungsart und -lage ist vor Beginn
mit der
örtlichen Bauüberwachung abzustimmen.
Aufbruch und Wiederherstellung der Straßenoberfläche
sowie
Einbettung der Rohrleitungen wird gesondert vergütet.
Größe der Startbaugrube (LxBxT): entsprechend
Erfordernissen
durch den AN.
Menge: 1,000 St

**2.04.07 Pilotbohrung**
Pilotbohrung im steuerbaren
Horizontal-Spülbohrverfahren mit
Zusatz geeigneter Bohrsuspension zum Abbau des Bodens
und
Transport nach außen und zur Stabilisierung des
Bohrkanales,
geeignet für Sand-Kies- und Mischböden mit
Steineinschlüssen
gemäß DIN 18319
Kleinster zulässiger Krümmungsradius 80 m,
zulässige Abweichung von der Solllinie: Höhe 50 cm,
Regelüberdeckung, seitliche Abweichungen zur Lage 0,50
m,
aufgrund der örtlichen Gegebenheiten ist auf die
möglichst
genaue lage- und höhenmäßigen Verlegung zu achten.
Anzuwendendes Ortungssystem nach den gegebenen Anforderungen.
Aufzeichnung folgender Messwerte:
  gebohrte Länge
  horizontale Länge
  horizontale Abweichung
  Tiefe
  vertikale Abweichung
  Schubkraft
  Drehmoment
  Spülungsmenge
  Spülungskenndaten
Durchführung aller notwendigen Messungen und Protokollierung.
Fehlbohrungen aufgrund künstlicher Hindernisse werden
über
diese Position als Mengenmehrungen abgerechnet.
Eine Fehlbohrung wird erst nach einem dreimaligen
Bohrversuch bei jeder Bohrung anerkannt.
Menge: 45,000 m

**2.04.08 Zulage für schwer bohrbare Böden, 350 mm**
Zulage zum Spülbohrvorgang für feste Böden
(feinsandige, schwach kiesige Tone)
für Bohrdurchmesser bis ca. 350 mm.
Menge: 45,000 m

**2.04.09 Bohrsuspension**
Herstellen und bauzeitliches Wiederaufbereiten einer
geeigneten Bohrsuspension entsprechend den Anforderungen des
Bauvorhabens einschl. Materiallieferung zur Baustelle
und
Entsorgung der austretenden Suspension oberhalb Gelände
bzw. in den Start und Zielgruben. Einschl. Abpumpen
aus den
Gruben, laden, transportieren und nachweislich einer
geordneten Verwertung zuführen. Der Nachweis der geordneten
Entsorgung ist unmittelbar zu erbringen.
In die Position ist, falls erforderlich, der Transport
der Bohrsuspension mit Schläuchen zum Arbeitsort einzurechnen
sowie
von der Start- und Zielbaugrube zur Aufbereitung
(Saugwagen).
Die verwendeten Einbaumaterialien dürfen nicht
wassergefährdend sein.
Spülungsverluste sind möglich und zu berücksichtigen.
Menge: 1,000 psch

**2.04.10 Aufweitung**
Stufenweise Aufweitung der Pilotbohrung mit Räumern
nach
Wahl des AN mit Zusatz geeigneter Bohrsuspension zum
Ab-
bau des Bodens und Transport nach außen und zur
Stabilisierung des Bohrkanales, geeignet für Sand-Kies- und
Mischböden mit Steineinschlüssen gemäß DIN 18319,
Kleinster zulässiger Krümmungsradius 80 m,
Aufweitung für folgendes Medienrohr

PEHD 250 x 14,8 SDR 17

Mindestaufweitung ca. 350 mm
Menge: 45,000 m

**2.04.11 Einzug Medienrohr**
Einzug von folgenden Schutzrohren in 12 m Stangenform
geschweißt in vorbeschriebenen Bohrkanal:

PEHD 250 x 14,8 SDR 17

mit einem geeignetem Zugkopf und vorgeschaltetem
Räumer.
Das Rohrmaterial wird gesondert nach Position vergütet.
Zur Verhinderung des Verdrillens der Leitungen ist
eine Wirbelkupplung beim Einzug zu verwenden. Die Einzugskräfte
sind am
Zugkopf und an der Rigg aufzunehmen und zu
dokumentieren.
Die Abrechnung erfolgt entsprechend der Länge des
Medienrohres.
Menge: 25,000 m

**2.04.12 Rollenbahn für Einzug des Medienrohr PE-HD 250 x 14,8 SDR 17**
Zulage für Herstellung der Rollenbahn zum Einzug des
Medienrohres mit folgenden Leistungen:
  Herstellung der Rollenbahn
  Herstellung von Rollenböcken zur Abstützung des
Oberbogens
Menge: 1,000 psch

**2.04.13 Verdämmung Bohrloch**
Verdämmung von Bohrlochanfang bis Bohrlochende nach dem
Rohreinzug zur Vermeidung eines Einsturzes des
Ringraums
mit Bodenmörtel. In das Bohrloch ist dazu ein Pumprohr
einzuschieben und mit einer Betonpumpe ist der
Ringraum zu
verdämmen. Die Bohrsuspension ist in Start- und
Zielgrube
aufzunehmen und einer geordneten Verwertung zuzuführen.
Die Abrechnung erfolgt nach eingebrachter Menge.
Festigkeit 100 KN/m².
(z. B. Walhalla, Dyckerhoff, Dämmer oder gleichwertig)
Spatenlösbarer Dämmer, die verwendeten
Einbaumaterialien
dürfen nicht wassergefährdend sein.
Menge: 3,000 m3

**2.04.14 Entsorgung Bohrklein**
Das Bohrklein ist am Recycler aufzunehmen und
nachweislich
einer geordneten Verwertung nach entspr.
Abfallschlüssel
zuzuführen.
Die Schlämme enthalten Bentonit und müssen aufbereitet
werden, um Wasser und Feststoffe zu trennen.
Die Abrechnung erfolgt nach Übernahmewiegeschein der
Deponie.
Menge: 15,000 t

*Hinweis*
Rohre, Formstücke und Armaturen werden übermessen und
zum Angebotspreis der Position Rohrleitung vergütet.

Schweißverbindungen werden gesondert vergütet.

**2.04.15 PE-HD-Rohr 10/250 RC**
Druckrohr aus PE-HD PE100 RC,
DIN-EN 12201 und DIN 8074 / 8075
mit glatten Enden, geeignet für grabenlose und
sandbettfreie
Verlegung.

Medienrohr für SW-Leitung

Angebotenes Fabrikat:

 '.........'
(vom Bieter auszufüllen)

(Verlegen durch verlaufgesteuerte
Horizontalspülbohrung.)
Weitere Leistungen werden nach Aufmaß nach den entspr.
Positionen des Abschnittes Rohrgraben vergütet.
Rohr PN 10, SDR 17, da 250 x 14,8
(Stangenware 12 m).
für Abwasser, schwarz
Menge: 25,000 m

**2.04.16 FZ PE-HD 8/250**
Formstückszulage zu Druckrohr aus PE-HD
gemäß Vorbemerkungen für Formstücke aus
PE-HD RC PE 100, PN 10, DN/OD 250
für Abwasser, schwarz
Menge: 8,000 m

**2.04.17 PE Schweißnaht 250**
Schweißverbindung an Kunststoffrohren als Heizelementstumpfschweißung, an Druckrohrleitungen  aus PE-HD RC
DIN
8074 und DIN 8075, PN 10, SDR 17, da 250 x 14,8
Menge: 6,000 St

**2.04.18 PE-Schnitt 250**
Schneiden und Anschrägen an Druckrohrleitungen  aus
PE-HD
RC PE100, in Abstimmung mit dem AG,
DN/OD 250
Menge: 4,000 St

**2.04.19 Innenwulst - Entfernen 250**
Innenwulst bei den Schweißnähten mit Geräten nach Wahl
des
AN entfernen DN/OD 250
Menge: 6,000 St

**2.04.20 Druckprüfung da 250, SDR 17**
Innendruckprüfung gemäß DVGW-Arbeitsblatt W 400-2, an
Druckrohrleitungen für Trinkwasser. Prüfung in
Teilstrecken
nach Vereinbarung mit dem AG. Wasser wird beigestellt
und ist
nach der Prüfung zu beseitigen.
Menge: 25,000 m

#### Abschnitt 2.05 Schächte

**2.05.01 Kontrollschacht DN 1000, 2,01 - 2,50 m, Stzg. DN 400**
Kontrollschächte DN 1000 aus Betonfertigteilen nach
DIN EN
1917 liefern und herstellen wie folgt:

Schachtunterteil SU-M
Schachtkörper Gerinne und Auftritt monolithisch aus
Beton in
einem Guss, gefertigt inkl. PERFECT- Anschlussmuffen
mit
Dichtung für gelenkige Einbindung Stzg.-Rohren DN
400-NL,
Neigung der Auftrittsfläche kegelförmig in Richtung
Schachtmitte 1:20, Gerinne scheitelhoch mit geradem oder
abgewinkeltem Durchlaufgerinne, Hauptgerinnnegefälle 10 mm,

System: Haba-Perfect o. glw.

Angebotenes Fabrikat/Type:

'.........'
vom Bieter auszufüllen

Schachtring SR-M,

Schachthalts SH-M,

Ausgleichsringe
(max. zul. Höhe von OK-Konus bis UK-Abdeckung 24 cm,
bei
einer Höhe größer 24 cm ist ggf. ein höherer
Schachtring
einzubauen!)

Gleitringdichtungen

Schachtabdeckung Kl. D 400 gem. DIN EN 124-2 / DIN
1229,
Kennmaß d = 610 mm, Bauhöhe 160 mm, ohne Scharnier,
Rahmen und Deckel aus Beton-Guss (BEGU), mit dämpfender
Einlage in Rahmen und Deckel, hochziehbar, rund,
Gesamtgewicht ca. 185 kg,

z.B. Fa. Meierguss, Artikel-Nr: 104033 o. glw.

Angebotenes Fabrikat/Type:

'.........'
vom Bieter auszufüllen

Schmutzfänger schwere Ausführung nach DIN 1221,
Lüftungsquerschnitt 250 cm2

Sicherheitssteigbügel TYP A 410 mit Edelstahlkern,
PP-Ummantelung orange, Form A, DIN 19555
System: Weischer o. glw., Steigmaß 25 cm,
max. zul. Abstand OK-Schacht bis oberster Bügel 65 cm
max. zul. Abstand Gerinneauftritt bis unterster Bügel
40 cm (bei SU-M-Bestellung beachten bzw. angeben!).

Abrechnung von Rohrsohle Gerinne bis
OK-Schachtabdeckung
in der zutreffenden Pos. (z. B. Schachthöhe 2,19 m:
zutreffende
Pos. = 2,01 - 2,50 m).
Der gesamte Mehraushub für den Schacht gegenüber dem
Rohrgraben, ebenso der erforderl. Baugrubenverbau ist
in den
EP einzurechnen.
Der Rohrgrabenaushub wird durchgerechnet.

Vor Bestellung der Schachtunterteile ist die schriftl.
Freigabe
des Bestellformulares durch die örtliche Bauüberwachung
einzuholen.

Kontrollschacht 12313M0201neu
DN 1000, 2,01 - 2,50 m, Stzg. DN 400.

Ablauf: Stzg. DN 400
Zulauf-Stzg DN 200
Seitlicher Ablauf: Stzg. DN 300
Seitlicher Zulauf Stzg DN 150
Menge: 1,000 St

**2.05.02 Kontrollschacht DN 1000, 2,01 - 2,50 m, Stzg. DN 400**
Kontrollschächte DN 1000 aus Betonfertigteilen nach
DIN EN
1917 liefern und herstellen wie folgt:

Schachtunterteil SU-M
Schachtkörper Gerinne und Auftritt monolithisch aus
Beton in
einem Guss, gefertigt inkl. PERFECT- Anschlussmuffen
mit
Dichtung für gelenkige Einbindung Stzg.-Rohren DN
400-NL,
Neigung der Auftrittsfläche kegelförmig in Richtung
Schachtmitte 1:20, Gerinne scheitelhoch mit geradem oder
abgewinkeltem Durchlaufgerinne, Hauptgerinnnegefälle 10 mm,

System: Haba-Perfect o. glw.

Angebotenes Fabrikat/Type:

'.........'
vom Bieter auszufüllen

Schachtring SR-M,

Schachthalts SH-M,

Ausgleichsringe
(max. zul. Höhe von OK-Konus bis UK-Abdeckung 24 cm,
bei
einer Höhe größer 24 cm ist ggf. ein höherer
Schachtring
einzubauen!)

Gleitringdichtungen

Schachtabdeckung Kl. D 400 gem. DIN EN 124-2 / DIN
1229,
Kennmaß d = 610 mm, Bauhöhe 160 mm, ohne Scharnier,
Rahmen und Deckel aus Beton-Guss (BEGU), mit dämpfender
Einlage in Rahmen und Deckel, hochziehbar, rund,
Gesamtgewicht ca. 185 kg,

z.B. Fa. Meierguss, Artikel-Nr: 104033 o. glw.

Angebotenes Fabrikat/Type:

'.........'
vom Bieter auszufüllen

Schmutzfänger schwere Ausführung nach DIN 1221,
Lüftungsquerschnitt 250 cm2

Sicherheitssteigbügel TYP A 410 mit Edelstahlkern,
PP-Ummantelung orange, Form A, DIN 19555
System: Weischer o. glw., Steigmaß 25 cm,
max. zul. Abstand OK-Schacht bis oberster Bügel 65 cm
max. zul. Abstand Gerinneauftritt bis unterster Bügel
40 cm (bei SU-M-Bestellung beachten bzw. angeben!).

Abrechnung von Rohrsohle Gerinne bis
OK-Schachtabdeckung
in der zutreffenden Pos. (z. B. Schachthöhe 2,19 m:
zutreffende
Pos. = 2,01 - 2,50 m).
Der gesamte Mehraushub für den Schacht gegenüber dem
Rohrgraben, ebenso der erforderl. Baugrubenverbau ist
in den
EP einzurechnen.
Der Rohrgrabenaushub wird durchgerechnet.

Vor Bestellung der Schachtunterteile ist die schriftl.
Freigabe
des Bestellformulares durch die örtliche Bauüberwachung
einzuholen.

Kontrollschacht 12170M0701neu
DN 1000, 2,01 - 2,50 m, Stzg. DN 300.

Zu- und Ablauf: Stzg. DN 400
Seitlicher Zulauf PP DN 300
Menge: 1,000 St

**2.05.03 Kontrollschacht DN 1000, 2,01 - 2,50 m, Stzg. DN 400**
Kontrollschächte DN 1000 aus Betonfertigteilen nach
DIN EN
1917 liefern und herstellen wie folgt:

Schachtunterteil SU-M
Schachtkörper Gerinne und Auftritt monolithisch aus
Beton in
einem Guss, gefertigt inkl. PERFECT- Anschlussmuffen
mit
Dichtung für gelenkige Einbindung Stzg.-Rohren DN
400-NL,
Neigung der Auftrittsfläche kegelförmig in Richtung
Schachtmitte 1:20, Gerinne scheitelhoch mit geradem oder
abgewinkeltem Durchlaufgerinne, Hauptgerinnnegefälle 10 mm,

System: Haba-Perfect o. glw.

Angebotenes Fabrikat/Type:

'.........'
vom Bieter auszufüllen

Schachtring SR-M,

Schachthalts SH-M,

Ausgleichsringe
(max. zul. Höhe von OK-Konus bis UK-Abdeckung 24 cm,
bei
einer Höhe größer 24 cm ist ggf. ein höherer
Schachtring
einzubauen!)

Gleitringdichtungen

Schachtabdeckung Kl. D 400 gem. DIN EN 124-2 / DIN
1229,
Kennmaß d = 610 mm, Bauhöhe 160 mm, ohne Scharnier,
Rahmen und Deckel aus Beton-Guss (BEGU), mit dämpfender
Einlage in Rahmen und Deckel, hochziehbar, rund,
Gesamtgewicht ca. 185 kg,

z.B. Fa. Meierguss, Artikel-Nr: 104033 o. glw.

Angebotenes Fabrikat/Type:

'.........'
vom Bieter auszufüllen

Schmutzfänger schwere Ausführung nach DIN 1221,
Lüftungsquerschnitt 250 cm2

Sicherheitssteigbügel TYP A 410 mit Edelstahlkern,
PP-Ummantelung orange, Form A, DIN 19555
System: Weischer o. glw., Steigmaß 25 cm,
max. zul. Abstand OK-Schacht bis oberster Bügel 65 cm
max. zul. Abstand Gerinneauftritt bis unterster Bügel
40 cm (bei SU-M-Bestellung beachten bzw. angeben!).

Abrechnung von Rohrsohle Gerinne bis
OK-Schachtabdeckung
in der zutreffenden Pos. (z. B. Schachthöhe 2,19 m:
zutreffende
Pos. = 2,01 - 2,50 m).
Der gesamte Mehraushub für den Schacht gegenüber dem
Rohrgraben, ebenso der erforderl. Baugrubenverbau ist
in den
EP einzurechnen.
Der Rohrgrabenaushub wird durchgerechnet.

Vor Bestellung der Schachtunterteile ist die schriftl.
Freigabe
des Bestellformulares durch die örtliche Bauüberwachung
einzuholen.

Kontrollschacht 12170M0601neu
DN 1000, 2,01 - 2,50 m, Stzg. DN 400.

Zulauf: Stzg DN 400
Ablauf: Stzg. DN 300
Menge: 1,000 St

**2.05.04 Kontrollschacht DN 1000, 3,51 - 4,00 m, Stzg. DN 300**
Kontrollschächte DN 1000 aus Betonfertigteilen nach
DIN EN
1917 liefern und herstellen wie folgt:

Schachtunterteil SU-M
Schachtkörper Gerinne und Auftritt monolithisch aus
Beton in
einem Guss, gefertigt inkl. PERFECT- Anschlussmuffen
mit
Dichtung für gelenkige Einbindung Stzg.-Rohren DN
300-NL,
Neigung der Auftrittsfläche kegelförmig in Richtung
Schachtmitte 1:20, Gerinne scheitelhoch mit geradem oder
abgewinkeltem Durchlaufgerinne, Hauptgerinnnegefälle 10 mm,

System: Haba-Perfect o. glw.

Angebotenes Fabrikat/Type:

'.........'
vom Bieter auszufüllen

Schachtring SR-M,

Schachthalts SH-M,

Ausgleichsringe
(max. zul. Höhe von OK-Konus bis UK-Abdeckung 24 cm,
bei
einer Höhe größer 24 cm ist ggf. ein höherer
Schachtring
einzubauen!)

Gleitringdichtungen

Schachtabdeckung Kl. D 400 gem. DIN EN 124-2 / DIN
1229,
Kennmaß d = 610 mm, Bauhöhe 160 mm, ohne Scharnier,
Rahmen und Deckel aus Beton-Guss (BEGU), mit dämpfender
Einlage in Rahmen und Deckel, hochziehbar, rund,
Gesamtgewicht ca. 185 kg,

z.B. Fa. Meierguss, Artikel-Nr: 104033 o. glw.

Angebotenes Fabrikat/Type:

'.........'
vom Bieter auszufüllen

Schmutzfänger schwere Ausführung nach DIN 1221,
Lüftungsquerschnitt 250 cm2

Sicherheitssteigbügel TYP A 410 mit Edelstahlkern,
PP-Ummantelung orange, Form A, DIN 19555
System: Weischer o. glw., Steigmaß 25 cm,
max. zul. Abstand OK-Schacht bis oberster Bügel 65 cm
max. zul. Abstand Gerinneauftritt bis unterster Bügel
40 cm (bei SU-M-Bestellung beachten bzw. angeben!).

Abrechnung von Rohrsohle Gerinne bis
OK-Schachtabdeckung
in der zutreffenden Pos. (z. B. Schachthöhe 2,19 m:
zutreffende
Pos. = 2,01 - 2,50 m).
Der gesamte Mehraushub für den Schacht gegenüber dem
Rohrgraben, ebenso der erforderl. Baugrubenverbau ist
in den
EP einzurechnen.
Der Rohrgrabenaushub wird durchgerechnet.

Vor Bestellung der Schachtunterteile ist die schriftl.
Freigabe
des Bestellformulares durch die örtliche Bauüberwachung
einzuholen.

Kontrollschacht 12458M3301neu mit außenlieg. Absturz
DN 1000, 3,51 - 4,00 m, Stzg. DN 300.

2x Zulauf Stzg DN 300
Ablauf PP DN 300
Menge: 1,000 St

**2.05.05 Energieumwandlungsschacht DN800**
Kanalschacht DN 800 als Energieumwandlungsschacht aus
füllstofffreiem Polypropylen (PP), bestehend aus
Schachtunterteil, Schachtringen und Schachtkonus liefern sowie
höhen- und
fluchtgerecht versetzen.

Schacht, gemäß DIN EN 13598-2 aus 100% Neumaterial ohne
Recyclinganteile und ohne Schäumungszusätze, bestehend
aus
vollwandigen Fertigteilen, mind. 8 mm Wanddicke, mit
außenliegenden Verstärkungsrippen, auftriebssicher, sowie
Schachtringe und Schachtboden bis zur Berme mit glatter,
durchgehender, ebener Innenfläche. Ringsteifigkeit mind. SN4 (4
kN/m²),
Belastbarkeit SLW 60 (LM1) statisch nachgewiesen,
durchgängig helle inspektionsfreundliche Farbe, z.B.
orange.
Beständigkeit gegen biogene Schwefelsäurekorrosion
attestiert
nach DIN19573:2016-03 Anhang A XWW4.
Temperaturbeständig dauerhaft bis 60°C und kurzzeitig
bis
90°C, sowie Asphalttemperaturbeständig. Mind. 100
Jahre zu
erwartende Lebensdauer.
Lastentkoppelte Schachtelementdichtungen nach DIN 4060
und
EN681-1. Verfüllmaterial nach DIN EN 1610, Größtkorn
bis 63
mm möglich.
Lastentkoppeltes Schachtsystem durch zusätzlichen
Auflagering
zur Lastentkoppelung und zur verschiebesicheren
Aufnahme
von Schachtabdeckungen LW 625 mit dauerhaft fest
verzahnter, korrosionsbeständiger, innenliegender
Polypropylenschale.
Auflageflächen aus Beton, inkl. Dichtung nach EN 681-1
zwischen Auflagering und Konushals.

PP-Innenschale orange für SW u. MW

Teilexzentrischer Konus und Schachtringe. Konus
verstärkt
durch horizontale und vertikale Profilrippen für
optimale Lastabtragung; mit innenliegenden Auflager- /
Steckkonsolen im
zylindrischen Bereich. Widerstandsfähigkeit gegenüber
direkter
Lasten von 15t auf den Konus durch akkreditiertes
Prüfinstitut
nachgewiesen Verstärkter Konushals mit 12mm Wanddicke,
geführt kürzbar im 10mm Raster um bis zu 25cm.

Schachtboden mit verformungsstabilem, ebenem
Flachboden,
Energieumwandlungstrichter Kugelboden mit radialem,
zentrischem Ablauf 250 mm lang ausserhalb des
Schachtes,
Tangentialer Anschluss an der Schachtwand (250 mm
lang).

Durchmesser Zulauf DN/OD: PE-HD da 250 x 14,8 SDR 17

Neigung/Gefälle Zulauf in %: 1%

Rohrdurchmesser Ablauf DN/OD: PP DN 300

Neigung/Gefälle Ablauf in %: 0,35 %

Schachthöhe von Sohle bis GOK: H=2,01 m

Fabrikat REHAU AWASCHACHT PP DN 800 bzw. ROMOLD
Energieumwandlungsschacht DN 800 od. gleichwertiger
Art.

'.........'
vom Bieter auszufüllen
Menge: 1,000 St

**2.05.06 Schachtabdeckung D mit Lüftung**
Schachtabdeckung Klasse D 400 gem. DIN EN 124-2 / DIN
1229, Kennmaß d = 610 mm, Bauhöhe 160 mm, ohne Scharnier, Rahmen und Deckel aus Beton-Guss (BEGU), mit dämpfender Einlage in Rahmen und Deckel, hochziehbar,
rund,
Gesamtgewicht ca. 185 kg,

z.B. Fa. Meierguss, Artikel-Nr: 104033 o. glw.

Angebotenes Fabrikat/Type:

'.........'
vom Bieter auszufüllen

Schmutzfänger schwere Ausführung nach DIN 1221,
Lüftungsquerschnitt 250 cm2
auf vorläufige Höhe lose auflegen und später
höhengerecht in
Mörtel MG III setzen, inkl. Ausgleichsringe bis 10 cm

Für Energieumwandlungsschacht
Menge: 1,000 St

**2.05.07 Zulage abgew. Gerinne (Beton)**
Zulage zu den Positionen 'Betonschächte' für
abgewinkelte
Gerinneausbildung, Gerinneausbildung mit Beton,
Schachtdurchmesser DN 1000
Zu-/Abläufe DN 300 Stzg.
Richtungsänderungen bis 90 Grad
Menge: 4,000 St

**2.05.08 Seitenzulauf DN 150 Stzg**
Seitenzulauf zum Schacht als Zulage, mit gelenkiger
Rohreinbindung, Gerinneführung nach ATV A 241,
Seitenzulauf Stzg. DN 150
Menge: 1,000 St

**2.05.09 Seitenzulauf DN 200 Stzg**
Seitenzulauf zum Schacht als Zulage, mit gelenkiger
Rohreinbindung, Gerinneführung nach ATV A 241,
Seitenzulauf Stzg. DN 200
Menge: 1,000 St

**2.05.10 Seitenzulauf DN 300 Stzg**
Seitenzulauf zum Schacht als Zulage, mit gelenkiger
Rohreinbindung, Gerinneführung nach ATV A 241,
Seitenzulauf Stzg. DN 300
Menge: 2,000 St

**2.05.11 Seitenzulauf DN 300 PP**
Seitenzulauf zum Schacht als Zulage, mit gelenkiger
Rohreinbindung, Gerinneführung nach ATV A 241,
Seitenzulauf PP DN 300
Menge: 1,000 St

**2.05.12 Schachtdichtigkeitsprüfung**
Dichtigkeitsprüfung von Fertigteilschächten DN 1000
bis 1200
mit Luft oder Wasser durchführen entspr. den
Vorschriften
(DWA A 139, DIN EN 1610) einschl. farbigen
Druckprotokollen
mit Darstellung des graph. Druckverlaufes, in 3-facher
Form.
Sämtliche Leistungen sind einzurechnen.
Menge: 5,000 St

**2.05.13 Straßenablauf aus Betonfertigt. Kl. D 400 herst.**
Straßenablauf aus Betonfertigteilen und Eimer, DIN
4052, auf
10 cm dicker Sauberkeitsschicht aus Beton C12/15, und
Aufsatz Klasse D 400, DIN EN 124 und DIN 1229,
herstellen.
Betonteile auf Dünnbettmörtel, Aufsatz auf
Normalbettmörtel
setzen. Straßenablauf 'Landshuter Modell
Straßenablauf mit Nassschlammentnahme und Geruchsverschluss.
Auflagering 10b, h = 6 cm
Schaftkonus 11, h = 29,5 cm
Zwischenteil 6a, h = 29,5 cm
Muffenteil 3 g, h = 49 cm
Zwischenteil 6b, h = 16,5 cm
Boden 2a, h = 30 cm
Bauhöhe fertig ca. 180 cm.
Der gesamte Erdaushub für den Straßenablauf, der
Baugrubenverbau, die Sauberkeitsschicht, sowie
Baugrubenhinterfüllung mit verdichtungsfähigem Material bis ca. 30 cm
unter
OK-Abdeckung ist in den EP mit einzurechnen.
Unbrauchbarer Aushub, bzw. Aushub durch Verdrängung
geht in Eigentum des AN über und ist ordnungsgemäß zu
beseitigen.'
Mit eingearbeitetem Kunststoffmuffenauslauf aus PVC mit
Elastomerdichtung, DIN EN 681 und DIN 4060,
Aufsatz '500 x 500, Pultform'
Menge: 1,000 St

#### Abschnitt 2.06 Wasserhaltung

*Hinweis*
Wasserhaltung für Arbeiten im offenen Graben:

Vorbemerkung:

Für die Ausführung von Wasserhaltungsarbeiten gelten
die DIN
18305 und die ZTV-Wa, Erdarbeiten in den jeweils
aktuell gültigen Fassungen mit den nachfolgenden Änderungen und
Er-
gänzungen:
1. Das Risiko der notwendigen Förderleistung trägt der
AG, das
Risiko der Wasserhaltung der AN. Die Wasserhaltungzeit
ist für
die Gesamtkosten der Wasserhaltung verbindlich
anzubieten.
2. Die Länge der einzelnen offenen und trocken zu
haltenden
Grabenabschnitte ist im Einvernehmen mit dem AG festzulegen, sie ist soweit wie möglich zu beschränken.
Dabei sind
insbesondere Forderungen zur Aufrechterhaltung des
Verkehrs
und der Standsicherheit (Grundbruch) zu
berücksichtigen.
3. Der Vergütung des Pumpenbetriebes wird die
angebotene
Pumpzeit und die tatsächliche Förderleistung im
Dauerbetrieb
zugrundegelegt. Die gemessene Förderleistung wird
dabei auf
volle m³/h aufgerundet.
Soweit kein Einheitspreis dafür vereinbart ist, wird
zwischen den
angebotenen Einheitspreisen für die Förderleistung
geradlinig
interpoliert.
4. Sandfang ohne gesonderte Verfügung anfahren,
betriebsbereit aufbauen, ggf. umbauen bzw. innerhalb der
Baustelle umsetzen, abbauen und abfahren.
5. Durchfluss des Sandfanges durch geeichtes,
magnetischinduktives Durchfluss-Messsystem (MID) oder alternativ
am
Überfallwehr mit definierter Wehrkante die
entsprechende
Überfallhöhe des Wassers ohne gesonderte Vergütung
regelmäßig und kontinuierlich messen (mind. 2-mal pro Tag)
und
Messprotokolle dem AG in zweifacher Ausfertigung
übergeben.
6. Der AN hat die notwendigen wasserrechtl.
Genehmigungen
für das Zutagefördern und für das Versickern bzw. das
Einleiten
des Grundwassers in eine entspr. Vorflut
eigenverantwortlich
einzuholen. Die Kosten dafür sind in die nachfolgenden
Position
mit einzurechnen.
7. Lieferung und Aufbau der für die Stromversorgung
erforderl.
Aggregate, Verteiler- / Anschlusskästen und
Stromkabel. Die
Kosten dafür sind ebenfalls in die nachfolgenden
Position mit
einzurechnen.

Weiterhin ist zu beachten, dass bei niedrigem
Grundwasserstand die Positionen der Wasserhaltung gänzlich
entfallen
können.

**2.06.01 Wasserhaltungsanlage einer Baugrube, 30 l/s**
Wasserhaltungsanlage zum Freihalten und Trockenlegen
einer
Baugrube oder Baufläche und zum schadlosen Ableiten
des anfallenden Wassers, bestehend aus einer od. mehreren
Pumpen
mit entspr. Pumpensumpf im Bereich der Rohrgrabensohle
und
Pumpenzu- und Ableitungseinrichtungen zur Vorflut oder
Versickerung, Sandfang und ggf. mit Sondereinrichtungen
wie Öl-
abscheider usw. betriebsbereit aufbauen, ggf. umbauen
bzw.
innerhalb der Baugrube umsetzen, für die Dauer der
Bauzeit
vorhalten, abbauen und abfahren.

Pumpensumpf innerhalb von Baugruben herstellen und
beseitigen, Ausführung nach Wahl des AN, einschl. des
erforderlichen
Erdaushubs und der Wiederverfüllung,
Abteuftiefe bis 1 m, lichter Sohlquerschnitt bis 1,0
m2,
anfallenden Aushub seitlich lagern.

Herstellen und späteres Rückbauen eines ausreichend
groß
dimensionierten Sickerbeckens in entsprechender
Entfernung
zur Entnahmestelle ist mit einzurechnen.

Einsatzort: Rohrleitungsgraben.
Ableitung über Vorflutsammelleitung zum herzustellenden
Sickerbecken.
Länge der Ableitungseinrichtung bis 100 m.
Sondereinrichtung:  Sandfang.
Durchfluss der Sondereinrichtung durch geeignete
Messeinrichtung ohne gesonderte Vergütung messen.
Messprotokolle
dem AG in dreifacher Ausfertigung übergeben.
Förderhöhe ab Baugrubensohle über 2,00 bis 5,00 m.
Förderdurchfluss 30 l/s
Menge: 1,000 St

**2.06.02 Wasserhaltungsanlage betreiben, 30 l/s**
Vorbeschriebene Wasserhaltungsanlage einer Baugrube
betreiben. Vergütet werden nur die vom AG bestätigten
Betriebsstunden. Zuschläge für Überstunden, Sonn- und
Feiertragsarbeit
und dgl. werden nicht gesondert
vergütet. Der angebotene Einheitspreis gilt unabhängig
von der
Anzahl der abgerechneten Stunden.
Betriebsstunden getrennt für jede Pumpe durch geeichten
Betriebsstundenzähler ohne gesonderte Vergütung
aufzeichnen. Pumpenprotokolle dem AG in dreifacher Ausfertigung
übergeben.
Förderdurchfluss bis 30 l/s
Menge: 10,000 h

**2.06.03 Tauchkörperpumpe für kleinere Bereiche**
Tauchkörperpumpe (Einzelpumpe) einbauen, ausbauen und
umsetzen für das Auspumpen von kleineren Bereichen,
welche
nicht in den Positionen der vorherigen Wasserhaltung
abgerechnet werden können.
Evtl. erforderl. Pumpensumpf herstellen und beseitigen.
Ablaufleitungen zum vorbeschriebenen Sandfang sind
einzurechnen.
Mehrmaliges Umsetzen der Einzelpumpe im
Rohrgrabenbereich
ist einzurechnen.
Fördermenge bis ca. 10 l/s, bei max. H = ca. 5,0 m.
Menge: 1,000 St

**2.06.04 Betrieb der Tauchkörperpumpe**
Betrieb der obig beschriebenen Tauchkörperpumpe
einschl.
aller erfoderlichen Betriebsstoffe und sonstigen
Leistungen.
Fördermenge bis ca. 10 l/s
Menge: 5,000 h

*Hinweis*
Stromversorgung:
Stromerzeuger (Netz oder Generator), Schaltstationen
und
Stromverteilungsanlagen sind in die EP einzurechnen,
sie
werden nicht gesondert vergütet.

Abschnitt/Bauteil
Neubau der 1. Haltung in der Gehringstraße bis zum
Zufluss aus der Schönbrunner Straße
Maßnahmen:
Absperrung Ablauf DN 300 von Schacht 12313M0201
(Hochpunkt), Wasser läuft dann in Richtung
Niedermayerstr.,
Wasserhaltung ist in diesem Abschnitt nur für RW und
Hausanschlüsse erforderlich.
Parallel zum Kanalbau in der Gehringstraße erfolgt die
Spülbohrung in Richtung Schönbrunner Straße.

Abschnitt/Bauteil
Umlegung Entwässerung und Kanalanschluss in der
Schönbrunner Straße
Maßnahmen:
Gehringstraße: Absperrung aus Schacht 12313M0201 entfernen.
Neuen Ablauf DN 400 im Schacht 12170M0701 absperren,
Schmutzwasser wird in neuen Kanal eingestaut und läuft
über
den Hochpunkt in Richtung Niedermayerstraße ab.
Schönbrunner Straße: Das Schmutzwasser wird
provisorisch
von Schacht 1245M3101 auf den Schacht 12170M1206 umgeleitet. Auf dem Leitungsabschnitt zwischen dem
Bestandskanal
und dem neuen Absturzschacht ist die Wasserhaltung für
Regenwasser und zwei Grundstücksanschlüsse
erforderlich.

Abschnitt/Bauteil
Herstellung der zweiten Haltung in der Gehringstraße
Maßnahmen:
Schönbrunner Straße: Die Anbindung an die neue Leitung
ist
bereits erfolgt, die alte Verbindungsleitung ist nicht
mehr
erforderlich.
Gehringstraße: Neuer Schacht 12170M0701 bleibt
abgesperrt,
Schmutzwasser wird weiterhin in den neuen Kanal der
ersten
Haltung eingestaut und läuft über den Hochpunkt in
Richtung
Niedermayerstraße ab.
In der zweiten Haltung fällt nur noch das SW der
Hausanschlüsse und ggf. Regenwasser an.

**2.06.05 Mischwasserrohrleitung abdichten bis DN 200**
Schmutz- bzw. Mischwasserrohrleitung abdichten, z.B
mit Ab-
sperrblase mit Durchflusseinrichtung (Bypass) mit
einer Storz
C/D-Kupplung, jedoch Abdichtung nach Wahl des AN.
Abdichtung im Schacht oder innerhalb der Rohrleitung
herstellen und wieder beseitigen.
Die Rohrleitung ist im Betrieb, der Ausbau der
Abdichtung mit
dahinterliegendem MW-Aufstau ist mit einzukalkulieren.
Durchmesser Schachteinstieg 600 mm,
Abdichtung für Rohrleitung bis DN 200.
Menge: 4,000 St

**2.06.06 Mischwasserrohrleitung abdichten DN 300**
Schmutz- bzw. Mischwasserrohrleitung abdichten, z.B
mit Ab-
sperrblase mit Durchflusseinrichtung (Bypass) mit
einer Storz
C/D-Kupplung, jedoch Abdichtung nach Wahl des AN.
Abdichtung im Schacht oder innerhalb der Rohrleitung
herstellen und wieder beseitigen.
Die Rohrleitung ist im Betrieb, der Ausbau der
Abdichtung mit
dahinterliegendem MW-Aufstau ist mit einzukalkulieren.
Durchmesser Schachteinstieg 600 mm,
Abdichtung für Rohrleitung DN 300.
Menge: 5,000 St

**2.06.07 Kanalabsperrung bis DN 400**
Temporäres Absperren von Kanälen innerhalb von
Revisionsschächten mittels Absperrblasen oder Absperrscheiben.
Sicherung der Absperrorgane gegen drückendes Wasser im
abgesperrten Kanal. Entfernen der Absperrung nach Beendigung der Arbeiten im vorübergehend stillgelegten
Kanalabschnitt.

Eventuelles Umpumpen bzw. Abpumpen erfolgt durch die
Stadtwerke Landshut
Menge: 4,000 St

**2.06.08 Provisorische Umleitung für Abwasserkanal**
Provisorische Umleitung für Abwasserkanal als
geschlossene
Leitung, Werkstoff nach Wahl des AN, einschl.
Herstellen und
späterem Schließen der Anschlussöffnungen unter
ständiger
Inbetriebhaltung sowie der Abmauerungen im Hauptkanal,
Provisorium nach Gebrauch beseitigen.
Umleitung innerhalb des Kanalgrabens.
Kalkulierte Umleitungslänge ca. 5-7m.
Die Position wird bei jeder Umleitungsherstellung für
den
Durchfluss nach Feierabend bis zum nächsten
Arbeitseinsatz
an dieser Stelle vergütet.
Menge: 30,000 St

**2.06.09 Pumpenanlage zur MW-Umleitung 30 l/s**
Pumpenanlage zur Abwasserumleitug für eine geodätische
Förderhöhe bis zu 5 m (manometrische Förderhöhe
entspr. der
verwendeten Rohrleitung) mit dem für einen
störungsfreien
Betrieb erforderlichen Zubehör und den erforderlichen,
starren
und dichten Ableitungsrohren zur bestehenden
Kanalisation bis
zu einer Länge von ca. 50 m anliefern, aufbauen,
während der
Einsatzzeit vorhalten, je nach Erfordernis mehrmals
umbauen
und am Ende des Einsatzes abbauen und abtransportieren.
Pumpenanlage für Abwasserumleitung.
Fördermenge über 20 bis 30 l/s,
Es ist zwingend eine für Rohabwasser geeignete Pumpe
mit
entsprechendem Laufrad einzusetzen.
Pos. inkl. Vehrkehrssicherungsmaßnahmen für die
seitlich der
Gehwege zu verlegenden Ableitungsrohre.
Menge: 4,000 St

**2.06.10 Pumpenstunden für AW-Umleitung, 30 l/s**
Vorbeschriebene Pumpenanlage betreiben. Vergütet werden
nur die vom AG bestätigten Betriebsstunden. Zuschläge
für
Überstunden, Sonn- und Feiertagsarbeit und dgl. werden
nicht
gesondert vergütet.
Pumpenanlage einschließlich Bedienung, Strom- bzw.
Betriebsstoffverbrauch mit einer geodätischen Förderhöhe bis
zu 5 m.
Der angegebene Einheitspreis gilt unabhängig von der
Anzahl
der abgerechneten Stunden.
Betriebsstunden getrennt für jede Pumpe durch geeichten
Betriebsstundenzähler ohne gesonderte Vergütung
aufzeichnen. Pumpenprotokolle dem AG in dreifacher Ausfertigung
übergeben.
Pumpenanlage für Abwasserumleitung.
Fördermenge 20 bis 30 l/s.
Menge: 50,000 h

**2.06.11 Mehrlänge MW-Umleitung**
Zuschlag zu den Positionen "Pumpanlage zur
AW-Umleitung"
pro m Mehrlänge zu der in der Position vorgegebenen
Ableitungslänge von 50 m für die Ableitungsrohre
Menge: 70,000 m

**2.06.12 Übergehbare AW-Umleitung**
Zuschlag zur Position "Pumpanlage zur AW-Umleitung"
für die
Erstellung eines Provisoriums aus Kanthölzern und
Brettern
zur Herstellung einer Übergehbarkeit der
Ableitungsrohre bei
Gehwegquerungen.
Abrechnung nach lfm übergehbarer Ableitungsrohre.
Menge: 2,000 St

#### Abschnitt 2.07 Tragschichten, Deckenbau, sonst. Arbeite

**2.07.01 Frostschutzschicht herstellen**
Frostschutzschicht herstellen, für
Straßenverkehrsflächen im
Fahrbahnbereich und in Nebenflächen wie Halte- und
Parkbuchten und dgl.
Baustoffgemisch ohne industriell hergestellte
Gesteinskörnung,
Material: Baustoffgemisch oder Boden GE, GW, GI.
Größtkorn: min. 8 mm. Ev2 >= 120 MN/m². Dicke: 50 cm
Die Abrechnung erfolgt nach örtlichem Aufmaß.
Bei Abrechnung nach Lieferscheinen wird eine
Auflockerung
von 20 % zugrundegelegt. Schächte und Straßenabläufe
werden übermessen und nicht abgezogen.
Menge: 90,000 m³

**2.07.02 Bankett herstellen**
Bankett profilgerecht herstellen
mit Querneigung 12% am tiefliegenden und Querneigung 6%
am hochliegenden Fahrbahnrand,
soweit in den Unterlagen des AG nichts anderes
angegeben ist.
Die Erschwernisse durch Einbauten wie Schächte,
Einläufe,
Schieber, Verkehrszeichen u.ä. werden gesondert
vergütet.
Einbaubereich Strassenbankett
Aus Material standfestes Bankettmaterial,
gebrochenes Gesteinskörnungsgemisch 0/22
Einbaubreite cm 50-200
Einbaudicke cm 10-15
Einbau 2 cm tiefer als Fahrbahnoberkante,
Verformungsmodul EV2 min. 60 MPa.
Menge: 5,000 m3

**2.07.03 Statischer Plattendruckversuch**
Statischen Plattendruckversuch nach DIN 18134 (zur
Ermittlung der Werte EV1 und EV2 bei Fahrbahnen usw.) nach
ZTVE-StB nach Anweisung der Bauleitung durchführen und
dokumentieren, zur Kontrolle der Verdichtung.
Vergütet werden nicht Versuche, die im Zuge der
Eigenüberwachung vom AN als Teil der Leistung zu erbringen sind.
Prüffläche: OK Frostschutzschicht
Menge: 4,000 St.

**2.07.04 Granitgroßpflasterstreifen 1-zeilig AG herst.**
Streifen aus Granitgroßpflastersteinen des AG mit einer
maximalen Fugenbreite von 15 mm auf 20 cm dickem
Fundament herstellen.

Steingröße mm/mm/mm '160/160-220/160'

Den Fundamentbeton als Stütze, soweit der Streifen
nicht an
Borde oder dgl. anschließt, 15 cm breiter als der
Streifen
herstellen und bis zur halben Steinhöhe hochziehen.
Oberkante nach Dicke der angenzenden
Flächenbefestigung.
Mehrzeilige Streifen sind mit beidseitigen Schnurkanten
herzustellen. Fundamentbeton C25/30. 1-zeilig
Als Abgrenzung/Einfassung 'zwischen Asphaltschichten'
Fugen
mit Fertigzementmörtel vergießen, Druckfestigkeit
fck,cube des
Mörtels min. 50 N/mm2, Zement Art CEM I, max. w/z 0,50,
frost-/tausalzbeständig, Ausbreitmaßklasse F5. Steine,
innerhalb der Baustelle gelagert, laden, fördern und
abladen.
Notwendige Erdarbeiten in der Kiestragschicht
ausführen,
fehlende Steine liefern.
Menge: 35,000 m

**2.07.05 Granithochbord AG Form B herstellen**
Hochbord des AG mit einer maximalen Fugenbreite von 15
mm
auf 20 cm dickem Fundament herstellen.

Granitbordstein Form B, Größe 6, Breite 140 mm,
gerader
Stein

Den Fundamentbeton als Stütze, soweit der Streifen
nicht an
Zeiler, Borde oder dgl. anschließt, 15 cm breiter als
der Streifen
herstellen und bis zur halben Steinhöhe hochziehen.
Oberkante nach Dicke der angenzenden
Flächenbefestigung.
Fundamentbeton C25/30.Mehrzeilige Streifen sind mit
beidseitigen Schnurkanten herzustellen, 1-zeilig
Als Abgrenzung/Einfassung 'zwischen Asphaltschichten'
Fugen
mit Fertigzementmörtel vergießen, Druckfestigkeit
fck,cube des
Mörtels min. 50 N/mm2, Zement Art CEM I, max. w/z 0,50,
frost-/tausalzbeständig, Ausbreitmaßklasse F5. Steine,
innerhalb der Baustelle gelagert, laden, fördern und
abladen.
Notwendige Erdarbeiten in der Kiestragschicht
ausführen,
fehlende Granitborde liefern.
Menge: 35,000 m

*Hinweis*
Alle Trag- und Deckschichten werden als Zulagen zur
Position
Rohrgrabenaushub vergütet.
Der durch die eingebauten Schichten verdrängte Boden
ist zu
beseitigen. Abfuhr und Entsorgung sind in die EP
einzurechnen,
sie werden nicht gesondert vergütet. Tragschichten
sind unmittelbar nach dem Verfüllen des Rohrgrabens einzubauen.
Nachträgliches "Auskoffern" sowie Laden und Entsorgen
ist in
die Positionen Tragschichten einzukalkulieren.Die
Herstellung
des Planums ist in die Positionen Tragschichten
einzurechnen,
sie wird nicht gesondert vergütet.
Bei der Wiederherstellung von bituminösen
Befestigungen über
Leitungsgräben, gilt die Anordnung in den
Gestattungsverträgen
des Straßenbaulastträgers, ansonsten gilt als
Regelausführung
folgende Arbeitsweise:
- Lagenweiser Einbau und Verdichten nicht gebundener
Tragschichten bis Unterkante gebundener Tragschichten,
- Abfräsen (zurückschneiden) der gebundenen
Befestigung beiderseits des Graben in einer Breite entsprechend der
aufgelockerten Randzone, jedoch bei Grabentiefen < = 2, 00
m mind.
15 cm, bei Grabentiefen >=2,00 m mind. 20 cm,
- Nachverdichten von aufgelockerten Randzonen der nicht
gebundenen Tragschichten,
- sachgemäßes Herstellen der gebundenen Befestigung.
Verbleibt nach dem Abfräsen (zurückschneiden) ein Reststreifen der bituminösen Befestigung von < = 35 cm
(z.B.
Gebäude, Bordsteine Nähte und dgl.), so wird dieser
aus bautechnischen Gründen ebenfalls erneuert.
Bei der Wiederherstellung der Straßenbefestigung aus
Beton,
Verbundsteine, Groß- und Kleinpflaster, Platten und
dgl. gilt
die vorbeschriebene Arbeitsweise sinngemäß.
Abrechnung:
Bei der Wiederherstellung der Straßenbefestigung wird
auf die
Rohrgrabenbreite ein Zuschlag nach der ZTV A - StB in
der
jeweils gültigen Fassung gewährt. Zur
Straßenbefestigung
gehören gebundene Trag- und Deckschichten auf Bitumen
und
Betonbasis ohne Frostschutzschicht.

**2.07.06 ATS aus AC 22 T N d= 11 cm Fahrbahn**
Asphalttragschicht aus Asphalttragschichtmischgut AC
22 T N
herstellen, auf Frostschutzschicht, in Fahrbahnen, mit
Bindemittel 50/70 70/100, Einbaudicke cm 11
Einbau mit entspr. kleinem Einbaugerät (z.B.
Gehwegfertiger)
oder von Hand. Vor dem Einbau Ränder des bestehenden
bituminösen Oberbaues reinigen und mit Haftkleber
vorstreichen oder vorspritzen.
Menge: 300,000 m²

**2.07.07 ATS aus AC 22 T N d= 11 cm Gehweg**
Asphalttragschicht aus Asphalttragschichtmischgut AC
22 T N
herstellen, auf Frostschutzschicht, in Gehweg, mit
Bindemittel
70/100, Einbaudicke cm 11
Einbau mit entspr. kleinem Einbaugerät (z.B.
Gehwegfertiger)
oder von Hand. Vor dem Einbau Ränder des bestehenden
bituminösen Oberbaues reinigen und mit Haftkleber
vorstreichen oder vorspritzen.
Menge: 10,000 m²

**2.07.08 Unterlage reinigen**
Vorhandene Unterlage reinigen.
Anfallendes Material einer Verwertung nach Wahl des AN
zuführen.
Das Reinigen von Ecken, Zwickeln und Anschlüssen von
Hand
gehört zum Leistungsumfang. Unterlage aus
Asphaltbefestigung
oder gefräster Asphaltbefestigung in zusammenhängenden
Teilflächen reinigen mit Hochdruckreinigungsgerät und
sofortiger Absaugung des Schmutz-Wasser-Gemisches.
Menge: 310,000 m2

**2.07.09 Schichtenverbund herstellen**
Schichtenverbund auf bituminösem Unterbau herstellen
durch
Reinigen und Vorspritzen mit bitumenhaltigem
Bindemittel.
Mit Handverdüsung; verschmutzte Unterlage bzw. einzeln
verschmutzte Stellen vorher reinigen. Kehrgut in Eigentum
des AN
übernehmen, von der Baustelle entfernen und einer
Verwertung
nach Wahl des AN zuführen.
Mit Bitumen-Haftkleber, Dosierung ca. 250 g/m².
Menge: 310,000 m²

**2.07.10 Asphaltob. trennen 20**
Asphalt-Oberbau senkrecht schneiden, Ausführung mit
Fugenschneidgerät bis zur angegebenen Tiefe, Restdicke
trennen nach Wahl des AN.
Dicke der Asphaltbefestigung über 16 bis 20 cm,
Schnitttiefe bis 120 mm.
Menge: 290,000 m

**2.07.11 Anschluss mit anschmelzbarem Fugenband**
Anschluss an bestehende Decke oder Bauteile in der
Dicke  der
Asphaltdeckschicht mit anschmelzbarem Fugenband
herstellen.
Längs- und Querfuge. Anschluss von Reparatur- und
Aufgrabungsflächen.
Dicke der Deckschicht bis 4,0 cm, Einzellängen
Breite des Fugenbandes mindestens 10 mm.
Menge: 290,000 m

**2.07.12 Asphaltdeckschicht AC 8 D S herst., 4 cm**
Deckschicht aus Asphaltbeton AC 8 D S auf der
Asphalttragschicht oder der vorhandenen Oberbauschicht herstellen.
Einbau in Fahrbahnen in einer Breite bis 2,0 m und in
Nebenflächen wie Parkbuchten, Zufahrten und dgl. in
wechselnden
Breiten und Längen, in Rad- und Gehwegen, sonstigen
Wegen
und in Einzelflächen
mit Bindemittel 25/55-55 A.
Einbau mit entspr. Einbaugerät, wie z.B. Gehwegfertiger
bzw. in Zwickeln und Kleinflächen von Hand.
Unebenheiten der Oberfläche maximal 6 mm auf 4,0 m.

Einbaumasse: 96 kg/m² (Dicke 4 cm).
Mehrdicken werden prozentual zum EP vergütet.

Bereich: Oberflächenwiederherstellung der Kanaltrasse
und Anschlussbereiche
Menge: 300,000 m²

**2.07.13 Asphaltdeckschicht AC 5 D L herst., 3 cm**
Deckschicht aus Asphaltbeton AC 5 D L auf der
Asphalttragschicht oder der vorhandenen Oberbauschicht herstellen.
Einbau in Rad- und Gehwegen, in Nebenflächen wie
Parkbuchten, Zufahrten und dgl. in wechselnden Breiten
und
Längen, in Einzelflächen.
Bindemittel Bitumen 70/100,
Einbau mit entspr. Einbaugerät, wie z.B. Gehwegfertiger
bzw. in Zwickeln und Kleinflächen von Hand.
Unebenheiten der Oberfläche maximal 6 mm auf 4,0 m.

Einbaumasse: 72 kg/m² (Dicke 3 cm).
Mehrdicken werden prozentual zum EP vergütet.

Bereich: Oberflächenwiederherstellung der Kanaltrasse
und Anschlussbereiche
Menge: 10,000 m²

*Hinweis*

**2.07.14 Zul. für Erschwern. beim Asphalteinbau, Schächte u. SSK**
Zulage für Mehraufwendungen durch Erschwernisse beim
Einbau von Asphaltschichten infolge von Einbauten
einschl. des
verminderten Leistungsansatzes in der Fläche.
Die Erschwernisse für das Herstellen des
Schichtenverbundes
unter, bzw. zwischen den einzubauenden Asphaltschichten
gehören zum Leistungsumfang.
Schächte und SSK
Deck- und Tragschicht
Die Abrechnung erfolgt pro Einbauteil nur einmal für
alle
Asphaltierungsarbeiten.
Menge: 10,000 St

**2.07.15 Zul. für Erschwern. beim Asphalteinbau, Kappen**
Zulage für Mehraufwendungen durch Erschwernisse beim
Einbau von Asphaltschichten infolge von Einbauten
einschl. des
verminderten Leistungsansatzes in der Fläche.
Die Erschwernisse für das Herstellen des
Schichtenverbundes
unter, bzw. zwischen den einzubauenden Asphaltschichten
gehören zum Leistungsumfang.
Hydranten- und Schieberkappen.
Deck- und Tragschicht
Die Abrechnung erfolgt pro Einbauteil nur einmal für
alle
Asphaltierungsarbeiten.
Menge: 10,000 St

**2.07.16 Zulage zu Einbau von Asphalt entl. von Borden u. dgl.**
Zulage für Mehraufwendungen durch Erschwernisse beim
Einbau von Asphaltschichten entlang von Bordsteinen,
Rinnen
und dgl. sowie Freileitungen einschließlich des
verminderten
Leistungsansatzes in der Fläche.
Die Erschwernisse für das Herstellen des
Schichtenverbundes
unter, bzw. zwischen den einzubauenden Asphaltschichten
gehören zum Leistungsumfang.
Kante Bordstein oder Granitgrosspflastereinzeiler
Deck- und Tragschicht
Die Abrechnung erfolgt pro Einbauteil nur einmal für
alle
Asphaltierungsarbeiten.
Menge: 90,000 m

*Hinweis*

**2.07.17 Höhenangl. Einbaut. Straßeneinlauf herstellen**
Höhenangleichung von Einbauten in Asphaltoberbau
herstellen,
durch Aus- und Einbau von Auflagerplatten auf Beton der
Druckfestigkeitsklasse 30/37, Expositionsklasse XF4
bzw.
Ausgleichsringen, oder durch Ausbau von
Ausgleichsringen
bzw. Auflagerung unter Verwendung von Normalmörtel an
die
Höhe anpassen. Der Freilegungsraum ist mit geeignetem
Asphaltmischgut zu verfüllen. Das Aufbruchmaterial in
Eigentum
des AN übernehmen, von der Baustelle entfernen und
einer
Verwertung nach Wahl des AN zuführen.
Straßeneinlauf mm x mm 300/500 x 500
Aufbruchtiefe bis 15 cm
Höhersetzen bis 15 cm
Menge: 4,000 St

**2.07.18 Höhenangl. Einbaut. Schachtabdeckung herstellen**
Höhenangleichung von Einbauten in Asphaltoberbau
herstellen,
durch Aus- und Einbau von Auflagerplatten auf Beton der
Druckfestigkeitsklasse 30/37, Expositionsklasse XF4
bzw.
Ausgleichsringen, oder durch Ausbau von
Ausgleichsringen
bzw. Auflagerung unter Verwendung von Normalmörtel an
die
Höhe anpassen. Der Freilegungsraum ist mit geeignetem
Asphaltmischgut zu verfüllen. Das Aufbruchmaterial in
Eigentum
des AN übernehmen, von der Baustelle entfernen und
einer
Verwertung nach Wahldes AN zuführen.
Schachtabdeckung
Aufbruchtiefe bis 15 cm
Höhersetzen bis 20 cm
Menge: 4,000 St

**2.07.19 Höhenangl. Teleskop-Str.-k. Schieber**
Heben von Straßenkappen für Schieber in bituminösen
Verkehrsflächen auf Niveau, einschl. Freilegen
der Kappe im warmen Bitukies und Heben des inneren
Gehäuses über die Spindel auf Oberkante - Bitukies
sowie
Anarbeiten des Bitukieses an die Straßenkappe.
Menge: 8,000 St

**2.07.20 Höhenangl. Teleskop-Str.-k. UH**
für Unterflurhydranten Heben von Straßenkappen für
Unterflurhydranten in bituminösen Verkehrsflächen, einschl.
Freilegen der Kappe im warmen Bitukies und Heben des
inneren Gehäuses über die Spindel auf Oberkante -
Bitukies
sowie Anarbeiten des Bitukieses an die Straßenkappe.
Menge: 2,000 St

#### Abschnitt 2.08 Abbruch/Rückbau

**2.08.01 Hindernis abbrechen, Rohre bis DN 200**
Hindernis im Boden, Kanalrohr aus Steinzeug und ggf.
einschl.
Auflager und Ummantelung aus Beton abbrechen und
aufnehmen, Rohrdurchmesser bis DN 200 mm.
Rohre und sonstiges Abbruchmaterial vom Erdaushub
trennen,
aufnehmen, abfahren und fachgerecht entsorgen.
Ausführung im Zuge von Erdabtragsarbeiten bzw. im Zuge
von
Aufgrabungen in unterschiedlich langen Teilabschnitten.
Trennschnitte nach Erfordernis sind einzurechnen.
Zusätzliche Erdarbeiten in der verbliebenen
Leitungszone
gehören zum Leistungsumfang.
Menge: 10,000 m

**2.08.02 Hindernis abbrechen, Rohre bis DN 300**
Hindernis im Boden, Kanalrohr aus Steinzeug und ggf.
einschl.
Auflager und Ummantelung aus Beton abbrechen und
aufnehmen, Rohrdurchmesser bis DN 300 mm.
Rohre und sonstiges Abbruchmaterial vom Erdaushub
trennen,
aufnehmen, abfahren und fachgerecht entsorgen.
Ausführung im Zuge von Erdabtragsarbeiten bzw. im Zuge
von
Aufgrabungen in unterschiedlich langen Teilabschnitten.
Trennschnitte nach Erfordernis sind einzurechnen.
Zusätzliche Erdarbeiten in der verbliebenen
Leitungszone
gehören zum Leistungsumfang.
Menge: 120,000 m

**2.08.03 Nicht mehr benötigte Leitungen bis DN 300 verschließen**
Vorhandene nicht mehr benötigte Leitungen bis DN 300
nach
Prüfung auf Medien, im vorhandenen Graben trennen, in
Graben laufendes Wasser abpumpen und mittels aller
erforderl.
Form- und Verbindungsstücken (Endstück, Dichtungen
usw.)
oder Abmauerung mit Ziegel dauerhaft verschließen,
kompl.
liefern und herstellen.
Menge: 5,000 St

**2.08.04 Schacht Ortbeton abbrechen, ausbauen**
Schacht aus Ortbeton oder Mauerwerk einschl. Schachtabdeckung ausbauen. Das ggf. erforderliche Schließen der
Anschlussleitungen wird gesondert vergütet.
Quadratischer Schacht, lichte Breite ca. 1,0 m, lichte
Länge
ca. 1,4 m, Wanddicke bis 30 cm'
Schacht aus Ortbeton, lichte Schachttiefe über 2 m bis
3 m,
Schachtabdeckung in das Eigentum des AN übernehmen und
einer Entsorgung nach Wahl des AN zuführen.
Nicht wiederverwendbares Abbruchgut in das Eigentum
des AN
übernehmen und einer Entsorgung nach Wahl des AN
zuführen
Menge: 5,000 St

**2.08.05 Schacht Ortbeton stillegen**
Schachtkonus /-abdeckplatte aus Ortbeton oder Mauerwerk
einschl. Schachtabdeckung abbrechen/ausbauen.
Quadratischer Schacht, lichte Breite ca. 1,0 m, lichte
Länge
ca. 1,4 m, Wanddicke bis 30 cm'
Schachtunterteil aus Ortbeton durchstoßen und Schacht
mit
Rollkies auffüllen, lichte Schachttiefe über 2 m bis 3
m.
Schachtabdeckung und Abbruchgut in das Eigentum des AN
übernehmen und einer Entsorgung nach Wahl des AN
zuführen.
Das ggf. erforderliche Schließen der
Anschlussleitungen wird
gesondert vergütet.
Menge: 3,000 St

#### Abschnitt 2.09 Stundenlohnarbeiten

*Hinweis*
Der Verrechnungssatz enthält sämtliche Aufwendungen,
den
tatsächl. Lohn und etwaige vermögenswirksame
Leistungen mit
den Zulagen für Gemeinkosten, Sozialkassenbeiträge und
dgl.,
sowie Lohn- und Gehaltsnebenkosten. Zulagen für Nacht-,
Sonn- und Feiertagsarbeit sind jedoch nicht
eingerechnet.
Für alle Arbeitskräfte wird eine einheitliche
Vergütung (in An-
lehnung an BRTV) als Facharbeiter (Lohngr. 3)
vereinbart.
Folgendes ist zu beachten:
Entgegen den förmlichen Bestimmungen des VHB-By werden
aus Gründen der Baupraxis Stundenlohnsätze in dieses
LV aufgenommen.

Um spekulativen Ansätzen entgegenzuwirken, gilt
folgendes:
Die in Klammern gesetzten Stundensätze sind vorgegebene
Mindestsätze, die nicht unterschritten werden dürfen.
Diese
oder höhere Sätze dürfen vom Bieter eingesetzt werden.
Niedrigere als die angebenen Mindeststundensätze
werden bei
der Nachrechnung und Wertung der Angebote durch die in
Klammern gesetzten Mindestwerte ersetzt.

**2.09.01 Arbeitskraft**
Verrechnungssätze für Arbeitskräfte bei
Stundenlohnarbeiten,
Facharbeiter (Lohngr. 3).
(Mindestsatz: 37,50 _/h)
Menge: 10,000 h

**2.09.02 Kombi/Bus ohne Bedienpersonal**
Kombiwagen / Kleinbus zur An- und Abfahrt,
ohne Kosten für Bedienpersonal.
(Mindestsatz: 10,00 _/h)
Menge: 5,000 h

**2.09.03 Baugeräte ohne Bedienpersonal**
Verrechnungssätze für Baugeräte, ohne der Kosten für
das
Bedienungspersonal bei Stundenlohnarbeiten, wie
Motorsäge,
Motorflex, Bohrhammer, Kompressor bis 5 m3/min. incl.
Hammer, Rüttelplatte, Fugenschneider über 10 kW o. ä.
(Mindestsatz: 5,00 _/h)
Menge: 5,000 h

**2.09.04 Frontlader mit Bedienpersonal**
Verrechnungssätze für Baugeräte einschl. der Kosten
für das
Bedienungspersonal bei Stundenlohnarbeiten,
Frontlader, luftbereift bis 45 kW
(Mindestsatz: 50,00 _/h)
Menge: 5,000 h

**2.09.05 Bagger mit Bedienpersonal**
Verrechnungssätze für Baugeräte einschl. der Kosten
für das
Bedienungspersonal bei Stundenlohnarbeiten,
Bagger über 0,4 bis 1,0 m3
(Mindestsatz: 58,00 _/h)
Menge: 5,000 h

**2.09.06 Lkw mit Bedienpersonal**
Verrechnungssätze für Lastkraftwagen einschl. der
Kosten für
den Fahrer bei Stundenlohnarbeiten,
Lkw-Kipper ca. 15 t Nutzlast
(Mindestsatz: 55,00 _/h)
Menge: 5,000 h

**2.09.07 Kehrmaschine mit Bedienpersonal**
Verrechnungssätze für Kehrmaschinen einschl. der
Kosten für
den Fahrer bei Stundenlohnarbeiten,
Kehrmaschine
(Mindestsatz: 55,00 _/h)
Menge: 5,000 h

### Titel 3 Anschlussleitungen öffentlich

#### Abschnitt 3.02 Oberflächen aufnehmen

**3.02.01 Bit. Tragschichten bis ca. 18 cm entfernen**
Bituminös gebundene Tragschichten für Leitungsgräben
beidseitig bis zu 20 cm breiter als die Grabenbreite nach
Regelplan
des AG trennen, aufbrechen oder auffräsen.
Aufbruchgut in Eigentum des AN übernehmen und von der
Baustelle entfernen.
Dicke ca. 8 cm im Gehwegsbereich und bis ca. 18 cm im
Fahrbahnbereich.
Menge: 10,000 m3

**3.02.02 Aufbruch 1-Zeiler**
Bord oder Einfassung aus Bord- oder
Einfassungssteinen, aus
Naturstein oder Beton, einschließlich Fundament und
Rückenstütze ausbauen.

Pflasterzeile Naturstein 1reihig, Granit
Breite x Höhe
Breite 16/ 16 - 22 cm,
Höhe 16 cm,'

Ausgebauten Beton in Eigentum des AN übernehmen und
einer
Verwertung nach Wahl des AN zuführen.
Wiederverwendbare Steine säubern und nach besonderer
An-
ordnung des AG innerhalb der Baustelle lagern.
Nicht mehr verwendbare Stoffe beseitigen.
Menge: 20,000 m

**3.02.03 Aufbruch Naturbord**
Bord oder Einfassung aus Bord- oder
Einfassungssteinen, aus
Naturstein oder Beton, einschließlich Fundament und
Rückenstütze ausbauen.

Bordstein aus Naturstein, Granit, ähnlich B 6
Breite x Höhe
Breite ca. 14 cm,
Höhe 25 - 30 cm,'

Ausgebauten Beton in Eigentum des AN übernehmen und
einer
Verwertung nach Wahl des AN zuführen.
Wiederverwendbare Steine säubern und nach besonderer
An-
ordnung des AG innerhalb der Baustelle lagern.
Nicht mehr verwendbare Stoffe beseitigen.
Menge: 20,000 m

**3.02.04 Aufbruch Betonleistenstein**
Bord oder Einfassung aus Bord- oder
Einfassungssteinen, aus
Naturstein oder Beton, einschließlich Fundament und
Rückenstütze ausbauen.

Bordstein aus Beton, 'Betonleistenstein,
Breite x Höhe
Breite 8 cm,
Höhe 30 cm,'

Ausgebauten Beton in Eigentum des AN übernehmen und
einer
Verwertung nach Wahl des AN zuführen.
Wiederverwendbare Steine säubern und nach besonderer
An-
ordnung des AG innerhalb der Baustelle lagern.
Nicht mehr verwendbare Stoffe beseitigen.
Menge: 5,000 m

#### Abschnitt 3.03 Wasserhaltung

*Hinweis*
Stromversorgung:
Stromerzeuger (Netz oder Generator), Schaltstationen
und
Stromverteilungsanlagen sind in die EP einzurechnen,
sie
werden nicht gesondert vergütet.

**3.03.01 Provisorische Umleitung SW-Hausanschlussleitung DN 150/200**
Provisorische Umleitung der bestehenden SW/MW-Hausan-
schlussleitung DN 150 und DN 200 als geschlossene
Leitung,
Material nach Wahl des AN durchführen.
Anschlussöffnungen im bestehenden Kanal unter ständiger
Inbetriebhaltung herstellen und wieder schließen.
Abmauerung
des bestehenden Kanales wird nicht gesondert vergütet.
Länge
und Verlauf des Provisoriums nach Wahl des AN.
Haltungslängen in freiwählbaren Teilstrecken,
Umleitung inner-
und außerhalb des Leitungsgrabens.
Provisorium nach Gebrauch beseitigen. Ausgebautes
Material
in Eigentum des AN übernehmen und von der Baustelle
entfernen. Baugrubenverkleidung u. Herstellung des
Leitungsgrabens
sowie Wasserhaltung ohne gesond. Vergütung durchführen.
Menge: 17,000 St

#### Abschnitt 3.04 Leitungsgräben

*Hinweis*
Leitungsgraben einschließlich Verbau für Rohrleitungen,
Schächte und Sonderbauwerke nach Zeichnung des AG im
Trockenen und im Wasser gemäß den einschlägigen Vorschriften (DIN 4124, DIN EN 1610, ..) herstellen.
Baugrubenverbau einbringen, vorhalten und restlos
wieder
beseitigen. Baugrubenverbau wird nicht gesondert
vergütet.
Boden lösen, ggf. zwischenlagern, laden, fördern und
bei entsprechender Eignung in den Leitungsgraben oberhalb der
Leitungszone wieder einbauen und verdichten.
Wiederverwendbares Material separiert lagern, einbauen
u.
verdichten.
Verdichtungsgrad DPr. 97%.

Leitungszone (Seitenverfüllung u. Abdeckung) mit
nichtbind.
Boden: Kiesgemisch, Korngröße <= 40 mm (bei gebrochenen
Baustoffen: Körnung < 11 mm);
Abrechnung erfolgt in separater Position.

Gegebenenfalls Wasserhaltung durchführen, Wasserhaltung
wird gesondert vergütet.
Die Abrechnung des Leitungsgrabenaushubes erfolgt mit
senkrechten Baugrubenwänden.

Abrechnungsbreiten: 1,00 m

Abrechnungstiefe:
- bei besteh. Asphaltstraße oder Pflasterfläche von OK
Straße
aus, abzgl. Oberflächenbefestigung, bis Rohrsohle
Gerinne
zzgl. Wandstärke u. Auflager;
- im Baugebiet von UK FSK, bzw. OK Vorschüttung
Straßenbau
bis Rohrsohle Gerinne zzgl. Wandstärke u. Auflager.
Abrechnungstiefe ist das Maß von der Oberfläche des
auszuhebenden Grabenabschnittes bis zu dessen planmäßiger
Sohle.

Abrechnung lagenweise (Tiefenstaffelung)!

Abrechnungstiefen und -breiten gelten auch im Bereich
von
Schächten und Sonderbauwerken. Die Vergütung des
Aushubs
bei Stufengraben (Trennkanalisation) erfolgt getrennt
nach Tiefe
der jeweiligen Rohrleitung nach Regelzeichnung.

Abrechnungslänge: von Schachtmitte zu Schachtmitte,
bzw. von
Außenwand Anschlussbauwerk + 0,50 m bis Schachtmitte
geplanter neuer Schacht.
Bei abzweigenden Leitungen (Anschluss-Leitungen,
-Kanäle)
wird von Achse Hauptrohr bis Rohrende + 0,50 m
gemessen.
Sonstige Zuschläge entsprechend ZTV-Rohrgraben.

Leitungsgraben oberhalb der Leitungszone gleichmäßig
in La-
gen von max. 30 cm verfüllen und maschinell verdichten.
Bei geringen Rohrgrabentiefen mit Überdeckungshöhen
kleiner
als 50 cm über Rohrscheitel ist aus Gründen der
Rohrstatik
über der 30 cm hohen Abdeckung eine
Überfüllung/Überhöhung
des Rohrgrabens mit 20 cm FS-Kies 0-32 mm oder anderem
geeignetem Material einzubauen und entspr. zu
verdichten,
damit im Bauzustand eine Mindestüberdeckung von 50 cm
gegeben ist.
Verdrängtes Aushubmaterial in Eigentum des AN
übernehmen
und von der Baustelle entfernen.
Bodenaustausch bei Antreffen von unbrauchbarem
Aushubmaterial wird gesondert vergütet. Baugrubenverbau nach
statischen Erfordernissen der Bodenart entsprechend mit
Holzdielen, Stahlplatten, Kanaldielen oder
Spundwandprofilen
nach Wahl des AN herstellen.
Schrittweiser Rückbau des Baugrubenverbaus mit
lagenweiser
Verfüllung des Rohrgrabens und Verdichtung gegen den
gewachsenen Boden.
Die einschlägigen aktuell gültigen
Unfallverhütungsvorschriften
(UVV) sind unbedingt einzuhalten.
Standsicherheitsnachweis erstellen und dem AG vor
Baubeginn
zur Freigabe vorlegen, die Gewährleistung der
Standsicherheit
erfolgt durch den AN. Unterfangungen und sonstige
Erschwernisse, die sich durch Kreuzungen mit besteh.
Versorgungsleitungen und Kanälen ergeben, werden gesondert vergütet.

Für die Absicherung von Rohrgräben und Baugruben
über 1,25 m Gesamttiefe ist die Herstellung einer Baugrubenaussteifung (Verbau) gemäß aktuell gültiger
UVV in jedem Fall erforderlich!

Das Vorhalten und Einbauen des Verbaus entsprechend
den statischen Erfordernissen (je nach Bodenart und
örtlichen Gegebenheiten mit Holzdielen, Kanaldielen,
Larssenprofilen oder ähnl.) ist vorzusehen und mit einzurechnen, inkl. der restlosen Beseitigung.

Geböschte Rohrgräben bzw. Baugruben bei über 1,25 m
Gesamttiefe sind in keinem Fall erlaubt!

Die Standsicherheit der Baugrubenaussteifung ist vom
AN zu
garantieren. Arbeitsraum ist einzurechnen. Für
Unterfangungen
und andere Erschwernisse, welche sich durch Kreuzungen
mit
bestehenden Versorgungsleitungen u. bestehenden Kanälen
ergeben, erfolgt eine besondere Vergütung.
Einzurechnen ist ferner das Lagern des Aushubmaterials
so,
dass der Verkehr nicht mehr als unbedingt erforderlich
behindert und die Straßendecke nicht beschädigt wird, sowie
das
unbedingt setzungsfreie Verdichten nach
Wiederverfüllen des
Aushubmaterials. Für Unfälle und Schäden, die auf
unsachgemäßes Verdichten oder ungenügende Straßendeckenwiederherstellung zurückzuführen sind, haftet der
Unternehmer.

Das Aufladen des überschüssigen und des unbrauchbaren
Aushubmaterials und das Transportieren und Abladen auf
ein
geeignetes Zwischenlager des AN (siehe Baubeschreibung
unter Pkt. 15) wird separat vergütet.

**3.04.01 Leitungsgraben, Tiefe 0,0 bis 2,00 m**
Leitungsgraben, Tiefe 0,0 - 2,00 m
(oberste bzw. 1. Lage, Staffellage 1)
Menge: 170,000 m³

**3.04.02 Leitungsgraben, Tiefe 2,01 bis 3,00 m**
Leitungsgraben, Tiefe 2,01 - 3,00 m
(2. Lage, Staffellage 2)
Menge: 50,000 m³

**3.04.03 RG-Sohle verdichten**
Untergrund verdichten, in Gräben,
Verdichtungsgrad DPr mind. 97 %,
Menge: 90,000 m2

**3.04.04 Kiessand 0/16 für Leitungszone**
Kiessand 0/16 mm für die obere und untere
Bettungsschicht
sowie Seitenverfüllung und Abdeckung nach DIN EN 1610
bei
nicht verformbarer Grabensohle einbauen und verdichten.
Ausführung in mehreren Arbeitsschritten bei
Entwässerungskanälen aller Art.
Abrechnung nach ausgeführter Breite, max. nach
vergüteter
Rohrgrabenbreite.
Verbrauch: 0,574 m3/lfm
Menge: 30,000 m3

**3.04.05 Zulage Leitungsgraben, Boden liefern**
Rohrgrabenverfüllung liefern, einbauen in Rohrgräben,
profilgerecht bis Unterkante Frostschutz-Kies,
einschl. lagenweise verdichten, Verdichtungsgrad DPr mind. 100 %,
Verformungsmodul EV2 mind. 120MN/m2.
Kies-Sand-Gemisch 0/32.
Die Abrechnung erfolgt nach gemeinsamem Aufmaß mit dem
Vertreter des AG.
Für senkrecht begrenzte Grabenabschnitte mit einer
Gesamttiefe bis 6,00 m.
Menge: 80,000 m3

**3.04.06 Mehraufwand Abfuhr unbrauchbares Material**
Überschüssiges und unbrauchbares Aushubmaterial auf
einen
geeigneten Lagerplatz des AN transportieren, zu
Haufwerken
abladen und zwischenlagern.
(Siehe auch Baubeschreibung unter Pkt. 15)
Menge: 220,000 m³

*Hinweis*
Es wird davon ausgegangen, dass es sich aus den
Erfahrungen
des AG weitgehend um unbelasteten Boden handelt.

Wie bereits beschrieben, sind die überschüssigen und
unbrauchbaren Bodenmassen auf einen geeigneten Lagerplatz
des AN abzufahren und zwischenzulagern!

Nach Beprobung der Haufwerke durch ein unabhängiges
Institut
im Auftrag des AG sind diese dann entspr. dem Ergebnis
der
Untersuchung am Zwischenlager des AN aufzuladen, abzufahren und einer fachgerechten Entsorgung zuzuführen,
inkl.
Lieferung Begleitschein.

Da eine Massensicherheit erst nach Beprobung und
Deklaration
gegeben ist, sind die nachfolgenden Pos. von § 2 Abs.
3 VOB/B
(Mehr- oder Minderleistungsklausel) ausgenommen.

**3.04.07 Entsorgung unbelasteter Boden Z0**
Entsorgung unbelast. Boden, Schadstoffbelastung Z0.
Zwischengelagerten Boden laden, in Eigentum des AN
übernehmen und einer Entsorgung nach Wahl des AN zuführen,
inkl. eventueller Kippgebühr.
Schadstoffbelastung Z0 entsprechend dem Ergebnis der
vom
AG beauftragten Untersuchung durch ein unabhängiges
Institut.
Menge: 110,000 t

**3.04.08 Entsorgung belasteter Boden Z1.1**
Entsorgung belastet. Boden, Schadstoffbelastung Z1.1.
Zwischengelagerten Boden laden und einer fachgerechten
Entsorgung auf einer zugelassenen Sammel-/
Entsorgungsstelle
gegen Nachweis zuführen.
Inklusive Kipp-/Entsorgungs/-Deponiegebühr.
Schadstoffbelastung Z1.1 entsprechend dem Ergebnis der
vom
AG beauftragten Untersuchung durch ein unabhängiges
Institut.
Menge: 180,000 t

**3.04.09 Entsorgung belasteter Boden Z1.2**
Entsorgung belasteter Boden, Schadstoffbelastg. Z1.2.
Zwischengelagerten Boden laden und einer fachgerechten
Entsorgung auf einer zugelassenen Sammel-/
Entsorgungsstelle
gegen Nachweis zuführen.
Inklusive Kipp-/Entsorgungs/-Deponiegebühr.
Schadstoffbelastung Z1.2 entsprechend dem Ergebnis der
vom
AG beauftragten Untersuchung durch ein unabhängiges
Institut.
Menge: 75,000 t

**3.04.10 Suchschlitz bis 1,75 m Tiefe**
Suchschlitz zur Feststellung der Lage von Kabeln,
Leitungen
und dgl. nach Angabe des AG von Hand (bei tiefer
liegenden
Kanalleitungen auch anfangs mit Maschinen) in Böden der
Klasse 2 bis 5 herstellen, Boden seitlich lagern,
einbauen und
verdichten.

Suchschlitz mit einer Gesamttiefe bis 1,75 m.
Menge: 25,000 m³

*Hinweis*
Hindernisse sichern und ausbauen:
In den EP für die Sicherung von Hindernissen oder
deren Ausbau ist die erforderliche Handarbeit für das Freilegen
des Hindernisses bis zur Rohrgrabensohle einzurechnen, eine
zusätzl.
Vergütung für Handschacht erfolgt nicht. Positionen
gelten für
Quer- und Längssicherungen.
Rohrleitungen und Kabel in Betrieb bzw. unter Druck.
Der Mehraufwand, wie z.B. Stillstandszeiten des
Arbeitstrupps
etc, bei der Herstellung von Leitungsgräben bei
Antreffen von
Hindernissen wie Kabel oder Leitungen sind in die
Sicherungspositionen mit einzukalkulieren.

**3.04.11 Sich. f. Kreuz. Kabel/Kabelbündel**
Freilegen und Sichern von kreuzenden bzw. im Bereich
von
Leitungsgräben bzw. Baugruben liegenden Kabel bzw.
Rohrleitungen der Ver- und Entsorgung einschl. des
erforderlichen
Abstützung- und Aufhängungsmaterials zur
Aufrechterhaltung
der Betriebsbereitschaft, wobei die einschläg.
Bestimmungen
der Versorgungsunternehmen bzw. der Betreiber zu
beachten
sind.
Die hierbei auftretenden Erschwernisse bei Erd- und
Verbauarbeiten (z. B. Handaushub über, seitlich und unter den
Leitungen
etc.) sind einzukalkulieren. Ebenso inbegriffen ist
die Wiederherstellung eines fachgerechten Auflagers und Umhüllung
(Sand) im Kreuzungsbereich inkl. Trassenwarnband,
einschl.
Materiallieferung.
Sichern von Ver- und Entsorgungsleitungen, Strom- bzw.
Telekomleitungen etc. einschl. einzelner Schutzrohre, als
Zulage zur
Pos. Rohrgrabenaushub.
Kabel / Kabelbündel / Leerrohrbündel
Durchm. ca. 100 mm
Menge: 5,000 m

**3.04.12 Sich. f. Kreuz. Ver- und Ent. Ltg. bis DN 100**
Freilegen und Sichern von kreuzenden bzw. im Bereich
von
Leitungsgräben bzw. Baugruben liegenden Kabel bzw.
Rohrleitungen der Ver- und Entsorgung einschl. des
erforderlichen Abstützung- und Aufhängungsmaterials zur
Aufrechterhaltung der Betriebsbereitschaft, wobei die
einschlägigen Bestimmungen der Versorgungsunternehmen
bzw. der Betreiber zu beachten sind.
Die hierbei auftretenden Erschwernisse bei Erd- und
Verbauarbeiten (z. B. Handaushub über, seitlich und
unter den
Leitungen etc.) sind einzukalkulieren. Ebenso
inbegriffen ist die
Wiederherstellung eines fachgerechten Auflagers und
Umhüllung (Sand) im Kreuzungsbereich inkl.
Trassenwarnband,
einschl. Materiallieferung.
Sichern von Ver- und Entsorgungsleitungen,
Trinkwasser, Gas,
Strom- bzw. Telekomleitungen etc. einschl. einzelner
Schutzrohre, als Zulage zur Pos. Rohrgrabenaushub.
bis einschl. DN 100
Menge: 20,000 m

**3.04.13 Sich. f. Kreuz. Ver- und Ent. Ltg. DN 150**
Freilegen und Sichern von kreuzenden bzw. im Bereich
von
Leitungsgräben bzw. Baugruben liegenden Kabel bzw.
Rohrleitungen der Ver- und Entsorgung einschl. des
erforderlichen Abstützung- und Aufhängungsmaterials zur
Aufrechterhaltung der Betriebsbereitschaft, wobei die
einschlägigen Bestimmungen der Versorgungsunternehmen
bzw. der Betreiber zu beachten sind.
Die hierbei auftretenden Erschwernisse bei Erd- und
Verbauarbeiten (z. B. Handaushub über, seitlich und
unter den
Leitungen etc.) sind einzukalkulieren. Ebenso
inbegriffen ist die
Wiederherstellung eines fachgerechten Auflagers und
Umhüllung (Sand) im Kreuzungsbereich inkl.
Trassenwarnband,
einschl. Materiallieferung.
Sichern von Ver- und Entsorgungsleitungen,Trinkwasser,
Gas,
Strom- bzw. Telekomleitungen etc. einschl. einzelner
Schutzrohre, als Zulage zur Pos. Rohrgrabenaushub.
DN 100 bis einschl. DN 150
Menge: 10,000 m

*Hinweis*
Die bestehende Mischwasserkanäle Stzg. DN 150 bis DN
300
sind erfahrungsgemäß mit Beton ummantelt.

Für den Anschluss der neuen Rohre mittels Rohrkupplung
müssen die bestehenden Steinzeugkanäle freigelegt
werden.
Die Leitung ist vor Beschädigungen zu schützen.
Der Mehraufwand, wie z.B. Stillstandszeiten des
Arbeitstrupps
etc, ist  in die nachfolgende Position Betonabbruch
mit einzukalkulieren.

**3.04.14 Zuschlag Betonabbruch (unbewehrt)**
Zuschlag zu Erdbewegungen und Grabenaushub aller Art
für
Abbruch von unbewehrtem Beton zum Freilegen der
Bestandsrohre (Auflager, Ummantelung etc.), geltend für alle
Tiefen.
Abbruchmaterial vom Erdaushub trennen, aufnehmen, von
der
Baustelle entfernen und einer Verwertung nach Wahl des
AN
zuführen.
Menge: 2,000 m3

#### Abschnitt 3.05 Rohrleitungen

**3.05.01 Steinzeug-Muffenrohr DN 150 NL**
Steinzeug-Muffenrohre nach DIN EN 295-1, DN 150, mit
Rohrverbindungen mit vorgefertigter Dichtung, gemäß DIN EN
1610
liefern und herstellen, einschließl. Leitungszone.
Statik herst.
und liefern. Verkehrslast SLW 60.
Muffenrohr, Normallastreihe (TKL 160), Baulänge 2,50m,
Verbindungssystem C, Steckmuffe Typ S.
Leitungszone gemäß Regelprofil herstellen (siehe RQ).
Bettung Typ 1 aus Beton C 20/25, Auflagerwinkel 120°.
Dicke der unteren Bettungsschicht: 15 cm,
Auflagerbreite-Beton: 0,42 m.
Beton muss im Bereich der Muffen unterbrochen werden.
Sohl- und Stützbeton sowie Material Leitungszone werden
gesondert vergütet.
Restliche untere und die obere Bettungsschicht,
Seitenverfüllung und Abdeckung (bis 30 cm über Rohrscheitel)
herstellen,
mit Boden Korngröße <= 40 mm (bei gebrochenen
Baustoffen:
Körnung < 11 mm),
Verbrauch: 0,574 m3/lfm.
Anschluss an die Schächte mit Steinzeug-Gelenkstücken
GZ/GA N ohne gesonderte Vergütung herstellen, Steinzeug-Abzweige werden übermessen und gesondert vergütet.
Das Abrechnungsmaß ist die Achslänge der Rohrleitung
zwischen den Schachtmitten abzüglich des jeweils halben
lichten Schachtdurchmessers.
Inkl. erforderliche Rohrschnitte für Passstücke.
Leitungsgrabentiefe über 1,50 bis 4,00 m.
Steinzeugrohr DIN EN 295-1, DN 150 NL.

Rohrleitung, z.B. Fabrikat Steinzeug-Keramo oder
gleichw. Art.

Angebotenes Fabrikat/Type:

'.........'
vom Bieter auszufüllen
Menge: 35,000 m

**3.05.02 Steinzeug-Muffenrohr DN 200 NL**
Steinzeug-Muffenrohre nach DIN EN 295-1, DN 200, mit
Rohrverbindungen mit vorgefertigter Dichtung, gemäß DIN EN
1610
liefern und herstellen, einschließl. Leitungszone.
Statik herst.
und liefern. Verkehrslast SLW 60.
Muffenrohr, Normallastreihe (TKL 160), Baulänge 2,50m,
Verbindungssystem C, Steckmuffe Typ S.
Leitungszone gemäß Regelprofil herstellen (siehe RQ).
Bettung Typ 1 aus Beton C 20/25, Auflagerwinkel 120°.
Dicke der unteren Bettungsschicht: 15 cm,
Auflagerbreite-Beton: 0,42 m.
Beton muss im Bereich der Muffen unterbrochen werden.
Sohl- und Stützbeton sowie Material Leitungszone werden
gesondert vergütet.
Restliche untere und die obere Bettungsschicht,
Seitenverfüllung und Abdeckung (bis 30 cm über Rohrscheitel)
herstellen,
mit Boden Korngröße <= 40 mm (bei gebrochenen
Baustoffen:
Körnung < 11 mm),
Verbrauch: 0,574 m3/lfm.
Anschluss an die Schächte mit Steinzeug-Gelenkstücken
GZ/GA N ohne gesonderte Vergütung herstellen, Steinzeug-Abzweige werden übermessen und gesondert vergütet.
Das Abrechnungsmaß ist die Achslänge der Rohrleitung
zwischen den Schachtmitten abzüglich des jeweils halben
lichten Schachtdurchmessers.
Inkl. erforderliche Rohrschnitte für Passstücke.
Leitungsgrabentiefe über 1,50 bis 4,00 m.
Steinzeugrohr DIN EN 295-1, DN 200 N.

Rohrleitung, z.B. Fabrikat Steinzeug-Keramo oder
gleichw. Art.

Angebotenes Fabrikat/Type:

'.........'
vom Bieter auszufüllen
Menge: 25,000 m

**3.05.03 Bogen 45° Stzg. DN 150**
wie Pos, vor, jedoch:
Bogen 45°, Verkehrslast SLW 60, Steinzeug-Muffenrohre
nach
DIN EN 295-1, DN 150
Menge: 15,000 St

**3.05.04 Bogen 45° Stzg. DN 200**
wie Pos, vor, jedoch:
Bogen 45°, Verkehrslast SLW 60, Steinzeug-Muffenrohre
nach
DIN EN 295-1, DN 200
Menge: 10,000 St

**3.05.05 Hausanschlussleitung abschneiden DN 150**
Vorhandene, freigelegte Stz-Leitung DN 150 plan
abschneiden
und entgraten, zum Anbringen des Übergangsstücks.
Menge: 12,000 St

**3.05.06 Hausanschlussleitung abschneiden DN 200**
Vorhandene, freigelegte Stz-Leitung DN 200 plan
abschneiden
und entgraten, zum Anbringen des Übergangsstücks.
Menge: 6,000 St

**3.05.07 Rohrverbindung PP/Stzg auf Stz DN 150**
Rohrverbindung von Rohren gleichen oder
unterschiedlicher
Materialien mit Rohrkupplung herstellen, Altrohr aus
Stz,-
Beton,- oder Kunststoffrohren, Neurohr aus Stzg DN 150.
Rohrkupplung zur axialen Verbindung von Freispiegel-
Kanalrohren liefern und nach Herstellervorgaben
einbauen.
Rohrkupplung zur Verbindung von biegesteifen und biegeelastischen Rohren mit glattwandiger, gerippter oder
gewellter
Wandung in beliebiger Kombination.
Außendurchmesser der Rohrleitungen: ca. 160-200 mm
EPDM-Dichtung nach DIN EN 681-1 mit
Mehrfachdichtprofil,
zusätzlich mit integrierten durch Wasser aktivierbaren
Quelldichtungen.
Flexibler Stützkörper aus bruchstabilem, schlagfestem
Polypropylen mit beidseitiger Spannbandführung.
Spannbänder einschl. Spannschlösser aus nicht rostendem
Edelstahl V2A. Verbindungen der Spannbandbauteile
untereinander mittels Durchsetzfügen.
Funktionsprüfung nach DIN 4060, nachgewiesen Dichtheit
bis
min. 2,5 bar Innendruck.
Rohrkupplung wie vor beschrieben
z.B. Rehau Awadukt Flex-Connect o. glw.
Position incl. erforderlicher Rohrkürzungen und
Rohrschnitte
des Alt- und Neurohres
Menge: 12,000 St

**3.05.08 Rohrverbindung PP/Stzg auf Stz DN 200**
Rohrverbindung von Rohren gleichen oder
unterschiedlicher
Materialien mit Rohrkupplung herstellen, Altrohr aus
Stz,-
Beton,- oder Kunststoffrohren, Neurohr aus Stzg DN 200
Rohrkupplung zur axialen Verbindung von Freispiegel-
Kanalrohren liefern und nach Herstellervorgaben
einbauen.
Rohrkupplung zur Verbindung von biegesteifen und biegeelastischen Rohren mit glattwandiger, gerippter oder
gewellter
Wandung in beliebiger Kombination.
Außendurchmesser der Rohrleitungen: ca. 200-260 mm
EPDM-Dichtung nach DIN EN 681-1 mit
Mehrfachdichtprofil,
zusätzlich mit integrierten durch Wasser aktivierbaren
Quelldichtungen.
Flexibler Stützkörper aus bruchstabilem, schlagfestem
Polypropylen mit beidseitiger Spannbandführung.
Spannbänder einschl. Spannschlösser aus nicht rostendem
Edelstahl V2A. Verbindungen der Spannbandbauteile
untereinander mittels Durchsetzfügen.
Funktionsprüfung nach DIN 4060, nachgewiesen Dichtheit
bis
min. 2,5 bar Innendruck.
Rohrkupplung wie vor beschrieben
z.B. Rehau Awadukt Flex-Connect o. glw.
Position incl. erforderlicher Rohrkürzungen und
Rohrschnitte
des Alt- und Neurohres
Menge: 8,000 St

**3.05.09 Zulage Anschluss Stzg-Rohr DN 150 an Strassenablauf**
Zulage zum Verlegen der Steinzeugrohrleitung DN 150
für den
Anschluss an neuen oder bestehenden Strassenablauf aus
Betonfertigteilen.
Position inkl. erforderlicher Rohrkürzungen und
Rohrschnitte
Menge: 5,000 St

**3.05.10 Hochlast-Kanalrohr HPP DN/OD 160 herstellen**
Hochlast-Kanalrohr aus HPP DN/OD 160 mit Steckmuffe und
Gleitringdichtung einschl. Leitungszone herstellen.
Rohr als homogenes Vollwandrohr gem. DIN EN 1852, ohne
Zusatz von Füllstoffen, mit Muffendichtsystem und
glatter
Rohrinnenfläche, Verkehrslast SLW 60, Ringsteifigkeit
mind.
SN 10 gemäß EN ISO 9969 für Rohr und Formteile,
einschl.
aller erforderlicher Verbindungsteile und Dichtungen.
Farbcodierung:
blau für RW,
orange für SW bzw. MW,
Position inkl. erforderlicher Rohrschnitte zur
planmäßigen
Erstellung des Kanalnetzes,
Leitungsgrabentiefe über 1,75 bis 3,00 m,
Bettung aus Kies-Sand-Gemisch 0/22,
Bettungsmaterial liefern,
Auflagerwinkel 120°,
Dicke der unteren Bettungsschicht 10 cm
Alle Rohr- bzw. Passlängen liefern und gemäß DIN EN
1610
und der Verlegeanleitung des Herstellers im
vorgeschriebenen
Gefälle auf vorhandenem Auflager, in vorhandenem Graben
mit erforderl. Verbau und Aussteifung verlegen.

(AWADUKT HPP SN16-Hochlastkanalrohrsysteme oder glw.)

Hochlast-Kanalrohr DN/OD 160 PP SN 16

'.........'
(vom Bieter auszufüllen)
Menge: 25,000 m

**3.05.11 PP-Bogen DN/OD 160**
wie Pos. vor,
Bogen aus PP DN/OD 160, als Zulage zur Rohrleitung,
aus HPP DN/OD 160 SN 16, 15 bis 30 Grad,
liefern und einbauen,
Farbe blau für RW, DN/OD 160.
Farbe orange für SW, DN/OD 160.
Menge: 15,000 psch

**3.05.12 Sohl-, Stütz- und Mantelbeton C 20/25**
Sohl-, Stütz- und Mantelbeton C 20/25 mit mindestens
260 kg
Zement/m³ Beton liefern und nach Regelzeichnung
einbauen
(siehe RQ). Eine eventuell notwendige seitliche
Schalung wird
nicht gesondert vergütet. Oberfläche eben abziehen und
verreiben.
Verbrauch: 0,074 m3/lfm
Menge: 5,000 m³

*Hinweis*
Nach Fertigstellung der Arbeiten sind die neu
verlegten Kanäle
nochmals auf Mängelfreiheit zu überprüfen.
Hierzu sind bei den neuverlegten Rohren nach entspr.
Reinigung eine Kamerabefahrung und eine Dichtheitsprüfung
durchzuführen.

**3.05.13 Rohrleitung reinigen, bis DN 200**
Entwässerungsrohrleitung im Hochdruck- oder Vakuumspülverfahren reinigen.
Räumgut aus der Leitung spülen.
Rohre bis DN 200, Haltungslängen bis 10 m.
Verschmutzung bis 10 % der Profilhöhe, Räumgut
entfernen
und nach Wahl des AN verwerten.
Menge: 85,000 m

**3.05.14 Kamerabefahrung durchführen, bis DN 200**
Kamerabefahrung von Entwässerungsrohrleitungen
durchführen, auf Schadstellen untersuchen und auf Datenträger
dokumentieren. Datenträger an AG liefern. Rohre bis DN
200, Haltungslängen bis 10 m.
Leitung vor Inbetriebnahme prüfen.
Auswertung auf Datenträger (DVD-ROM o. externer
Festplatte)
auf Grundlage DWA-Merkblatt M 149-2, konform zur DIN EN
13508-2.
Auswertung mit Angabe von Haltung, Rohrmaterial,
Rohdurchmesser, Haltungslänge, Fließrichtung, Gefälle im Rohr
und Stationierung von Zuläufen und Schadstellen schriftlich
übergeben.
Datenträger und Unterlagen je 2-fach.
Menge: 85,000 m

**3.05.15 Dichtheit prüfen, bis DN 200**
Dichtigkeitsprüfung von Entwässerungsrohrleitung.
Erforderliche
Verankerungen und Rohrverschlüsse liefern und
beseitigen.
Notwendigen Füllstoff liefern und ggf. ableiten.
Rohre bis DN 200, Haltungslängen bis 10 m.
Prüfung mit Luft, entsprechend den Vorschriften (DWA A
139,
DIN EN 1610) einschl. farbigen Druckprotokollen mit
Darstellung des graphischen Druckverlaufes, in 3-facher Form.
Sämtliche Leistungen sind einzurechnen.
Menge: 85,000 m

#### Abschnitt 3.06 Tragschichten, Deckenbau, sonst. Arbeite

**3.06.01 Frostschutzschicht herstellen**
Frostschutzschicht herstellen, für
Straßenverkehrsflächen im
Fahrbahnbereich und in Nebenflächen wie Halte- und
Parkbuchten und dgl.
Baustoffgemisch ohne industriell hergestellte
Gesteinskörnung,
Material: Baustoffgemisch oder Boden GE, GW, GI.
Größtkorn: min. 8 mm.
Ev2 >= 120 MN/m².
Dicke: 50 cm
Die Abrechnung erfolgt nach örtlichem Aufmaß.
Bei Abrechnung nach Lieferscheinen wird eine
Auflockerung
von 20 % zugrundegelegt. Schächte und Straßenabläufe
werden übermessen und nicht abgezogen.
Menge: 30,000 m³

*Hinweis*
Alle Trag- und Deckschichten werden als Zulagen zur
Position
Rohrgrabenaushub vergütet.
Der durch die eingebauten Schichten verdrängte Boden
ist zu
beseitigen. Abfuhr und Entsorgung sind in die EP
einzurechnen,
sie werden nicht gesondert vergütet. Tragschichten sind
unmittelbar nach dem Verfüllen des Rohrgrabens
einzubauen.
Nachträgliches "Auskoffern" sowie Laden und Entsorgen
ist in
die Positionen Tragschichten einzukalkulieren.Die
Herstellung
des Planums ist in die Positionen Tragschichten
einzurechnen,
sie wird nicht gesondert vergütet.
Bei der Wiederherstellung von bituminösen
Befestigungen über
Leitungsgräben, gilt die Anordnung in den
Gestattungsverträgen
des Straßenbaulastträgers, ansonsten gilt als
Regelausführung
folgende Arbeitsweise:
- Lagenweiser Einbau und Verdichten nicht gebundener
Tragschichten bis Unterkante gebundener Tragschichten,
- Abfräsen (zurückschneiden) der gebundenen
Befestigung beiderseits des Graben in einer Breite entsprechend der
aufgelockerten Randzone, jedoch bei Grabentiefen < = 2, 00
m mind.
15 cm, bei Grabentiefen >=2,00 m mind. 20 cm,
- Nachverdichten von aufgelockerten Randzonen der
nicht gebundenen Tragschichten,
- sachgemäßes Herstellen der gebundenen Befestigung.
Verbleibt nach dem Abfräsen (zurückschneiden) ein Reststreifen der bituminösen Befestigung von < = 35 cm
(z.B.
Gebäude, Bordsteine Nähte und dgl.), so wird dieser
aus bautechnischen Gründen ebenfalls erneuert.
Bei der Wiederherstellung der Straßenbefestigung aus
Beton,
Verbundsteine, Groß- und Kleinpflaster, Platten und
dgl. gilt die
vorbeschriebene Arbeitsweise sinngemäß.
Abrechnung:
Bei der Wiederherstellung der Straßenbefestigung wird
auf die
Rohrgrabenbreite ein Zuschlag nach der ZTV A - StB in
der
jeweils gültigen Fassung gewährt. Zur
Straßenbefestigung gehören gebundene Trag- und Deckschichten auf Bitumen und
Betonbasis ohne Frostschutzschicht.

**3.06.02 ATS aus AC 22 T N d= 11 cm Fahrbahn**
Asphalttragschicht aus Asphalttragschichtmischgut AC
22 T N
herstellen, auf Frostschutzschicht, in Fahrbahnen, mit
Bindemittel 50/70 70/100, Einbaudicke 11 cm
Einbau mit entspr. kleinem Einbaugerät (z.B.
Gehwegfertiger)
oder von Hand. Vor dem Einbau Ränder des bestehenden
bituminösen Oberbaues reinigen und mit Haftkleber
vorstreichen oder vorspritzen.
Menge: 80,000 m²

**3.06.03 ATS aus AC 22 T N d= 11 cm Gehweg**
Asphalttragschicht aus Asphalttragschichtmischgut AC
22 T N
herstellen, auf Frostschutzschicht, in Gehweg, mit
Bindemittel
70/100, Einbaudicke 11 cm
Einbau mit entspr. kleinem Einbaugerät (z.B.
Gehwegfertiger)
oder von Hand. Vor dem Einbau Ränder des bestehenden
bituminösen Oberbaues reinigen und mit Haftkleber
vorstreichen oder vorspritzen.
Menge: 10,000 m²

**3.06.04 Unterlage reinigen**
Vorhandene Unterlage reinigen.
Anfallendes Material einer Verwertung nach Wahl des AN
zuführen.
Das Reinigen von Ecken, Zwickeln und Anschlüssen von
Hand
gehört zum Leistungsumfang.
Unterlage aus Asphaltbefestigung oder gefräster
Asphaltbefestigung in zusammenhängenden Teilflächen reinigen mit
Hochdruckreinigungsgerät und sofortiger Absaugung des
Schmutzwasser-Gemisches.
Menge: 90,000 m2

**3.06.05 Schichtenverbund herstellen**
Schichtenverbund auf bituminösem Unterbau herstellen
durch
Reinigen und Vorspritzen mit bitumenhaltigem
Bindemittel.
Mit Handverdüsung; verschmutzte Unterlage bzw. einzeln
verschmutzte Stellen vorher reinigen. Kehrgut in Eigentum
des AN
übernehmen, von der Baustelle entfernen und einer
Verwertung
nach Wahl des AN zuführen.
Mit Bitumen-Haftkleber, Dosierung ca. 250 g/m².
Menge: 90,000 m²

**3.06.06 Asphaltob. trennen 20**
Asphalt-Oberbau senkrecht schneiden, Ausführung mit
Fugen
schneidgerät bis zur angegebenen Tiefe, Restdicke
trennen
nach Wahl des AN.
Dicke der Asphaltbefestigung über 16 bis 20 cm,
Schnitttiefe bis 120 mm.
Menge: 140,000 m

**3.06.07 Anschluss mit anschmelzbarem Fugenband**
Anschluss an bestehende Decke oder Bauteile in der
Dicke  der
Asphaltdeckschicht mit anschmelzbarem Fugenband
herstellen.
Längs- und Querfuge. Anschluss von Reparatur- und
Aufgrabungsflächen.
Dicke der Deckschicht bis 4,0 cm, Einzellängen
Breite des Fugenbandes mindestens 10 mm.
Menge: 90,000 m

**3.06.08 Asphaltdeckschicht AC 8 D S herst., 4 cm**
Deckschicht aus Asphaltbeton AC 8 D S auf der
Asphalttragschicht oder der vorhandenen Oberbauschicht herstellen.
Einbau in Fahrbahnen in einer Breite bis 2,0 m und in
Nebenflächen wie Parkbuchten, Zufahrten und dgl. in
wechselnden
Breiten und Längen, in Rad- und Gehwegen, sonstigen
Wegen
und in Einzelflächen
mit Bindemittel 25/55-55 A.
Einbau mit entspr. Einbaugerät, wie z.B. Gehwegfertiger
bzw. in Zwickeln und Kleinflächen von Hand.
Unebenheiten der Oberfläche maximal 6 mm auf 4,0 m.

Einbaumasse: 96 kg/m² (Dicke 4 cm).
Mehrdicken werden prozentual zum EP vergütet.

Bereich: Oberflächenwiederherstellung der Kanaltrasse
und Anschlussbereiche
Menge: 80,000 m²

**3.06.09 Asphaltdeckschicht AC 5 D L herst., 3 cm**
Deckschicht aus Asphaltbeton AC 5 D L auf der
Asphalttragschicht oder der vorhandenen Oberbauschicht herstellen.
Einbau in Rad- und Gehwegen, in Nebenflächen wie Parkbuchten, Zufahrten und dgl. in wechselnden Breiten und
Längen, in Einzelflächen.
Bindemittel Bitumen 70/100,
Einbau mit entspr. Einbaugerät, wie z.B. Gehwegfertiger
bzw. in Zwickeln und Kleinflächen von Hand.
Unebenheiten der Oberfläche maximal 6 mm auf 4,0 m.

Einbaumasse: 72 kg/m² (Dicke 3 cm).
Mehrdicken werden prozentual zum EP vergütet.

Bereich: Oberflächenwiederherstellung der Kanaltrasse
und Anschlussbereiche
Menge: 10,000 m²

**3.06.10 Granitgroßpflasterstreifen 1zeilig AG herst.**
Streifen aus Granitgroßpflastersteinen des AG mit
einer max.
Fugenbreite von 15 mm auf 20 cm dickem Fundament herst.

Steingröße mm/mm/mm '160/160-220/160'

Den Fundamentbeton als Stütze, soweit der Streifen
nicht an
Borde oder dgl. anschließt, 15 cm breiter als der
Streifen herstellen und bis zur halben Steinhöhe hochziehen.
Oberkante nach Dicke der angenzenden
Flächenbefestigung.
Mehrzeilige Streifen sind mit beidseitigen
Schnurkanten herzustellen. Fundamentbeton C25/30. 1-zeilig
Als Abgrenzung/Einfassung 'zwischen Asphaltschichten'
Fugen
mit Fertigzementmörtel vergießen, Druckfestigkeit
fck,cube des
Mörtels min. 50 N/mm2, Zement Art CEM I, max. w/z 0,50,
frost-/tausalzbeständig, Ausbreitmaßklasse F5. Steine,
innerhalb der Baustelle gelagert, laden, fördern und
abladen.
Notwendige Erdarbeiten in der Kiestragschicht
ausführen,
fehlende Steine liefern.
Menge: 20,000 m

**3.06.11 Granithochbord AG Form B herstellen**
Hochbord des AG mit einer maximalen Fugenbreite von 15
mm
auf 20 cm dickem Fundament herstellen.

Granitbordstein Form B, Größe 6, Breite 140 mm,
gerader
Stein

Den Fundamentbeton als Stütze, soweit der Streifen
nicht an
Zeiler, Borde oder dgl. anschließt, 15 cm breiter als
der Streifen
herstellen und bis zur halben Steinhöhe hochziehen.
Oberkante nach Dicke der angenzenden
Flächenbefestigung.
Fundamentbeton C25/30.Mehrzeilige Streifen sind mit
beidseitigen Schnurkanten herzustellen, 1-zeilig
Als Abgrenzung/Einfassung 'zwischen Asphaltschichten'
Fugen
mit Fertigzementmörtel vergießen, Druckfestigkeit
fck,cube des
Mörtels min. 50 N/mm2, Zement Art CEM I, max. w/z 0,50,
frost-/tausalzbeständig, Ausbreitmaßklasse F5. Steine,
innerhalb der Baustelle gelagert, laden, fördern und
abladen.
Notwendige Erdarbeiten in der Kiestragschicht
ausführen,
fehlende Granitborde liefern.
Menge: 20,000 m

**3.06.12 Betonleistenstein AG herstellen**
Einfassung aus Betonleistensteine auf 15 cm dickem
Fundament herstellen.

Betonleistenstein Form EF mm x mm '80x300', gerader
Stein

Den Fundamentbeton als Rückenstütze, soweit der
Streifen
nicht an Zeiler, Borde oder dgl. anschließt, 15 cm
breiter als der
Streifen herstellen und bis zur halben Steinhöhe
hochziehen.
Oberkante nach Dicke der angenzenden
Flächenbefestigung.
Fundamentbeton C25/30.
Als Abgrenzung/Einfassung 'zwischen Asphaltschichten,
Rasen,
Pflaster'. Fugen mit Fertigzementmörtel vergießen,
Druckfestigkeit fck, cube des Mörtels min. 50 N/mm2,
Zement
Art CEM I, max. w/z 0,50,
frost-/tausalzbeständig, Ausbreitmaßklasse F5. Steine,
innerhalb
der Baustelle gelagert, laden, fördern und abladen.
Notwendige Erdarbeiten in der Kiestragschicht
ausführen,
fehlende Betondielen liefern.
Menge: 5,000 m

#### Abschnitt 3.07 Abbruch/Rückbau

**3.07.01 Hindernis abbrechen, Rohre bis DN 200**
Hindernis im Boden, Kanalrohr aus Steinzeug und ggf.
einschl.
Auflager und Ummantelung aus Beton abbrechen und
aufnehmen, Rohrdurchmesser bis DN 200 mm.
Rohre und sonstiges Abbruchmaterial vom Erdaushub
trennen,
aufnehmen, abfahren und fachgerecht entsorgen.
Ausführung im Zuge von Erdabtragsarbeiten bzw. im Zuge
von
Aufgrabungen in unterschiedlich langen Teilabschnitten.
Trennschnitte nach Erfordernis sind einzurechnen.
Zusätzliche Erdarbeiten in der verbliebenen
Leitungszone
gehören zum Leistungsumfang.
Menge: 30,000 m

USt %: 19,00
